# Theater Schwedt
Angebotsaufforderung (GAEB DA XML 3.2, DA83)
Projekt: 24001
Währung: EUR
Erstellt mit: GXML Toolbox V3.3 R20220330, ORCA AVA 25.0.5 - Professional Edition 25.00.05, 27.02.2026

## ALLGEMEINE INFORMATION ZUR BAUSTELLE
ALLGEMEINE INFORMATION ZUR BAUSTELLE

0.1.1 Lage der Baustelle, Umgebungsbedingungen,  Zufahrtsmöglichkeiten und Beschaffenheit der Zufahrt sowie etwaige Einschränkungen bei ihrer Benutzung
Die Baustelle liegt in der Stadt Schwedt / Oder.
Die Adresse der Baustelle ist:
Berliner Straße 46 - 48
16303 Schwedt / Oder

Die Zufahrt erfolgt über die anliegende öffentliche Straße Berliner Straße sowie den Parkplatz "Alter Markt". Es wird für die Zuwegung bis zum Gebäude eine Baustraße eingerichtet.
Die öffentlichen Verkehrswege sind u.U. für sehr große Fahrzeuge nur eingeschränkt nutzbar.
Ein Befahren des Baustellengeländes erfolgt nur in Abstimmung mit dem Bauherrn sowie der örtlichen Bauleitung.

0.1.2 Besondere Belastungen aus Immissionen sowie besondere klimatische oder
betriebliche Bedingungen

keine Angaben

0.1.3 Art und Lage der baulichen Anlagen, z. B. auch Anzahl und Höhe der Geschosse

Es handelt sich um ein bestehendes Gebäude in Stahlbetonskelettbauweise mit Mauerwerkswänden.
Das gesamte Gebäude ist unterkellert. Das Gebäude hat Flachdächer in in 3 Ebenen.

Abmaße des Gebäudes: ca. 65 m lang und ca. 55 m breit, Dachhöhen bis ca. 25,5 m über OK Gelände.

Sämtliche Räume sind um den zentralen Zuschauersaal mit Hauptbühne angeordnet.
Über der Bühne befindet sich ein Bühnenturm bis in das 6. Obergeschoss.
Der vordere (öffentliche) Bereich besteht aus einem Kellergeschoss, Erdgeschoss und Obergeschoss.
Dieser Bereich ist in nordwestlicher Richtung zur Berliner Straße orientiert.
Im Hinteren (nichtöffentlichen) Bereich sind die Etagen um ein halbes Stockwerk versetzt angeordnet.
Dieser Gebäudeteil besteht aus einem Kellergeschoss, Erdgeschoss und 2 Obergeschossen.

Kurzbeschreibung:
Die geplanten baulichen Eingriffe zur Sanierung des Theaterhauses erfolgen unter folgenden wesentlichen Schwerpunkten:
- Energetische Sanierung der Glasfassaden
- Umbau und Sanierung der Funktionsräume und des Foyers im 1. OG
- Statische und energetische Sanierung der Dächer
- Sanierung Heizungsanlage, Kühltechnik, Elektroinstallation und entsprechende Anpassung der Gebäudeautomation
- Wiederherstellung der bauzeitlichen Garderoben in Verbindung der Verlegung der Spielstätte "Theaterklause" an die Hauptfront des Hauses

Der Bühnenturm und Zuschauerhaus sind nicht Bestandteil der Baumaßnahme!

Das Gebäude steht unter Denkmalschutz.

0.1.4 Verkehrsverhältnisse auf der Baustelle, insbesondere Verkehrsbeschränkungen

Innerhalb des Gebäudes wird ein abgetrennter Bereich weiterhin als Büro genutzt.
Arbeitsbereiche, Zuwegungen, Rettungswege sind durch die Baustelleneinrichtung vom Baubetrieb getrennt und dauerhaft freizuhalten.

Im angrenzenden Gebäude findet weiterhin ein regulärer Veranstaltungsbetrieb statt.
Arbeitsbereiche, Zuwegungen, Rettungswege sind durch die Baustelleneinrichtung vom Baubetrieb getrennt und dauerhaft freizuhalten.

Es besteht Verkehr im Bereich des öffentlichen Raumes auf Straßen, Wegen und Parkplätzen.

0.1.5 Für den Verkehr freizuhaltende Flächen

Der Baustellenverkehr mit Kfz ist auf die Baustraße begrenzt. Auf den Plattenbelagsflächen um das Gebäude darf kein Kfz Verkehr stattfinden. Die Plattenbelagsflächen sind für die Belastung von Rad und Fußgänger Verkehr dimensioniert.
Parkplätze für Baufahrzeuge stehen auf dem Baugelände nicht zur Verfügung.
Das Abstellen von Fahrzeugen, insbesondere von PKWs der bauausführenden Mitarbeiter, auf der überlassenen Baustelleneinrichtungsfläche ist nicht zulässig. Für das Abstellen von Fahrzeugen sind die umliegenden öffentlichen Parkplätze zu nutzen.
Die Anlieferungs- und Bewegungsflächen im Baustellenbereich dürfen nicht als Parkplätze genutzt werden.
Nach Anlieferung ist der Baustellenbereich wieder frei zu machen.

0.1.6 Art, Lage, Maße und Nutzbarkeit von Transporteinrichtungen und Transportwegen,
z. B. Montageöffnungen

Es wird im Zuge der Baustelleneinrichtung eine Baustraße vom öffentlichen Parkplatz bis zum Bauaufzug und den Containern hergestellt. Nur diese Baustraße ist mit großen LKWs (3-achsig) mit max. 25 t zulässigem Gesamtgewicht befahrbar. Für die Schuttentsorgung stehen bauseits drei 10 m³ Container zur Verfügung, siehe BE-Plan neben dem Bauaufzug, Parkseite Achse I-J / 5-5´.

Das Gebäude wird zeitweilig bauseits eingerüstet. Im Rahmen der Gerüststellung wird ein Gerüstaufzug zur Verfügung stehen. In den Ebenen 2 und 3 werden am Bauaufzug Türöffnungen ca. Höhe 2 m x Breite 1 m in der Außenfassade hergestellt.
Durch diese Öffnungen kann die Schuttentsorgung bzw. Materialversorgung in den Ebenen 2 und 3 erfolgen.

Im Gebäude stehen im Vorderhaus und rückwertigem Gebäudeteil Treppen zur Verfügung.
HINWEIS: Für die Verbindung zwischen den Gebäudeteilen Zuschauerhaus (Straßenseite) und Bühnenhaus (Wasserseite) in Achse 5´ stehen nur in Ebene 2 zwei schmale Durchgänge mit den Maßen Höhe 2 x Breite 0,8 m zur Verfügung.Innerhalb des Gebäudes steht ein Personenaufzug mit ca. 1 m² Grundfläche und max. Traglast von 150 kg zur Erschließung der Etagen KG bis 2. OG zur Verfügung.

In Ebene 1 kann die Entsorgung über bestehende Außentüren erfolgen, siehe Grundriss Ebene 1.
Die Flächen um das Gebäude sind als Rad und Gehwege ausgewiesen und nicht mit Kfz befahrbar.
Zum Schutz der Plattenbeläge werden Bodenschutzmatten ausgelegt, siehe BE-Plan.
Diese Wege sind mit motorisierten Schubkarren etc. befahrbar bis zu einem ca. Gesamtgewicht von 600 kg.

0.1.7 Lage, Art, Anschlusswert und Bedingungen für das Überlassen von Anschlüssen
für Wasser, Energie und Abwasser

Der Bauherr stellt für die Baustelle die Versorgung mit Baumedien (Strom und Wasser) zur Verfügung.

Es wird Baustrom mit 400 V / 32 A über einen Baustromanschluss zur Verfügung gestellt.
Innerhalb des Gebäudes werden in regelmäßigen Abständen Baustromverteiler zur Verfügung gestellt.

Es wird Bauwasser an einzelnen Stellen im und am Gebäude zur Verfügung gestellt.

Eine Abwasserentsorgung ist für die bauseitigen Sanitäreinrichtungen vorgesehen.

Für die Nutzung der Baumedien durch die Auftragnehmer erhebt der Bauherr eine Umlage im Zuge der Abrechnung mit den Auftragnehmern ab der ersten Abschlagsrechnung entsprechend der BVB.

0.1.8 Lage und Ausmaß der dem Auftragnehmer für die Ausführung seiner Leistungen
zur Benutzung oder Mitbenutzung überlassenen Flächen und Räume

Im Bereich der Baustelleneinrichtungsflächen im Außenbereich können - soweit verfügbar - Lagerflächen in begrenztem Umfang bereitgestellt werden. Der Bedarf ist mindestens zwei Kalenderwochen im Voraus bei der Bauleitung anzumelden. Bei zwingenden Bedarf ist durch den AN eigenständig außerhalb des Baustellenbereichs Lagerflächen zu organisieren.
Stellflächen für Baucontainer, Lager, soziale Einrichtungen oder gleichwertig stehen nicht zur Verfügung und müssen bei Bedarf durch den AN eigenständig außerhalb des Baustellenbereichs organisiert werden.

0.1.9 Bodenverhältnisse, Baugrund und seine Tragfähigkeit.
Ergebnisse von Bodenuntersuchungen

keine Angaben

0.1.10 Hydrologische Werte von Grundwasser und Gewässern. Art, Lage, Abfluss,
Abflussvermögen und Hochwasserverhältnisse von Vorflutern, Ergebnisse von
Wasseranalysen

keine Angaben

0.1.11 Besondere umweltrechtliche Vorschriften

Sollten bei den Sanierungsarbeiten Fledermausvorkommen bzw. Brutstätten von besonders geschützten Arten festgestellt werden, sind die Arbeiten sofort einzustellen. Es ist unverzüglich Kontakt mit der unteren Naturschutzbehörde aufzunehmen (Telefon 03984/70-1668). Mit der unteren Naturschutzbehörde ist die weitere Vorgehensweise abzustimmen. Alle in Deutschland vorkommenden Fledermausarten gehören gemäß § 7 Abs. 2 Nr. 13 b) aa) des NatSchG zu den besonders geschützten Arten und nach Nr. 14 b) zudem zu den streng geschützten Arten.
Nach § 44 (1) Ziff. 1 BNatSchG ist es u.a. verboten, Tiere der besonders geschützten Arten zu töten oder zu verletzen oder ihre Entwicklungsformen, Nist-, Brut-, Wohn- und Zufluchtsstätten zu beschädigen oder zu zerstören.

0.1.12 Besondere Vorgaben für die Entsorgung, z. B. Beschränkungen für die Beseitigung
von Abwasser und Abfall

Die fachgerechte Aufnahme, Umgang und Entsorgung von Schmutzwasser ist durch den AN eigenständig im Rahmen seiner Baustelleneinrichtung zu gewährleisten und durchzuführen.

0.1.13 Schutzgebiete oder Schutzzeiten im Bereich der Baustelle, z. B. wegen Forderungen
des Gewässer-, Boden-, Natur-, Landschafts- oder Immissionsschutzes; vorliegende
Fachgutachten oder dergleichen

Im Rahmen der gegenseitigen Rücksichtnahme sind während der Bauarbeiten die Bestimmungen der 32. BImSchV - Geräte- und Maschinenlärmschutzverordnung sowie der Allgemeinen Verwaltungsvorschrift zum Schutz gegen Baulärm - Geräuschimmissionen (AVV Baulärm) einzuhalten. Danach dürfen geräuschintensive Geräte und Maschinen im Freien nicht an Sonn- und Feiertagen und nicht an Werktagen in der Zeit von 20:00 bis 07:00 Uhr betrieben werden.

0.1.14 Art und Umfang des Schutzes von Bäumen, Pflanzenbeständen,
Vegetationsflächen, Verkehrsflächen, Bauteilen, Bauwerken, Grenzsteinen und
dergleichen im Bereich der Baustelle

Bäume im Bereich der Baustelle sind vor Beschädigungen zu schützen. Ein konstruktiver Baumschutz wird bauseits hergestellt. Pflanzenbestände im Bereich der Baustelle sind vor Beschädigungen zu schützen.

Abfälle in jeglicher Form sind unverzüglich zu verpacken und dürfen nicht offen und / oder lose gelagert werden. Abfälle sind werktäglich von der Baustelle zu entfernen. Die Lagerung von Abfällen auf der Baustelle ist nicht möglich.

0.1.15 Im Baugelände vorhandene Anlagen, insbesondere Abwasser- und
Versorgungsleitungen

keine Angaben

0.1.16 Bekannte oder vermutete Hindernisse im Bereich der Baustelle, z.B. Leitungen,
Kabel, Dräne, Kanäle, Bauwerksreste und, soweit bekannt, deren Eigentümer

Vor Ausführung von Erdarbeiten hat sich der Unternehmer über die vorhandenen Medienführungen in dem Bereich zu informieren.

0.1.17 Vermutete Kampfmittel im Bereich der Baustelle, Ergebnisse von Erkundungs-
oder Beräumungsmaßnahmen

Es handelt sich um ein vorhandenes Gebäude aus dem Jahr 1978.
Es besteht kein Verdacht auf Kampfmittel.

0.1.18 Gegebenenfalls gemäß der Baustellenverordnung getroffene Maßnahmen

Erfolgt durch den SiGeKo bei der Bauanlaufberatung sowie bei Bedarf im Zuge des weiteren Bauablaufs.

0.1.19 Besondere Anordnungen, Vorschriften und Maßnahmen der Eigentümer oder
der anderen Weisungsberechtigten von Leitungen, Kabeln, Dränen, Kanälen, Straßen,
Wegen, Gewässern, Gleisen, Zäunen und dergleichen im Bereich der Baustelle

keine Angaben

0.1.20 Art und Umfang von Schadstoffbelastungen, z. B. des Bodens, der Gewässer,
der Luft, der Stoffe und Bauteile; vorliegende Fachgutachten oder dergleichen

Im Gebäude wurden bereits Schadstoffsanierungen durchgeführt. Im Rahmen der Sanierungsmaßnahme werden weitere Schadstoffsanierungen durchgeführt. Ein Schadstoffkataster ist erstellt worden.

0.1.21 Art und Zeit der vom Auftraggeber veranlassten Vorarbeiten

keine Angaben

0.1.22 Arbeiten anderer Unternehmer auf der Baustelle

Es erfolgen weitere Arbeiten gemäß Bauzeitenplan auf der Baustelle.

0.1.23 Umfang der Dokumentation

Folgende Dokumentationsunterlagen sind nach Notwendigkeit rechtzeitig vor Beginn der Bauausführung digital im PDF-Format an die Bauüberwachung zu übergeben:
- Nachweis der Qualifikation der MA zur Leistungserbringung gemäß GefStoffV
- Nachweise der Anzeigen gemäß Anzeigepflicht bei den zuständigen Behörden und Verbänden
- Nachweise aller erforderlicher Genehmigungen der zuständigen Behörden und Verbände
- Transportgenehmigungen für alle dem Umfang der Arbeiten nach nötigen Fahrzeuge.

Folgende Dokumentationsunterlagen sind spätestens 2 KWs vor der Bauabnahme digital im PDF-Format an die Bauüberwachung zu übergeben (Abnahmevoraussetzung):
Unterlagen und Nachweise der Ausführung der Leistungen gemäß der gesetzlichen Vorgaben und der GEfStoffV wie
- Fachunternehmererklärung sowie ggf. Fachunternehmererklärungen nach ENEV
- Dokumentationen Brandschutz wie Verwendbarkeitsnachweise, Übereinstimmungserklärungen Hersteller
- Material- und Produktzertifikate
- Abnahmen u. Erklärungen Sachkundiger,
- Abnahmeprotokolle anerkannte Prüfsachverständigen
- Bautagebücher
- Dokumentation zu Schallschutz und Wärmeschutz

Folgende Dokumente sind spätestens mit der Schlussrechnung einzureichen (Voraussetzung für die Schlussrechnungsprüfung)
- vorabgestimmte Aufmaße bzw. Proberechnung mit Bauleitung AG

Folgende Dokumentationsunterlagen sind innerhalb von 4 KWs nach der Bauabnahme digital im PDF-Format an die Bauüberwachung zu übergeben (Freigabevoraussetzung der Schlussrechnung):
- ggf. Nachweis der Restleistungserbringung und Mängelbeseitigung

Die Übergabe der Dokumentationsunterlagen ist Vertragsbestandteil und wird nicht gesondert vergütet.
Die Kosten sind in die Gesamtvergütung mit einzukalkulieren.

## ALLGEMEINE INFORMATION ZUM LEISTUNGSVERZEICHNIS
ALLGEMEINE INFORMATION ZUM LEISTUNGSVERZEICHNIS

Der Bieter hat in seinem Angebot zu berücksichtigen:

- die Gebäudeform und Gebäudegliederung mit den gegebenen Grundrissverläufen

- die speziellen Angaben zu den erschließungstechnischen Gegebenheiten und den vom Auftragnehmer zu übernehmenden Leistungen

- dass die Leistungen an einem Bestandsgebäude auszuführen sind

- dass die Leistungen angrenzend an den öffentlichen Verkehrsraum und öffentliche Flächen auszuführen sind sowie die damit jeweils verbundenen speziellen Erfordernissen und Aufwendungen

- dass die Zufahrten zum Baustandort und dass am Baustandort selbst mit räumlichen Einschränkungen zu rechnen ist

- dass der Bereich des Zuschauersaal und der Hauptbühne mit Ausnahme der ausgeschriebenen Leistungen im Bestand verbleibt und entsprechend zu schützen ist.

Der Bieter hat sich im Rahmen seiner Angebotserstellung über die Gegebenheiten am Standort und die Besonderheiten der Ausführung entsprechen den in der Leistungsbeschreibung angeführten Punkten und an Hand der Planungsunterlagen zu informieren, sowie die Besonderheiten in seinem Angebot ausreichend zu berücksichtigen.

Umbauarbeiten sind nach Anweisung durch die Bauleitung innerhalb von 2 Arbeitstagen zu beginnen und dann fortlaufend je nach Aufwand ohne Unterbrechung fertig zu stellen.

## ABRECHNUNGS- UND AUSFÜHRUNGSHINWEISE
ABRECHNUNGS- UND AUSFÜHRUNGSHINWEISE

1. Vor Ausführung wird ein gemeinsames Aufmaß zur Vermeidung von Aufmaßdifferenzen empfohlen.

1. Der Umfang von Abbruch- und Rückbauarbeiten ist zusammen mit der Bauleitung festzustellen.

1. Arbeitsbereiche sowie der gesamte Baustellenbereich sind arbeitstäglich Besenrein zu hinterlassen. Sämtliche Abfälle sind arbeitstäglich aufzunehmen und von der Baustelle zu verbringen.

1. Bei allen Arbeiten ist auf Staubschutzmaßnahmen zu achten. Es ist zu jeder Zeit staubfrei zu arbeiten.
  Es sind geeignete Staubabsaugungen zu verwenden und zu jeder Zeit vorzuhalten.
  Eine Belastung der angrenzenden Grundstücke ist zu vermeiden.

1. Arbeiten sind nur an den gesetzlich zulässigen Arbeitstagen auszuführen.

1. Notwendige Arbeitsgerüste sind in die nachfolgenden Positionen einzukalkulieren. Auch wenn die Höhe der Standfläche über 2,00 m liegt. Die Gerüste sind ausschließlich für die eigenen Arbeiten vorzusehen.

1. Alle Baustoffe sind fachgerecht zu entsorgen. Zur Abrechnung müssen Entsorgungsnachweise vorliegen.

1. Soweit nicht anders beschreiben sind alle Arbeiten inkl. Entsorgung des anfallenden Baumaterials und Abbruchmaterials zu kalkulieren.

1. Altholz ist prinzipiell als A IV zu behandeln und zu entsorgen.

1. Das vorliegende Bauvorhaben wird mit Fördermitteln unterstützt.
  Dementsprechend ist ein detaillierter Nachweis der Verwendung der Fördermittel zu führen.
  Der AN hat alle Arbeiten durch ein Bautagebuch zu dokumentieren und alle Leistungen mittels örtlichem Aufmaß für jede Rechnung nachzuweisen.

## ANLAGEN ZUM LEISTUNGSVERZEICHNIS
ANLAGEN ZUM LEISTUNGSVERZEICHNIS

Ausführungsplanung Architekt

Zeichnungsnummer:
891-1.05.01_V Ebene 0  Grundriss
891-1.05.02_V Ebene 1  Grundriss
891-1.05.03_V Ebene 2  Grundriss
891-1.05.04_V Ebene 3  Grundriss
891-1.05.05_V Ebene 4  Grundriss
891-1.05.06_V Ebene 5  Grundriss
891-1.05.07_V Ebene 6  Grundriss
891-1.05.08_V Ebene 7  Grundriss
891-1.05.09_V Dachaufsicht
891-1.05.10_V Schnitt A-A
891-1.05.16_V Ansicht Nord-West (Straßenseite)
891-1.05.17_V Ansicht Nord-Ost (Anbauseite)
891-1.05.18_V Ansicht Süd-West (Parkseite)
891-1.05.19_V Ansicht Süd-Ost (Wasserseite)
891-1.05.121_V BE Lageplan

Bauzeitenplan Architekt

Bauablaufplan vom 26.09.2025

## ALLGEMEINE INFORMATIONEN ZUM GEWERK GEBÄUDEAUTOMATION
ALLGEMEINE INFORMATIONEN ZUM GEWERK GEBÄUDEAUTOMATION

Die Uckermärkischen Bühnen verfügen über eine Gebäudeautomation, Fabrikat Kieback & Peter, DDC 4000. Der vorhandene Leitrechner ist abgängig und soll durch ein neues System ergänzt werden. Die Daten vom vorhandenen Leitrechner (Kieback & Peter, Neutrino) werden migriert.

Die bestehende Gebäudeautomation soll an neu zu installierende Anlagentechnik angepasst und erweitert werden. Für die Automationseinrichtungen sowie die Gebäudeleittechnik ist, mit Ausnahme der Einzelraumregelungen (Pos 1.32- Pos 1.35) zwingend das Fabrikat Kieback & Peter, DDC 4000, anzubieten.

Es werden zwei neue Automationsschwerpunkte (ASP) gebildet.

- ASP Heizung/Kälte
- ASP Abluft WCs

Diese neu zu errichtenden MSR-Schaltschräke werden ebenfalls mit Automationsgeräten des Fabrikats Kieback & Peter (DDC 4000) ausgestattet.

Ein Bestands-ASP in der Leitzentrale wird um einen MSR-Schaltschrank erweitert.

## 0021 67 Gebäudeautomation

### Titel 01 Automationseinrichtungen

*Hinweis: ASP Heizung/Kälte*

*Hinweis: DDC-Controller*
DDC-Controller
gemäß nachfolgender Leistungsbeschreibung.

Leistungsumfang:

BA Binäre Ausgänge: 104
AA Analoge Ausgänge: 56
BE Binäre Eingänge: 177
AE Analoge Eingänge: 166
M-Bus-Zählwerte:  6
ModBus-Datenpunkte:  235
knx-Datenpunkte:  0

**01.1 Automationsstation für Hutschienenmontage**
Automationsstation für Hutschienenmontage

- Zertifiziert nach BACnet Standard ISO 16484-5 Revision 1.20
- Zertifiziert nach AMEV-Testat AS-B
- BACnet Secure Connect (BACnet/SC) zur sicheren Kommunikation zwischen BACnet-Kommunikationsteilnehmern
- Dynamische Anzahl von Regelkreisen
- Fernbedienung aller Funktionen jeder angeschlossenen DDC4000e Automationsstationen sowie über an Ethernet angeschlossenen PC mit Internet Explorer oder über mobile Endgeräte wie Smartphones/Tablets mit Standardbrowser
- 12 Regelkreise für Lüftung oder 24 Regelkreise für Heizung, erweiterbar durch Hard- und Softwareobjekte
- Trendwertspeicher für min. 100.000 Trendwertpunkte
- Speicher 4GB Flash, 512 MB RAM
- Kommunikationsschnittstellen:
  - 2x Ethernet (interner Switch) zum Anschluss von Automationsstationen (CAT5)
  - 2x RS485 für 1x BACnet MS/TP Kommunikation mit BACnet Feldgeräten oder Automationsgeräten
  - 2x RS232 für 1x GSM-Modem
  - 2 Busse einzeln umschaltbar, Schaltschrankbus oder Feldbus
  - 1x USB für Datensicherung, Rücksicherung und Firmwareupdate
  - Kunststoffgehäuse für Schaltschrankeinbau auf Hutschiene DIN EN 50022

R Anzahl Regelkreise: 12/24
Schnittstelle Feldbus: max. 2 oder
Schnittst.Schaltsch.bus: max. 2
Schnittst. Ethernet: 2 BACnet IP, TCP/IP
Schnittstelle RS485: 1 BACnet MS/TP
Schnittstelle RS232: 1
Schnittstelle USB: 1
Netz: 24VAC, 20VA oder
Netz: 12/24VDC, 13W
Umgebungstemperatur: 0-55°C
Umgebungsfeuchte: 20-80 %r.F.
Schutzart: IP20
BxHxT mm: 143,3x90x60
Gewicht kg:  0,26

Liefern und montieren.

Fabrikat: Kieback & Peter
Type: DDC 4040E
Menge: 1,000 St
Produkt:
  Artikel:
    Artikelnummer: DDC4040E
    Artikelkurztext: Automationsstation für Hutschienenmontage

**01.2 Anzeige- und Bediengerät für AS 7,0 Zoll mit Farb-Touchscreen**
Anzeige- und Bediengerät für AS 7,0 Zoll mit Farb-Touchscreen
zur Bedienung einer Automationsstation (AS)
Farb-TFT-Display mit PCAP-Touchscreen 7,0 Zoll,
- Grafische Dialoge für die Abfrage und Eingabe von: Sollwerte, Istwerte, Schaltzuständen und Zeiten
- Darstellung von Anlagenbildern mit graphischer Bedienmöglichkeit
- Leuchtdiode zur Anzeige des Betriebsstatus
- Grafische Abfrage und Eingabe von Regel- und -Steuerparameter in verschiedenen Prioritätsebenen konfigurierbarer Bildschirmschoner
- Kommunikationsschnittstellen:
  Ethernet 10/100/1000-Base-T (RJ45) zum Anschluss von Automationsstationen
- Benutzerführung in mehreren Sprachen

Auflösung: 1024x600 (WSVGA 16:9)
Netz: 24VDC
Leistungsaufnahme: 16W
Schnittst. Ethernet: 1
Schnittstelle USB: 1
Umgebungstemperatur: 0-55°C
Umgebungsfeuchte: 20-80 %r.F.
Schutzart: IP54 Front
Schutzart: IP20 Rückseite
BxHxT mm: 197,1x136,1x42,1
Gewicht kg: 1,15

Liefern und montieren.

Fabrikat: Kieback & Peter
Type: TPC070
Menge: 1,000 St
Produkt:
  Artikel:
    Artikelnummer: TPC070
    Artikelkurztext: Anzeige- und Bediengerät für AS 7,0 Zoll mit Farb-Touchscreen

**01.3 Ein-Ausgabe-Modul digital 64 BE/BA**
Ein-Ausgabe-Modul digital 64 BE/BA

- Aufnahme von 64 digitalen Datenpunkten
- digitale Eingänge als Impuls-Zähleingänge bis 80 Hz verwendbar
- Hilfsspannungsversorgung für aktive Sensoren
- Automatische Anmeldung des Moduls am DDC4000 GA-System
- Push-In Federkraft Steckklemmenblöcke
- Klemmenblöcke einzeln abziehbar (Feldabtrennung)
- einfacher Austausch ohne Systemunterbrechung (hot-plug)
- LED für Fehler und Bus
- Umschaltung des Bezugspotentials in negative Logik
- Kunststoffgehäuse für Schaltschrankeinbau, 8TE auf Hutschiene DIN EN 50022
- vollständige galvanische Trennung von Bus und Spannungsversorgung gegen Ein-/Ausgänge
- Buslänge 200m (Schaltschrankbus)/2000m (Feldbus)
- Adresseinstellung über Drehschalter

BE/BA umschaltbar: 64
Schnittstelle CAN-Bus: 1 (20 oder 40kBaud)
Netz: 24VDC
Nennleistung W: 160
Umgebungstemperatur: 0-55°C
Umgebungsfeuchte: 20-80%r.F.
Schutzart: IP20
BxHxT mm: 143,5x90x60
Gewicht kg: 0,21

Liefern und montieren.

Fabrikat: Kieback & Peter
Type: BMDU64
Menge: 5,000 St
Produkt:
  Artikel:
    Artikelnummer: BMDU64
    Artikelkurztext: Ein-Ausgabe-Modul digital 64 BE/BA

**01.4 Ein-Ausgabe-Modul analog 24AE/AA**
Ein-Ausgabe-Modul analog 24AE/AA

- Kunststoffgehäuse für Schaltschrankeinbau, 8TE auf Hutschiene DIN EN 50022
- vollständige galvanische Trennung von Bus und Spannungsversorgung gegen Ein-/Ausgänge
- Aufnahme von 24 analogen Datenpunkten
- Hilfsspannungsversorgung für Widerstandssteller
- Automatische Anmeldung des Moduls am DDC4000 GA-System
- Rückfallwerte der Ausgänge projektierbar
- Push-In Federkraft Steckklemmenblöcke
- Klemmenblöcke einzeln abziehbar (Feldabtrennung)
- einfacher Austausch ohne Systemunterbrechung (hot-plug)
- LED für Fehler und Bus
- Buslänge 200m (Schaltschrankbus)/2000m (Feldbus)
- Adresseinstellung über Drehschalter

AE/AA umschaltbar: 24
Ausgangssignal: 0(2)-10VDC
Eingang aktiv: 0(2)-10VDC oder
Eingang aktiv: 2,73V/°C, TK10mV/K
Eingang passiv: KP250, Ni100, oder
Eingang passiv: Ni100, Ni1000 oder
Eingang passiv: Pt100, Pt1000 oder
Eingang passiv: NTC1,8K, NTC5K oder
Eingang passiv: NTC10KPRE oder
Eingang passiv: Balco500 oder
Eingang passiv: DC1100, DC1400
Eingang passiv: 0-500 kOhm
Schnittstelle CAN-Bus: 1 (20 oder 40kBaud)
Netz: 12-24VDC
Leistungsaufnahme: 3,9 W
Umgebungstemperatur: 0-55°C
Umgebungsfeuchte: 20-80%r.F.
Schutzart: IP20
BxHxT mm: 143,5x90x60
Gewicht kg: 0,20

Liefern und montieren.

Fabrikat: Kieback & Peter
Type: BMAU24
Menge: 10,000 St
Produkt:
  Artikel:
    Artikelnummer: BMAU24
    Artikelkurztext: Ein-Ausgabe-Modul analog 24AE/AA

**01.5 Notbedienung H-0-A**
Notbedienung H-0-A
bestehend aus:- Koppeleinheit für Hutschienenmontage- Schalter H-0-A mit Rückmeldung- Anzeige über Leuchtdiode, wenn Ausgang "Ein"- Lieferung, Montage, Dokumentation.
Menge: 11,000 St

**01.6 Notbedienung H-0-A + Potentiometer 0-10V**
bestehend aus:- Koppeleinheit für Hutschienenmontage- Schalter H-0-A mit Rückmeldung- Potentiometer 0-10V für Ausgang in Stellung "Hand"- potentialgetrennte Signaldurchleitung in Stellung "Auto"- Lieferung, Montage, Dokumentation.
Menge: 3,000 St

*Hinweis: Dienstleistungen*

**01.7 Erstellen von Anlagenbildern**
Erstellen von Anlagenbildern
Zeichnen eines Grafikschaltbilds gemäß Anlagenaufbau.
Darstellen und Einblenden von dynamischen Einblendpunkten im Anlagenbild. Intuitive Bedienung zur Visualisierung sowie Veränderung von Sollwerten und Zeiten.
Einspielen der Anlagenbilder in die Bedienstation vor Ort.
Menge: 12,000 St

**01.8 Projektausführung Automationsstation**
Projektausführung Automationsstation
(Projektabwicklung, Programierung und Parametrierung) Projektabwicklung und Koordination der DDC Stationen ASP 01
- Aufstellen bzw. Aktualisieren der Datenpunkt- und Informationslisten
- Aktualisieren der Regelschemen mit MSR-Komponenten
- Auslegung der Stellgeräte entsprechend der Leistungsdaten
- Festlegung der Kennzeichnung der MSR-Komponenten in Abstimmung mit dem Auftraggeber
- Überprüfung der Anschlussbedingungen anhand der beigestellten Dokumentation für übergreifende Funktionen aus anderen Gewerken
- Festlegung der Benutzeradressen mit dem Auftraggeber
- Festlegung der Regelalgorithmen und Regelparameter in DDC-Regelkreisen
- Festlegung aller Verriegelungen und Anlaufüberbrückungen in DDC-Anlagensteuerungen
- Abstimmung mit dem Auftraggeber und der ausführenden Firma
- Klärung von Schnittstellen
- Abstimmung und Festlegung von Einbauorten für Geber und Stellgeräte
- Programmierung und Parametrierung einschließlich aller notwendigen Dienstleistungen für eine funktionsfähige Anlage.

Der Leistungsumfang beinhaltet die Bearbeitung von physikalischen und kommunikativen Eingabe-, Ausgabe- und Verarbeitungsfunktionen entsprechend der Funktionsbeschreibung.

Leistungsumfang:

BA Binäre Ausgänge:  104
AA Analoge Ausgänge  56
BE Binäre Eingänge:  177
AE Analoge Eingänge:  166
M-Bus-Zählwerte:  6
ModBus-Datenpunkte:  235
knx-Datenpunkte:  0
Menge: 1,000 St

**01.9 Software und Systemparametrierung**
Software und Systemparametrierung
für die DDC Station bestehend aus:- Betriebsprogramm für die installierte Anlage - Steuerprogramm, Verknüpfungen- Erstellung der Displaybedienung in Abstimmung mit dem Bediener- Bedienunterlagen für die Displaybedienung- Konfiguration der Parameter- OSTP Programm- Zeitschaltprogramm- Grenzwertüberwachung, Reaktionsprogramm- Kontrollierter Wiederanlauf nach Netzausfall.

Leistungsumfang:

BA Binäre Ausgänge:  104
AA Analoge Ausgänge  56
BE Binäre Eingänge:  177
AE Analoge Eingänge:  166
M-Bus-Zählwerte:  6
ModBus-Datenpunkte:  235
knx-Datenpunkte:  0
Menge: 1,000 St

**01.10 Inbetriebnahme Automationsstation**
Inbetriebnahme Automationsstation
und Einregulierung.in 3 Zeitabschnitten
Zur Inbetriebnahme und Einregulierung sind folgende Leistungen zu erbringen: - Überprüfung der externen Anschlüsse des Lieferumfanges
- Festlegen von Startpunkt und Arbeitsbereich an den Stellgliedern, Prüfung des richtigen Einbaus des Lieferumfangs
- Überprüfung der systemeigenen Datenübertragungswege (z.B. Abschirmungen und Störspannungen)
- Überprüfung aller im Lieferumfang enthaltenen Hardware-Komponenten
- Erstinbetriebnahme aller Informationspunkte
- Laden und Testen aller zum Lieferumfang gehörenden Grund- und Anwenderprogramme
- Überprüfung und Inbetriebnahme von Feldgeräten
- Überprüfung der einzelnen Systemkomponenten auf bestimmungsgemäße Funktion wie: Stellrichtungen, Drehrichtungen, Sicherheitseinrichtungen, Funktionsabläufe und Schnittstellen.

Leistungsumfang:

BA Binäre Ausgänge:  104
AA Analoge Ausgänge  56
BE Binäre Eingänge:  177
AE Analoge Eingänge:  166
M-Bus-Zählwerte:  6
ModBus-Datenpunkte:  235
knx-Datenpunkte:  0
Menge: 1,000 St

*Hinweis: ASP Erweiterung Bestand*

*Hinweis: DDC-Controller*
DDC-Controller

Leistungsumfang:

BA Binäre Ausgänge:  192
AA Analoge Ausgänge  97
BE Binäre Eingänge:  348
AE Analoge Eingänge:  138
M-Bus-Zählwerte:  3
ModBus-Datenpunkte:  10
knx-Datenpunkte:  0

**01.11 Automationsstation für Hutschienenmontage**
Automationsstation^für Hutschienenmontage

- Zertifiziert nach BACnet Standard ISO 16484-5 Revision 1.20
- Zertifiziert nach AMEV-Testat AS-B
- BACnet Secure Connect (BACnet/SC) zur sicheren Kommunikation zwischen BACnet-Kommunikationsteilnehmern
- Dynamische Anzahl von Regelkreisen
- Fernbedienung aller Funktionen jeder angeschlossenen DDC4000e Automationsstationen sowie über an Ethernet angeschlossenen PC mit Internet Explorer oder über mobile Endgeräte wie Smartphones/Tablets mit Standardbrowser
- 12 Regelkreise für Lüftung oder 24 Regelkreise für Heizung, erweiterbar durch Hard- und Softwareobjekte
- Trendwertspeicher für min. 100.000 Trendwertpunkte
- Speicher 4GB Flash, 512 MB RAM
- Kommunikationsschnittstellen:
  - 2x Ethernet (interner Switch) zum Anschluss von Automationsstationen (CAT5)
  - 2x RS485 für 1x BACnet MS/TP Kommunikation mit BACnet Feldgeräten oder Automationsgeräten
  - 2x RS232 für 1x GSM-Modem
  - 2 Busse einzeln umschaltbar, Schaltschrankbus oder Feldbus
  - 1x USB für Datensicherung, Rücksicherung und Firmwareupdate
  - Kunststoffgehäuse für Schaltschrankeinbau auf Hutschiene DIN EN 50022
R Anzahl Regelkreise: 12/24
Schnittstelle Feldbus: max. 2 oder
Schnittst.Schaltsch.bus: max. 2
Schnittst. Ethernet: 2 BACnet IP, TCP/IP
Schnittstelle RS485: 1 BACnet MS/TP
Schnittstelle RS232: 1
Schnittstelle USB: 1
Netz: 24VAC, 20VA oder
Netz: 12/24VDC, 13W
Umgebungstemperatur: 0-55°C
Umgebungsfeuchte: 20-80 %r.F.
Schutzart: IP20
BxHxT mm: 143,3x90x60
Gewicht kg: 0,26

Liefern und montieren.

Fabrikat: Kieback & Peter
Type: DDC 4040E
Menge: 1,000 St
Produkt:
  Artikel:
    Artikelnummer: DDC4040E
    Artikelkurztext: Automationsstation für Hutschienenmontage

**01.12 Anzeige- und Bediengerät für AS 7,0 Zoll mit Farb-Touchscreen**
Anzeige- und Bediengerät für AS 7,0 Zoll mit Farb-Touchscreen
zur Bedienung einer Automationsstation (AS)
Farb-TFT-Display mit PCAP-Touchscreen 7,0 Zoll

- Grafische Dialoge für die Abfrage und Eingabe von: Sollwerte, Istwerte, Schaltzuständen und Zeiten
- Darstellung von Anlagenbildern mit graphischer Bedienmöglichkeit
- Leuchtdiode zur Anzeige des Betriebsstatus
- Grafische Abfrage und Eingabe von Regel- und -Steuerparameter in verschiedenen Prioritätsebenen konfigurierbarer Bildschirmschoner
- Kommunikationsschnittstellen:
  - Ethernet 10/100/1000-Base-T (RJ45) zum Anschluss von Automationsstationen
  - Benutzerführung in mehreren Sprachen

Auflösung: 1024x600 (WSVGA 16:9)
Netz: 24VDC
Leistungsaufnahme: 16W
Schnittst. Ethernet: 1
Schnittstelle USB: 1
Umgebungstemperatur: 0-55°C
Umgebungsfeuchte: 20-80 %r.F.
Schutzart: IP54 Front
Schutzart: IP20 Rückseite
BxHxT mm: 197,1x136,1x42,1
Gewicht kg: 1,15

Liefern und montieren.

Fabrikat: Kieback & Peter
Type: TPC070
Menge: 1,000 St
Produkt:
  Artikel:
    Artikelnummer: TPC070
    Artikelkurztext: Anzeige- und Bediengerät für AS 7,0 Zoll mit Farb-Touchscreen

**01.13 Ein-Ausgabe-Modul digital 64 BE/BA**
Ein-Ausgabe-Modul digital 64 BE/BA

- Aufnahme von 64 digitalen Datenpunkten
- digitale Eingänge als Impuls-Zähleingänge bis 80 Hz verwendbar
- Hilfsspannungsversorgung für aktive Sensoren
- Automatische Anmeldung des Moduls am DDC4000 GA-System
- Push-In Federkraft Steckklemmenblöcke
- Klemmenblöcke einzeln abziehbar (Feldabtrennung)
- einfacher Austausch ohne Systemunterbrechung (hot-plug)
- LED für Fehler und Bus Umschaltung des Bezugspotentials in negative Logik
- Kunststoffgehäuse für Schaltschrankeinbau, 8TE auf Hutschiene DIN EN 50022
- vollständige galvanische Trennung von Bus und Spannungsversorgung gegen Ein-/Ausgänge
- Buslänge 200m (Schaltschrankbus)/2000m (Feldbus)
- Adresseinstellung über Drehschalter

BE/BA umschaltbar: 64
Schnittstelle CAN-Bus: 1 (20 oder 40kBaud)
Netz: 24VDC
Nennleistung W: 160
Umgebungstemperatur: 0-55°C
Umgebungsfeuchte: 20-80%r.F.
Schutzart: IP20
BxHxT mm: 143,5x90x60
Gewicht kg: 0,21

Liefern und montieren.

Fabrikat: Kieback & Peter
Type: BMDU64
Menge: 5,000 St
Produkt:
  Artikel:
    Artikelnummer: BMDU64
    Artikelkurztext: Ein-Ausgabe-Modul digital 64 BE/BA

**01.14 Ein-Ausgabe-Modul analog 24AE/AA**
Ein-Ausgabe-Modul analog 24AE/AA

- Kunststoffgehäuse für Schaltschrankeinbau, 8TE auf Hutschiene DIN EN 50022
- vollständige galvanische Trennung von Bus und Spannungsversorgung gegen Ein-/Ausgänge
- Aufnahme von 24 analogen Datenpunkten
- Hilfsspannungsversorgung für Widerstandssteller
- Automatische Anmeldung des Moduls am DDC4000 GA-System
- Rückfallwerte der Ausgänge projektierbar
- Push-In Federkraft Steckklemmenblöcke
- Klemmenblöcke einzeln abziehbar (Feldabtrennung)
- einfacher Austausch ohne Systemunterbrechung (hot-plug)
- LED für Fehler und Bus
- Buslänge 200m (Schaltschrankbus)/2000m (Feldbus)
- Adresseinstellung über Drehschalter

AE/AA umschaltbar: 24
Ausgangssignal: 0(2)-10VDC
Eingang aktiv: 0(2)-10VDC oder
Eingang aktiv: 2,73V/°C, TK10mV/K
Eingang passiv: KP250, Ni100, oder
Eingang passiv: Ni100, Ni1000 oder
Eingang passiv: Pt100, Pt1000 oder
Eingang passiv: NTC1,8K, NTC5K oder
Eingang passiv: NTC10KPRE oder
Eingang passiv: Balco500 oder
Eingang passiv: DC1100, DC1400
Eingang passiv: 0-500 kOhm
Schnittstelle CAN-Bus: 1 (20 oder 40kBaud)
Netz: 12-24VDC
Leistungsaufnahme: 3,9 W
Umgebungstemperatur: 0-55°C
Umgebungsfeuchte: 20-80%r.F.
Schutzart: IP20
BxHxT mm: 143,5x90x60
Gewicht kg: 0,20

Liefern und montieren.

Fabrikat: Kieback & Peter
Type: BMAU24
Menge: 11,000 St
Produkt:
  Artikel:
    Artikelnummer: BMAU24
    Artikelkurztext: Ein-Ausgabe-Modul analog 24AE/AA

**01.15 Notbedienung H-0-A**
Notbedienung H-0-A
bestehend aus:- Koppeleinheit für Hutschienenmontage- Schalter H-0-A mit Rückmeldung- Anzeige über Leuchtdiode, wenn Ausgang "Ein"- Lieferung, Montage, Dokumentation.
Menge: 110,000 St

**01.16 Notbedienung H-0-A + Potentiometer 0-10V**
bestehend aus:- Koppeleinheit für Hutschienenmontage- Schalter H-0-A mit Rückmeldung- Potentiometer 0-10V für Ausgang in Stellung "Hand"- potentialgetrennte Signaldurchleitung in Stellung "Auto"- Lieferung, Montage, Dokumentation.
Menge: 101,000 St

*Hinweis: Dienstleistungen*

**01.17 Erstellen von Anlagenbildern**
Erstellen von Anlagenbildern
Zeichnen eines Grafikschaltbilds gemäß Anlagenaufbau.
Darstellen und Einblenden von dynamischen Einblendpunkten im Anlagenbild. Intuitive Bedienung zur Visualisierung sowie Veränderung von Sollwerten und Zeiten.
Einspielen der Anlagenbilder in die Bedienstation vor Ort.
Menge: 30,000 St

**01.18 Projektausführung Automationsstation**
Projektausführung Automationsstation
(Projektabwicklung, Programierung und Parametrierung) Projektabwicklung und Koordination der DDC Stationen ASP 01
- Aufstellen bzw. Aktualisieren der Datenpunkt- und Informationslisten
- Aktualisieren der Regelschemen mit MSR-Komponenten
- Auslegung der Stellgeräte entsprechend der Leistungsdaten
- Festlegung der Kennzeichnung der MSR-Komponenten in Abstimmung mit dem Auftraggeber
- Überprüfung der Anschlussbedingungen anhand der beigestellten Dokumentation für übergreifende Funktionen aus anderen Gewerken
- Festlegung der Benutzeradressen mit dem Auftraggeber
- Festlegung der Regelalgorithmen und Regelparameter in DDC-Regelkreisen
- Festlegung aller Verriegelungen und Anlaufüberbrückungen in DDC-Anlagensteuerungen
- Abstimmung mit dem Auftraggeber und der ausführenden Firma
- Klärung von Schnittstellen
- Abstimmung und Festlegung von Einbauorten für Geber und Stellgeräte
- Programmierung und Parametrierung einschließlich aller notwendigen Dienstleistungen für eine funktionsfähige Anlage.

Der Leistungsumfang beinhaltet die Bearbeitung von physikalischen und kommunikativen Eingabe-, Ausgabe- und Verarbeitungsfunktionen entsprechend der Funktionsbeschreibung.

Leistungsumfang:

BA Binäre Ausgänge:  192
AA Analoge Ausgänge  97
BE Binäre Eingänge:  348
AE Analoge Eingänge:  138
M-Bus-Zählwerte:  3
ModBus-Datenpunkte:  10
knx-Datenpunkte:  0
Menge: 1,000 St

**01.19 Software und Systemparametrierung**
Software und Systemparametrierung
für die DDC Station bestehend aus:- Betriebsprogramm für die installierte Anlage - Steuerprogramm, Verknüpfungen- Erstellung der Displaybedienung in Abstimmung mit dem Bediener- Bedienunterlagen für die Displaybedienung- Konfiguration der Parameter- OSTP Programm- Zeitschaltprogramm- Grenzwertüberwachung, Reaktionsprogramm- Kontrollierter Wiederanlauf nach Netzausfall.

Leistungsumfang:

BA Binäre Ausgänge:  192
AA Analoge Ausgänge  97
BE Binäre Eingänge:  348
AE Analoge Eingänge:  138
M-Bus-Zählwerte:  3
ModBus-Datenpunkte:  10
knx-Datenpunkte:  0
Menge: 1,000 St

**01.20 Inbetriebnahme Automationsstation**
Inbetriebnahme Automationsstation
und Einregulierung.in 3 Zeitabschnitten
Zur Inbetriebnahme und Einregulierung sind folgende Leistungen zu erbringen: - Überprüfung der externen Anschlüsse des Lieferumfanges
- Festlegen von Startpunkt und Arbeitsbereich an den Stellgliedern, Prüfung des richtigen Einbaus des Lieferumfangs
- Überprüfung der systemeigenen Datenübertragungswege (z.B. Abschirmungen und Störspannungen)
- Überprüfung aller im Lieferumfang enthaltenen Hardware-Komponenten
- Erstinbetriebnahme aller Informationspunkte
- Laden und Testen aller zum Lieferumfang gehörenden Grund- und Anwenderprogramme
- Überprüfung und Inbetriebnahme von Feldgeräten
- Überprüfung der einzelnen Systemkomponenten auf bestimmungsgemäße Funktion wie: Stellrichtungen, Drehrichtungen, Sicherheitseinrichtungen, Funktionsabläufe und Schnittstellen.

Leistungsumfang:

BA Binäre Ausgänge:  192
AA Analoge Ausgänge  97
BE Binäre Eingänge:  348
AE Analoge Eingänge:  138
M-Bus-Zählwerte:  3
ModBus-Datenpunkte:  10
knx-Datenpunkte:  0
Menge: 1,000 St

*Hinweis: ASP RLT WC*

*Hinweis: DDC-Controller*
DDC-Controller

Leistungsumfang:

BA Binäre Ausgänge:  14
AA Analoge Ausgänge  6
BE Binäre Eingänge:  39
AE Analoge Eingänge:  12
M-Bus-Zählwerte:  0
ModBus-Datenpunkte:  0
knx-Datenpunkte:  0

**01.21 Automationsstation für Hutschienenmontage**
Automationsstation für Hutschienenmontage

- Zertifiziert nach BACnet Standard ISO 16484-5 Revision 1.20
- Zertifiziert nach AMEV-Testat AS-B
- BACnet Secure Connect (BACnet/SC) zur sicheren Kommunikation zwischen BACnet-Kommunikationsteilnehmern
- Dynamische Anzahl von Regelkreisen
- Fernbedienung aller Funktionen jeder angeschlossenen DDC4000e Automationsstationen sowie über an Ethernet angeschlossenen PC mit Internet Explorer oder über mobile Endgeräte wie Smartphones/Tablets mit Standardbrowser
- 12 Regelkreise für Lüftung oder 24 Regelkreise für Heizung, erweiterbar durch Hard- und Softwareobjekte
- Trendwertspeicher für min. 100.000 Trendwertpunkte
- Speicher 4GB Flash, 512 MB RAM
- Kommunikationsschnittstellen:
  - 2x Ethernet (interner Switch) zum Anschluss von Automationsstationen (CAT5)
  - 2x RS485 für 1x BACnet MS/TP Kommunikation mit BACnet Feldgeräten oder Automationsgeräten
  - 2x RS232 für 1x GSM-Modem
  - 2 Busse einzeln umschaltbar, Schaltschrankbus oder Feldbus
  - 1x USB für Datensicherung, Rücksicherung und Firmwareupdate
  - Kunststoffgehäuse für Schaltschrankeinbau auf Hutschiene DIN EN 50022
R Anzahl Regelkreise: 12/24
Schnittstelle Feldbus: max. 2 oder
Schnittst.Schaltsch.bus: max. 2
Schnittst. Ethernet: 2 BACnet IP, TCP/IP
Schnittstelle RS485: 1 BACnet MS/TP
Schnittstelle RS232: 1
Schnittstelle USB: 1
Netz: 24VAC, 20VA oder
Netz: 12/24VDC, 13W
Umgebungstemperatur: 0-55°C
Umgebungsfeuchte: 20-80 %r.F.
Schutzart: IP20
BxHxT mm: 143,3x90x60
Gewicht kg: 0,26

Liefern und montieren.

Fabrikat: Kieback & Peter
Type: DDC 4040E
Menge: 1,000 St
Produkt:
  Artikel:
    Artikelnummer: DDC4040E
    Artikelkurztext: Automationsstation für Hutschienenmontage

**01.22 Anzeige- und Bediengerät für AS 7,0 Zoll mit Farb-Touchscreen**
Anzeige- und Bediengerät für AS 7,0 Zoll mit Farb-Touchscreen
zur Bedienung einer Automationsstation (AS)
Farb-TFT-Display mit PCAP-Touchscreen 7,0 Zoll

- Grafische Dialoge für die Abfrage und Eingabe von: Sollwerte, Istwerte, Schaltzuständen und Zeiten
- Darstellung von Anlagenbildern mit graphischer Bedienmöglichkeit
- Leuchtdiode zur Anzeige des Betriebsstatus
- Grafische Abfrage und Eingabe von Regel- und -Steuerparameter in verschiedenen Prioritätsebenen konfigurierbarer Bildschirmschoner
- Kommunikationsschnittstellen:
  - Ethernet 10/100/1000-Base-T (RJ45) zum Anschluss von Automationsstationen
  - Benutzerführung in mehreren Sprachen

Auflösung: 1024x600 (WSVGA 16:9)
Netz: 24VDC
Leistungsaufnahme: 16W
Schnittst. Ethernet: 1
Schnittstelle USB: 1
Umgebungstemperatur: 0-55°C
Umgebungsfeuchte: 20-80 %r.F.
Schutzart: IP54 Front
Schutzart: IP20 Rückseite
BxHxT mm: 197,1x136,1x42,1
Gewicht kg: 1,15

Liefern und montieren.

Fabrikat: Kieback & Peter
Type: TPC070
Menge: 1,000 St
Produkt:
  Artikel:
    Artikelnummer: TPC070
    Artikelkurztext: Anzeige- und Bediengerät für AS 7,0 Zoll mit Farb-Touchscreen

**01.23 Ein-Ausgabe-Modul digital 64 BE/BA**
Ein-Ausgabe-Modul digital 64 BE/BA

- Aufnahme von 64 digitalen Datenpunkten
- digitale Eingänge als Impuls-Zähleingänge bis 80 Hz verwendbar
- Hilfsspannungsversorgung für aktive Sensoren
- Automatische Anmeldung des Moduls am DDC4000 GA-System
- Push-In Federkraft Steckklemmenblöcke
- Klemmenblöcke einzeln abziehbar (Feldabtrennung)
- einfacher Austausch ohne Systemunterbrechung (hot-plug)
- LED für Fehler und Bus
- Umschaltung des Bezugspotentials in negative Logik
- Kunststoffgehäuse für Schaltschrankeinbau, 8TE auf Hutschiene DIN EN 50022
- vollständige galvanische Trennung von Bus und Spannungsversorgung gegen Ein-/Ausgänge
- Buslänge 200m (Schaltschrankbus)/2000m (Feldbus)
- Adresseinstellung über Drehschalter

BE/BA umschaltbar: 64
Schnittstelle CAN-Bus: 1 (20 oder 40kBaud)
Netz: 24VDC
Nennleistung W: 160
Umgebungstemperatur: 0-55°C
Umgebungsfeuchte: 20-80%r.F.
Schutzart: IP20
BxHxT mm: 143,5x90x60
Gewicht kg: 0,21

Liefern und montieren.

Fabrikat: Kieback & Peter
Type: BMDU64
Menge: 1,000 St
Produkt:
  Artikel:
    Artikelnummer: BMDU64
    Artikelkurztext: Ein-Ausgabe-Modul digital 64 BE/BA

**01.24 Ein-Ausgabe-Modul digital 32 BE/BA**
Ein-Ausgabe-Modul digital 32 BE/BA

- Aufnahme von 32 digitalen Datenpunkten
- digitale Eingänge als Impuls-Zähleingänge bis 80 Hz verwendbar
- Hilfsspannungsversorgung für aktive Sensoren
- Automatische Anmeldung des Moduls am DDC4000 GA-System
- Push-In Federkraft Steckklemmenblöcke
- Klemmenblöcke einzeln abziehbar (Feldabtrennung)
- einfacher Austausch ohne Systemunterbrechung (hot-plug)
- LED für Fehler und Bus
Umschaltung des Bezugspotentials in negative Logik
Kunststoffgehäuse für Schaltschrankeinbau, 8TE auf Hutschiene DIN EN 50022
vollständige galvanische Trennung von Bus und Spannungsversorgung gegen Ein-/Ausgänge
Buslänge 200m (Schaltschrankbus)/2000m (Feldbus)
Adresseinstellung über Drehschalter
E/BA umschaltbar: 32
Schnittstelle CAN-Bus: 1 (20 oder 40kBaud)
Netz: 24VDC
Nennleistung W: 158
Umgebungstemperatur: 0-55°C
Umgebungsfeuchte: 20-80%r.F.
Schutzart: IP20
BxHxT mm: 143,5x90x60
Gewicht kg: 0,195

Liefern und montieren.

Fabrikat: Kieback & Peter
Type: BMDU32
Menge: 1,000 St
Produkt:
  Artikel:
    Artikelnummer: BMDU32
    Artikelkurztext: Ein-Ausgabe-Modul digital 32 BE/BA

**01.25 Ein-Ausgabe-Modul analog 24AE/AA**
Ein-Ausgabe-Modul analog 24AE/AA

- Kunststoffgehäuse für Schaltschrankeinbau, 8TE auf Hutschiene DIN EN 50022
- vollständige galvanische Trennung von Bus und Spannungsversorgung gegen Ein-/Ausgänge
- Aufnahme von 24 analogen Datenpunkten
- Hilfsspannungsversorgung für Widerstandssteller
- Automatische Anmeldung des Moduls am DDC4000 GA-System
- Rückfallwerte der Ausgänge projektierbar
- Push-In Federkraft Steckklemmenblöcke
- Klemmenblöcke einzeln abziehbar (Feldabtrennung)
- einfacher Austausch ohne Systemunterbrechung (hot-plug)
- LED für Fehler und Bus
- Buslänge 200m (Schaltschrankbus)/ 2000m (Feldbus)
- Adresseinstellung über Drehschalter

AE/AA umschaltbar: 24
Ausgangssignal: 0(2)-10VDC
Eingang aktiv: 0(2)-10VDC oder
Eingang aktiv: 2,73V/°C, TK10mV/K
Eingang passiv: KP250, Ni100, oder
Eingang passiv: Ni100, Ni1000 oder
Eingang passiv: Pt100, Pt1000 oder
Eingang passiv: NTC1,8K, NTC5K oder
Eingang passiv: NTC10KPRE oder
Eingang passiv: Balco500 oder
Eingang passiv: DC1100, DC1400
Eingang passiv: 0-500 kOhm
Schnittstelle CAN-Bus: 1 (20 oder 40kBaud)
Netz: 12-24VDC
Leistungsaufnahme: 3,9 W
Umgebungstemperatur: 0-55°C
Umgebungsfeuchte: 20-80%r.F.
Schutzart: IP20
BxHxT mm: 143,5x90x60
Gewicht kg: 0,20

Liefern und montieren.

Fabrikat: Kieback & Peter
Type: BMAU24
Menge: 2,000 St
Produkt:
  Artikel:
    Artikelnummer: BMAU24
    Artikelkurztext: Ein-Ausgabe-Modul analog 24AE/AA

**01.26 Notbedienung H-0-A**
Notbedienung H-0-A
bestehend aus:- Koppeleinheit für Hutschienenmontage- Schalter H-0-A mit Rückmeldung- Anzeige über Leuchtdiode, wenn Ausgang "Ein"- Lieferung, Montage, Dokumentation.
Menge: 9,000 St

**01.27 Notbedienung H-0-A + Potentiometer 0-10V**
bestehend aus:- Koppeleinheit für Hutschienenmontage- Schalter H-0-A mit Rückmeldung- Potentiometer 0-10V für Ausgang in Stellung "Hand"- potentialgetrennte Signaldurchleitung in Stellung "Auto"- Lieferung, Montage, Dokumentation.
Menge: 3,000 St

*Hinweis: Dienstleistungen*

**01.28 Erstellen von Anlagenbildern**
Erstellen von Anlagenbildern
Zeichnen eines Grafikschaltbilds gemäß Anlagenaufbau.
Darstellen und Einblenden von dynamischen Einblendpunkten im Anlagenbild. Intuitive Bedienung zur Visualisierung sowie Veränderung von Sollwerten und Zeiten.
Einspielen der Anlagenbilder in die Bedienstation vor Ort.
Menge: 3,000 St

**01.29 Projektausführung Automationsstation**
Projektausführung Automationsstation
(Projektabwicklung, Programierung und Parametrierung) Projektabwicklung und Koordination der DDC Stationen ASP 01
- Aufstellen bzw. Aktualisieren der Datenpunkt- und Informationslisten
- Aktualisieren der Regelschemen mit MSR-Komponenten
- Auslegung der Stellgeräte entsprechend der Leistungsdaten
- Festlegung der Kennzeichnung der MSR-Komponenten in Abstimmung mit dem Auftraggeber
- Überprüfung der Anschlussbedingungen anhand der beigestellten Dokumentation für übergreifende Funktionen aus anderen Gewerken
- Festlegung der Benutzeradressen mit dem Auftraggeber
- Festlegung der Regelalgorithmen und Regelparameter in DDC-Regelkreisen
- Festlegung aller Verriegelungen und Anlaufüberbrückungen in DDC-Anlagensteuerungen
- Abstimmung mit dem Auftraggeber und der ausführenden Firma
- Klärung von Schnittstellen
- Abstimmung und Festlegung von Einbauorten für Geber und Stellgeräte
- Programmierung und Parametrierung einschließlich aller notwendigen Dienstleistungen für eine funktionsfähige Anlage.

Der Leistungsumfang beinhaltet die Bearbeitung von physikalischen und kommunikativen Eingabe-, Ausgabe- und Verarbeitungsfunktionen entsprechend der Funktionsbeschreibung.

Leistungsumfang:

BA Binäre Ausgänge:  52
AA Analoge Ausgänge  23
BE Binäre Eingänge:  183
AE Analoge Eingänge:  77
M-Bus-Zählwerte:  3
ModBus-Datenpunkte:  0
knx-Datenpunkte:  10
Menge: 1,000 St

**01.30 Software und Systemparametrierung**
Software und Systemparametrierung
für die DDC Station bestehend aus:- Betriebsprogramm für die installierte Anlage - Steuerprogramm, Verknüpfungen- Erstellung der Displaybedienung in Abstimmung mit dem Bediener- Bedienunterlagen für die Displaybedienung- Konfiguration der Parameter- OSTP Programm- Zeitschaltprogramm- Grenzwertüberwachung, Reaktionsprogramm- Kontrollierter Wiederanlauf nach Netzausfall.
Menge: 1,000 St

**01.31 Inbetriebnahme Automationsstation**
Inbetriebnahme Automationsstation
und Einregulierung.in 3 Zeitabschnitten
Zur Inbetriebnahme und Einregulierung sind folgende Leistungen zu erbringen:
- Überprüfung der externen Anschlüsse des Lieferumfanges
- Festlegen von Startpunkt und Arbeitsbereich an den Stellgliedern, Prüfung des richtigen Einbaus des Lieferumfangs
- Überprüfung der systemeigenen Datenübertragungswege (z.B. Abschirmungen und Störspannungen)
- Überprüfung aller im Lieferumfang enthaltenen Hardware-Komponenten
- Erstinbetriebnahme aller Informationspunkte
- Laden und Testen aller zum Lieferumfang gehörenden Grund- und Anwenderprogramme
- Überprüfung und Inbetriebnahme von Feldgeräten
- Überprüfung der einzelnen Systemkomponenten auf bestimmungsgemäße Funktion wie: Stellrichtungen, Drehrichtungen, Sicherheitseinrichtungen, Funktionsabläufe und Schnittstellen.

Leistungsumfang:

BA Binäre Ausgänge:  52
AA Analoge Ausgänge  23
BE Binäre Eingänge:  183
AE Analoge Eingänge:  77
M-Bus-Zählwerte:  3
ModBus-Datenpunkte:  0
knx-Datenpunkte:  10
Menge: 1,000 St

*Hinweis: Einzelraumregelung*

*Hinweis: DDC-Controller*

**01.32 Raum-Controller**
Raum-Controller
für Einzelraumregelungen zur Aufschaltung von bis zu 10 Raumbediengeräten geeignet für Hutschienenmontage.

LROC-102, 16 room segments, IEC61499, OPC Server,
CEA709 FT, LIOB-FT, 2x RS-485, EX T port, IP852,
BACnet IP, dual Ethernet, 2x USB
Abmessungen(mm):159 x 100 x 75 (L x B x H), DIM053
Installation: Reiheneinbaugehäuse gem. DIN 43880,
DIN-Hutschiene EN 50022
Zweck des Regel- und Steuergeräts: Betriebsregel-
und Steuergerät
Konstruktionsart des Regel- und Steuergeräts:
Unabhängig montiertes Regel- und Steuergerät
Merkmal der automatischen Wirkungsweise: Typ 1
Betrieb: 0 °C bis 50 °C, 10 -  90 % RH,
nicht kondensierend,
Schutzart: IP40, IP20 (Klemmen), Verschmutzungsgrad 2
Stromversorgung 24 V DC/ V AC  SELV  ±10 %,
typisch 2,5 W
Bemessungsstoßspannung: 330 V
Schnittstellen:
- 2 x Ethernet (100Base-T):
  Webservices (OPC XML-DA, OPC UA), LonMark IP-852*,
  BACnet/IP**, BACnet/SC**, LIOB-IP, KNXnet/IP, Modbus
  TCP (Master oder Slave), HTTP, FTP, SSH, HTTPS,
  Firewall, SNMP
- 1 x LIOB-Connect
- 2 x USB-A: WLAN
- 1 x TP/ FT-10* (LonMark-System)
- 2 x RS-485 (ANSI TIA/EIA-485): BACnet MS/ TP**
  oder
  Modbus RTU/ASCII (Master oder Slave)
- 2 x EXT: M-Bus, Master EN 13757-3
  oder
  KNX TP1
  oder
  SMI

Maximale Ressourcen

- Gesamtzahl Datenpunkte 30 000
- OPC-Datenpunkte 10 000
- BACnet-Objekte 4000 (Analog, Binär, Multi-State)
- BACnet-Client-Mappings 5 000
- BACnet-Kalenderobjekte 25
- BACnet-Scheduler-Objekte 100 (64 Datenpunkte pro Objekt)
- BACnet-Notification-Class-Obj. 32
- Trendlogs (BACnet oder generisch) 512 (13 000 000 Einträge, tilde; 200 MB)
- Datenpunkte in Trendlogs 1 000
- CEA-709 Netzwerkvariablen (NVs) 2 000
- CEA-709 Alias NVs 2 000
- CEA-709 External NVs (polling) 1 000
- CEA-709 Adresstabelleneinträge 1 000 (non-ECS mode: 15)
- LonMark Kalender 1 (25 Kalender-Patterns)
- LonMark Scheduler 100 SMI-Geräte (pro Kanal) 16
- LonMark Alarm Server 1
- Mathematikobjekte 100
- E-Mail-Vorlagen 100
- Alarmlogs 10
- M-Bus-Datenpunkte 1 000
- Modbus-Datenpunkte 4 000
- - KNX TP1 Datenpunkte 1 000
- KNXnet/ IP Datenpunkte 1 000
- Connections (Local / Global) 2 000 / 250
- Anzahl L-WEB Clients 32 (gleichzeitig)
- LIOB I/ O Module 24
- LIOB-Klemmen (nicht lokal) 600
- Anzahl EnOcean-Geräte 100
- EnOcean-Datenpunkte 1 000
- MP-Bus-Geräte (pro Kanal) 8 (16 MPL)

Schutzart: IP40, IP20 (Klemmen)
Stromversorgung 24 V DC, 2,5 W
Abmessungen:
Breite: 159 mm
Höhe: 100 mm
Tiefe: 75 mm

Liefern und montieren.
Menge: 8,000 St
Produkt:
  Artikel:
    Artikelnummer: LROC-102
    Artikelkurztext: Raum-Controller

**01.33 Netzteil 230V AC / 24 V DC**
Netzteil 230V AC / 24 V DC
geeignet für Hutschienenmontage
Die modularen Netzteile in MDRC-Bauweise der Baureihe CP-D (modulare DIN-Schienenkomponenten) können optimal in Verteiler installiert werden. Diese Baureihe umfasst Geräte mit Ausgangsspannungen von 12 V DC und 24 V DC bei einem Ausgangsstrom von 0,42 A bis 4,2 A. Dank des hohen thermischen Wirkungsgrads und der damit verbundenen niedrigen Verlustleistung und niedrigen Erwärmung können die Geräte ohne Zwangskühlung betrieben werden. Alle Geräte haben eine U/I-Ausgangskennlinie (Fold-forward-Verhalten). Die Netzteile der Baureihe CP-D sind gemäß allen geltenden internationalen Normen zugelassen.

Eingangsspannung: 90 - 264 V AC
Ausgangsleistung: 100 W
Ausgangsspannung: 24 V DC
Ausgangsstrom: 4,2 A

Abmessung:
Breite: 89,9 mm
Höhe: 91,0 mm
Tiefe: 57,5 mm

Liefern und montieren.
Menge: 8,000 St

**01.34 Kleinverteiler**
Kleinverteiler
UV-stabil, m. metr.Leitungseinführung

Installationskleinverteiler aus Polycarbonat (UV-beständig), nach DIN EN 60670-24, nach DIN 43871. Zum Einbau von Geräten bis 63 A nach Maßnorm DIN 43 880 mit 70 mm oder 85 mm Einbautiefe, Bemessungsspannung AC 400 V/50 Hz. Bestehend aus Kunststoffunterteil mit Hutprofilschiene aus verzinktem Stahlblech, seitliche Vorprägungen für Verbindungstüllen zur Verbindung von zwei oder mehreren Verteilern nebeneinander. Oberteil mit 46 mm Geräteschlitz. Klarsichttür frontbündig, rechts oder links anschlagbar, plombierbar, abschließbar, Verteiler anflanschbar.

Montage auf: Aufputz
Anzahl der Schienen: 1
Anzahl Reihen: 1
Anzahl Felder: 1
Anzahl Module: 18
Höhe: 302 mm
Breite: 418 mm
Tiefe: 151 mm
Anzahl Schranktüren: 1
Anzahl der Schlösser: 0
Werkstoff: Polycarbonat (PC)
Schutzklasse: Schutzklasse II
IP-Klasse (Ingress Protection): IP65
Schließungstyp: Schnappverschluss

liefern, montieren und betriebsfertig anschließen.
Menge: 8,000 St

*Hinweis: Raumbediengeräte*

**01.35 Raumbediengerät Modbus mit LCD-Display und Bedientasten**
Raumbediengerät Modbus mit LCD-Display und Bedientasten

Raumbediengerät mit einer Modbus-Schnittstelle zur Anbindung an den Raumcontroller.

Bis zu 16 L-STAT-Geräte können an einen Controller angeschlossen werden.

LCD-Display mit einer RGB-Hintergrundbeleuchtung und einstellbaren Farbent. Acht kapazitive Tasten dienen zur Auswahl der Sensorwerte, zum Einstellen der Sollwerte und zur Konfiguration des Gerätes. Bis zu 4 extern anschließbare Taster können vom Controller abgefragt und verarbeitet werden.

Die internen Sensoren des Geräts messen Temperatur, Feuchtigkeit, Kondensationspunkt, Anwesenheit sowie den CO2-Gehalt. Die Sensorwerte können entweder als SI oder US-Einheit dargestellt werden. Darüber hinaus werden am LCD-Display auch das Datum, die Uhrzeit sowie das aktuelle Level an Umweltfreundlichkeit in Form von grünen Blättern angezeigt. Parameter für Anwesenheit, Klimatechnik, Lüftung etc., die durch das Logikprogramm des Controllers gesteuert werden, können am Raumbediengerät dargestellt werden. Ein direkter Zugriffsmodus ermöglicht es, die wichtigsten Sollwerte für z. B. Temperatur und Lüftung schnell anzupassen.

Ein Buzzer bietet akustisches Feedback bei Benutzung der Tasten und kann auch dazu verwendet werden, auf Alarme sowie Fehlermeldungen hinzuweisen. Um unautorisierte Änderungen zu verhindern, werden zwei Zugangsebenen verwendet (Endbenutzer, Systemintegrator). Diese werden mittels vierstelligem Pin-Code gesichert.
Das Raumbediengerät wird im Controller durch eine einfache Datenpunktschnittstelle repräsentiert, die direkt mit der Logikanwendung IEC 61131 oder IEC 61499 verbunden werden kann und alle gängigen Funktionen für Datenpunkte, wie Alarmmeldung, Zeitschalten, Trendaufzeichnung, historische Filter, Mathematikfunktionen, etc. bietet.

Versorgungsspannung: 24V/DC
Umgebungstemperatur: 0-50°C
Umgebungsfeuchte: 10-90%r.F.
Abmessungen:
Breite: 94,5 mm
Höhe: 110 mm
Tiefe: 19,5 mm

Farbe:
Front weiß,
Gehäuse weiß

Liefern und montieren.
Menge: 35,000 St
Produkt:
  Artikel:
    Artikelnummer: LSTAT-800-G3-L2
    Artikelkurztext: Raumbediengerät Modbus mit LCD-Display und Bedientasten

### Titel 02 Schaltschränke/Automationsschwerpunkte

*Hinweis: ASP Heizung/Kälte*

*Hinweis: Standardbeschreibung Schaltschrank IP43*
Schaltschrank als GA Schaltschrank DIN EN IEC 62368-1 (VDE 0868-1), Verdrahtungsfarben DIN EN 60204-1 (VDE 0113-1), Farbkennzeichnung DIN EN 60073 (VDE 0199), Berührungsschutz DIN EN 50274 (VDE 0660-514), in Schutzart IP 43 DIN EN 60529 (VDE 0470-1), für Umgebungsbedingungen 10 bis 40 °C, 5 bis 95 % relative Feuchte, mit Montageplatte, bestückt und elektrisch verdrahtet auf Ein- und Abgangsklemmen als Reihenklemmen mit Erdungs- und Nullleiterklemmen, Gehäuse in verwindungssteifer Stahlblechkonstruktion, Türverschluss über Stangenschloss mit 3 Zuhaltungen, mit Behälter zum Aufbewahren der Unterlagen, Felder zusammengebaut am Aufstellort einschl. elektrischer/pneumatischer Verbindungen zwischen den Feldern, Verdrahtung in Verdrahtungskanälen, Anbindung zu den Geräten in der Schaltschranktür und zu den beweglichen Konstruktionselementen in Schutzschlauch mit flexiblen Leitungen mit Adernendhülsen, Schrankfeld mit Beleuchtung, Schaltung über Türkontakt mit Sicherung, mit gravierten Bezeichnungsschildern aus Kunststoff für alle Bauteile auf der Frontseite, Beschriftung einzeilig mit max. 20 Zeichen, Für gleichartige Bauteile werden Produkte des gleichen Herstellers verwendet.

**02.1 Schrankfeld Anreihschrank H/B/T 2000/800/400mm**
Schrankfeld, als Anreihschrank, Maße H/B/T 2000/800/400 mm, mit Sockel, Höhe 200 mm, Kabeleinführung von unten, einschl. Kabelkanal, Kabelabfangschiene und Kabeleinführungen mit Verschraubung aus Kunststoff, Tür mit Öffnungswinkel mind. 130 Grad, einflügelig.

Liefern und montieren.
Menge: 2,000 St

**02.2 Seitenwand Schaltschrank H/B 2000/400mm**
Seitenwand für Schaltschrank, Maße H/B 2000/400 mm.

Liefern und montieren.
Menge: 2,000 St

**02.3 Schaltplantasche Schaltschrank KS DIN A4**
Schaltplantasche für Schaltschrank, als durchsichtige Klarsichttasche, aus Kunststoff, DIN A4 hoch, an Tür geklebt.

Liefern und montieren.
Menge: 1,000 St

**02.4 Be-/Entlüftung Schaltschrank**
Be- und Entlüftung für Schaltschrank, mit Schaltschrankventilator und Abströmöffnung, mit Filter.

Liefern und montieren.
Menge: 2,000 St

**02.5 Schaltschrankbeleuchtung**
Schaltung über Türkontakt bestehend aus:
- Klemmen
- Türkontaktschalter
- Leuchtstofflampe 18 W
- Sicherungsautomat
- Montage und Verdrahtung
Menge: 2,000 St

**02.6 Steckdose**
230V / 10A auf der Montageplatte, bestehend aus:
- Steckdose
- Sicherungsautomat
- Montage und Verdrahtung
Menge: 1,000 St

**02.7 Einspeisung Leistungsschalter 32A**
Einspeisung mit Leistungsschalter einschl. thermischer und magnetischer Auslösung, für Bemessungsstrom 32 A, 3-polig, mit potentialfreien Hilfskontakten, Anzahl der potentialfreien Hilfskontakte 1 St, mit Phasenkontrollleuchten, einschl. Einspeiseklemmen bis 35 mm².
Menge: 1,000 St

**02.8 Überspannungs-Mittelschutz für die Einspeisung**
zum Schutz des gesamten Schaltschrankes gegen Überspannung wie z.B. Blitzeinwirkung, elektromagnetische Felder, Kurzschlüsse etc. einschl. Leistungsschutzschalter als Vorsicherung.

Ausführung:
4-polig, mit Mittenkennmelder, steckbar mit potentialfreiem Hilfskontakt für DDC-Aufschaltung, Schutzklasse B nach DIN VDE 0675

Liefern und montieren.
Menge: 1,000 St

**02.9 Überspannungsschutz 24 V, Feinschutz für DDC/Regler**
Feinschutz der DDC-Teile je ISP gegen Überspannung wie z.B. Blitzeinwirkung, elektromagnetische Felder, Kurzschlüsse etc.; Lieferung komplett mit allen notwendigen Komponenten für den Überspannungsschutz; zum Einbau in den Schaltschrank. Ausführung: 2-polig
mit potentialfreiem Kontakt für DDC-Aufschaltung.
Menge: 1,000 St

**02.10 Lampenprüfeinrichtung**
Lampenprüfeinrichtung,
Meldungen '1' St, für Einbau in Tür oder Tableau, Ausführung in
Einschubtechnik mit Frontplatte einschl. Baugruppenträger.
Menge: 1,000 St

**02.11 Sammelstörmeldeschaltung**
Durch Auswertung aller Einzelstörmeldungen über DDC, Anzeige auf der Schaltschranktür mit Quittierung, Meldung 1x 230V sowie 1x potentialfrei auf
Klemmleiste, bestehend aus:
- Klemmen
- Hilfsschütze
- Leuchttaster mit Diode
- Montage und Verdrahtung
Menge: 1,000 St

**02.12 Steuerspeisung 400/230V 250VA**
bestehend aus:
- Trafo 250 VA
- Eingangssicherungen
- Abgangssicherung je Steuerstromkreis
Menge: 1,000 St

**02.13 Steuerspeisung 230/24VAC**
250VA bestehend aus:
- Trafo 250 VA
- Eingangssicherungen
- Abgangssicherung je Steuerstromkreis
Menge: 1,000 St

**02.14 Steuerspeisung 230/24 VDC**
8A bestehend aus:
- elektronisches DC- Netzteil
- Eingangssicherungsautomat
- Elektronischer Schutzschalter für DC-Kreise
- Eingangsnennspannung: 24 Vdc (18 - 30 V)
- Maximaler Eingangsstrom: 40 A
- Anzahl der Ausgangskanäle: 4
- Nennstrom (je Kanal einstellbar): 1 - 6 A und 2 - 10 A
- Typische Einschaltkapazität je Kanal: bis zu 620.000 µF
- Umgebungstemperatur: -25° C bis +70° C
- Wirkungsgrad: 99 %
- Schutzart IP 20
- Zuverlässiges Einschalten hoher kapazitiver Lasten
- Zustandsabfrage und Fern-Schalten der Ausgänge über 2 Leitungen
- Summenfehlermeldung
- Push-In Anschlusstechnik
- LED Signalisierung und Fernabfrage pro Kanal
Menge: 1,000 St

**02.15 Montage und Verdrahtung der DDC -Komponenten**
Auf Hutschiene oder in der Schaltschranktür; bei 19" Montage in der Schaltschranktür sind Rahmen zu verwenden; die in der Tür montierten DDC -Komponenten müssen mindestens den Schutzgrad IP54 haben; wird für die Türeinbaukomponenten dieser Schutzgrad nicht erreicht, sind entsprechende Sichtfenster vorzusehen und in dieser Position einzukalkulieren, für alle aus dem Feld direkt auf die DDC verdrahteten Komponenten sind Trennklemmen vorzusehen.
Menge: 1,000 St

**02.16 Montage und Verdrahtung Touchdisplay**
Montage Touchdisplay in der Fronttür bestehend aus:
- Türausschnitt
- Klemmen
- Montage und Verdrahtung
Menge: 1,000 St

**02.17 Leistungsbaugruppe für 3-Phasen EC-Ventilator bis 7,5 kW**
Leistungsbaugruppe für 3-Phasen EC-Ventilator bis 7,5 kW
bestehend aus:

- Leistungsschutzschalter, 3-phasig
  Bemessungsstrom: 20 A
  Bemessungsspannung: 400 V
  Auslösecharakteristik: C
  Schutzart: IP 20
  anschließbarer Leiterquerschnitt, eindrähtig: 0,75 bis 35 mm²
  einschl. potentialfreiem Hilfskontakt

verdrahtet auf Reinhenklemme, einschl. Reihenklemme.
Menge: 10,000 St

**02.18 Leistungsbaugruppe für 3-Phasen EC-Ventilator bis 3 kW**
Leistungsbaugruppe für 3-Phasen EC-Ventilator bis 3 kW
bestehend aus:

- Leistungsschutzschalter, 3-phasig
  Bemessungsstrom: 10 A
  Bemessungsspannung: 400 V
  Auslösecharakteristik: C
  Schutzart: IP 20
  anschließbarer Leiterquerschnitt, eindrähtig: 0,75 bis 35 mm²
  einschl. potentialfreiem Hilfskontakt

verdrahtet auf Reinhenklemme, einschl. Reihenklemme.
Menge: 10,000 St

**02.19 Leistungsbaugruppe Wechselstrommotor Motor 1,5kW**
Leistungsbaugruppe für Wechselstrommotor 230 V AC, Motorbemessungsleistung 1,5 kW, ohne Motorschutzschalter, mit Sicherung für den Leitungsschutz, einschl. potentialfreier Hilfskontakte, verdrahten auf Reihenklemme.
Menge: 2,000 St

**02.20 Leistungsbaugruppe Drehstrommotor Motor 1,5kW**
Leistungsbaugruppe für Wechselstrommotor 400 V AC, Motorbemessungsleistung 1,5 kW, ohne Motorschutzschalter, mit Sicherung für den Leitungsschutz, einschl. potentialfreier Hilfskontakte, verdrahten auf Reihenklemme.
Menge: 5,000 St

**02.21 Leistungsabgang 230V 10A**
Leistungsabgang für 230 V AC, mit Sicherungen, Bemessungsstrom 10 A, einschl. potentialfreiem Hilfskontakt, verdrahten auf Reihenklemmen.
Menge: 4,000 St

**02.22 EC-Ventilator Ansteuerung mit Rückmeldungen**
EC-Ventilator Ansteuerung mit Rückmeldungen bestehend aus je: Reihenklemmen und Verdrahtung Funktionen:

- Anforderung
- Ansteuerung 0-10V
- Betriebs- und Störmeldung.

Handbedien- und Signalisierungsebene einschließlich Steuerung sind Bestandteil der Automationsstation.
Menge: 20,000 St

**02.23 Überwachung eines Reparaturschalters**
Einbindung in Sammelstörmeldung sowie Anlagenabschaltung, bestehend aus:

- Reihenklemmen
- Montage und Verdrahtung
Menge: 2,000 St

**02.24 Klappenschaltung mit Endlagenüberwachung Auf/Zu**
Klappenschaltung mit Endlagenüberwachung Auf/Zu, bestehend aus:

- Klemmen
- Hilfsschütz
- Montage und Verdrahtung

Handbedien- und Signalisierungsebene einschließlich Steuerung sind Bestandteil der Automationsstation.
Menge: 2,000 St

**02.25 Frostschutzsteuerung 1Eingang AnzAusgänge 1 St Relaistechnik**
Frostschutzsteuerung zum Schalten in einen frostsicheren Anlagenzustand bei Auslösung durch Frostschutzwächter/-begrenzer, für einen auslösenden Eingang,
Anzahl zu schaltende Ausgänge '1' St, mit Selbsthaltung und
externer Entriegelung, Auslösung unverzögert, Eingangssignal durch Kontaktgeber in Ruhestromschaltung einschl. automatischer Quittierung bei Netzwiederkehr, in Relaistechnik, mit potentialfreiem Hilfskontakt, verdrahten auf Reihenklemme.
Menge: 1,000 St

**02.26 Filterüberwachung**
Filterüberwachung mit Druckschalter
bestehend aus je: Reihenklemmen
Steuerungsteil:
Handbedien- und Signalisierungsebene einschließlich Steuerung sind Bestandteil der Automationsstation.
Menge: 3,000 St

**02.27 Rauchmelder Meldung**
Rauchmelder Meldung
bestehend aus je:
- 1 Hilfsschütz
- 4 Reihenklemmen + N + PE
Handbedien- und Signalisierungsebene einschließlich Steuerung sind Bestandteil der Automationsstation.
Menge: 2,000 St

**02.28 BSK- Ansteuerung, 230 V**
BSK- Ansteuerung, 230 V
- Klemmen
- Hilfsschütz
- Montage und Verdrahtung
Menge: 49,000 St

**02.29 BSK- Endlagenüberwachung Auf/Zu**
BSK- Endlagenüberwachung Auf/Zu 24 V
- Klemmen
- Montage und Verdrahtung
Menge: 49,000 St

**02.30 Ventilsteuerung mit Stellungsrückmeldung**
Ventilsteuerung mit Stellungsrückmeldung
bestehend aus je: Reihenklemmen
Steuerung bestehend aus:
Handbedien- und Signalisierungsebene einschließlich Steuerung sind Bestandteil der Automationsstation.
Menge: 13,000 St

**02.31 Überwachungs-, Meß-, Stellfunktion direkt auf DDC verdrahtet**
Bestehend aus:
- Klemmen
- Montage und Verdrahtung
Menge: 166,000 St

**02.32 Verriegelungsschaltung**
Für bauseits gelieferte Überwachungsgeräte, anlagenabschaltend, Einbindung in Sammelstörmeldung,
Ruhestromschaltung bestehend aus:
- Klemmen
- Hilfsschütze
- technische Klärung und Verdrahtung
Menge: 1,000 St

**02.33 Projektierung Schaltschrank**
Bestehend aus:
- Erstellung der Kabelziehliste
- Klärung und Abstimmung erforderlichen Steuerungsabläufe
- Einholung aller technischen Gerätedaten und Unterlagen
- Entwurf des Schaltplanes mit Frontansicht, Schaltplan
Menge: 1,000 St

**02.34 Erstellung der Schaltpläne auf CAD System**
Bestehend aus:
- Inhaltsverzeichnis, Bauteilliste, Schaltunterlagen und Leitungsklemmenpläne, Schilderliste, Messprotokolle
- Übergabe auf in Ordnern 3-fach
- Übergabe als CAD-Datei
Menge: 1,000 St

**02.35 Inbetriebnahme Schaltschrank**
Bestehend aus:
Messung und Protokollierung:
- des Isolationswiderstandes, der Restspannung nach DIN VDE 0113 Teil 1
- der Schleifenimpedanz nach DIN VDE 0113 Teil 1
- PE Widerstand nach DIN VDE 0113 Teil 1, 0701 Teil 260
- Prüfung der Anschlüsse, Klemmstellen, Drehrichtungen bei Motoren
- Messung der Stomaufnahmen
- Einstellung Überwachungseinrichtungen
- Funktionsprobe der Steuereinrichtungen im Schrank
- 1-1-Test aller Datenpunkte, einschl. Protokolierung
Menge: 1,000 St

*Hinweis: Erweiterung Bestands-ASPs*

*Hinweis: ASP Erweiterung / Umbau Bestand*

*Hinweis: Standardbeschreibung Schaltschrank IP43*
Schaltschrank als GA Schaltschrank DIN EN IEC 62368-1 (VDE 0868-1), Verdrahtungsfarben DIN EN 60204-1 (VDE 0113-1), Farbkennzeichnung DIN EN 60073 (VDE 0199), Berührungsschutz DIN EN 50274 (VDE 0660-514), in Schutzart IP 43 DIN EN 60529 (VDE 0470-1), für Umgebungsbedingungen 10 bis 40 °C, 5 bis 95 % relative Feuchte, mit Montageplatte, bestückt und elektrisch verdrahtet auf Ein- und Abgangsklemmen als Reihenklemmen mit Erdungs- und Nullleiterklemmen, Gehäuse in verwindungssteifer Stahlblechkonstruktion, Türverschluss über Stangenschloss mit 3 Zuhaltungen, mit Behälter zum Aufbewahren der Unterlagen, Felder zusammengebaut am Aufstellort einschl. elektrischer/pneumatischer Verbindungen zwischen den Feldern, Verdrahtung in Verdrahtungskanälen, Anbindung zu den Geräten in der Schaltschranktür und zu den beweglichen Konstruktionselementen in Schutzschlauch mit flexiblen Leitungen mit Adernendhülsen, Schrankfeld mit Beleuchtung, Schaltung über Türkontakt mit Sicherung, mit gravierten Bezeichnungsschildern aus Kunststoff für alle Bauteile auf der Frontseite, Beschriftung einzeilig mit max. 20 Zeichen. Für gleichartige Bauteile werden Produkte des gleichen Herstellers verwendet.

**02.36 Schrankfeld Anreihschrank H/B/T 2000/800/400mm**
Schrankfeld, als Anreihschrank, Maße H/B/T 2000/800/400 mm, mit Sockel, Höhe 200 mm, Kabeleinführung von unten, einschl. Kabelkanal, Kabelabfangschiene und Kabeleinführungen mit Verschraubung aus Kunststoff, Tür mit Öffnungswinkel mind. 130 Grad, einflügelig.

Liefern und montieren.
Menge: 3,000 St

**02.37 Seitenwand Schaltschrank H/B 2000/400mm**
Seitenwand für Schaltschrank, Maße H/B 2000/400 mm.

Liefern und montieren.
Menge: 2,000 St

**02.38 Schaltplantasche Schaltschrank KS DIN A4**
Schaltplantasche für Schaltschrank, als durchsichtige Klarsichttasche, aus Kunststoff, DIN A4 hoch, an Tür geklebt.

Liefern und montieren.
Menge: 2,000 St

**02.39 Be-/Entlüftung Schaltschrank**
Be- und Entlüftung für Schaltschrank, mit Schaltschrankventilator und Abströmöffnung, mit Filter.

Liefern und montieren.
Menge: 3,000 St

**02.40 Schaltschrankbeleuchtung**
Schaltung über Türkontakt bestehend aus:
- Klemmen
- Türkontaktschalter
- Leuchtstofflampe 18 W
- Sicherungsautomat
- Montage und Verdrahtung
Menge: 3,000 St

**02.41 Steckdose**
230V / 10A auf der Montageplatte, bestehend aus:
- Steckdose
- Sicherungsautomat
- Montage und Verdrahtung
Menge: 1,000 St

**02.42 Einspeisung Leistungsschalter 32A**
Einspeisung mit Leistungsschalter einschl. thermischer und magnetischer Auslösung, für Bemessungsstrom 64 A, 3-polig, mit potentialfreien Hilfskontakten, Anzahl der potentialfreien Hilfskontakte 1 St, mit Phasenkontrollleuchten, einschl. Einspeiseklemmen bis 35 mm².
Menge: 1,000 St

**02.43 Überspannungs-Mittelschutz für die Einspeisung**
zum Schutz des gesamten Schaltschrankes gegen Überspannung wie z.B. Blitzeinwirkung, elektromagnetische Felder, Kurzschlüsse etc. einschl. Leistungsschutzschalter als Vorsicherung.

Ausführung: 4-polig, mit Mittenkennmelder, steckbar mit potentialfreiem Hilfskontakt für DDC-Aufschaltung, Schutzklasse B nach DIN VDE 0675

Liefern und montieren.
Menge: 1,000 St

**02.44 Überspannungsschutz 24 V, Feinschutz für DDC/Regler**
Feinschutz der DDC-Teile je ISP gegen Überspannung wie z.B. Blitzeinwirkung, elektromagnetische Felder, Kurzschlüsse etc.; Lieferung komplett mit allen notwendigen Komponenten für den Überspannungsschutz; zum Einbau in den Schaltschrank.
Ausführung: 2-polig
mit potentialfreiem Kontakt für DDC-Aufschaltung.
Menge: 1,000 St

**02.45 Lampenprüfeinrichtung**
Lampenprüfeinrichtung,
Meldungen '1' St, für Einbau in Tür oder Tableau, Ausführung in
Einschubtechnik mit Frontplatte einschl. Baugruppenträger.
Menge: 1,000 St

**02.46 Sammelstörmeldeschaltung**
Durch Auswertung aller Einzelstörmeldungen über DDC, Anzeige auf der Schaltschranktür mit Quittierung, Meldung 1x 230V sowie 1x potentialfrei auf
Klemmleiste, bestehend aus:
- Klemmen
- Hilfsschütze
- Leuchttaster mit Diode
- Montage und Verdrahtung
Menge: 1,000 St

**02.47 Steuerspeisung 400/230V 250VA**
bestehend aus:
- Trafo 250 VA
- Eingangssicherungen
- Abgangssicherung je Steuerstromkreis
Menge: 2,000 St

**02.48 Steuerspeisung 230/24VAC**
250VA bestehend aus:
- Trafo 250 VA
- Eingangssicherungen
- Abgangssicherung je Steuerstromkreis
Menge: 2,000 St

**02.49 Steuerspeisung 230/24 VDC**
8A bestehend aus:
- elektronisches DC- Netzteil
- Eingangssicherungsautomat
- Elektronischer Schutzschalter für DC-Kreise
- Eingangsnennspannung: 24 Vdc (18 - 30 V)
- Maximaler Eingangsstrom: 40 A
- Anzahl der Ausgangskanäle: 4
- Nennstrom (je Kanal einstellbar): 1 - 6 A und 2 - 10 A
- Typische Einschaltkapazität je Kanal: bis zu 620.000 µF
- Umgebungstemperatur: -25° C bis +70° C
- Wirkungsgrad: 99 %
- Schutzart IP 20
- Zuverlässiges Einschalten hoher kapazitiver Lasten
- Zustandsabfrage und Fern-Schalten der Ausgänge über 2 Leitungen
- Summenfehlermeldung
- Push-In Anschlusstechnik
- LED Signalisierung und Fernabfrage pro Kanal
Menge: 2,000 St

**02.50 Montage und Verdrahtung der DDC-Komponenten**
Auf Hutschiene oder in der Schaltschranktür; bei 19" Montage in der Schaltschranktür sind Rahmen zu verwenden; die in der Tür montierten DDC -Komponenten müssen mindestens den Schutzgrad IP54 haben; wird für die Türeinbaukomponenten dieser Schutzgrad nicht erreicht, sind entsprechende Sichtfenster vorzusehen und in dieser Position einzukalkulieren, für alle aus dem Feld direkt auf die DDC verdrahteten Komponenten sind Trennklemmen vorzusehen.
Menge: 1,000 St

**02.51 Montage Touchdisplay**
Montage Touchdisplay in der Fronttür bestehend aus:
- Türausschnitt
- Klemmen
- Montage und Verdrahtung
Menge: 1,000 St

**02.52 Leistungsbaugruppe für 3-Phasen EC-Ventilator bis 7,5 kW**
Leistungsbaugruppe für 3-Phasen EC-Ventilator bis 7,5 kW
bestehend aus:

- Leistungsschutzschalter, 3-phasig
  Bemessungsstrom: 20 A
  Bemessungsspannung: 400 V
  Auslösecharakteristik: C
  Schutzart: IP 20
  anschließbarer Leiterquerschnitt, eindrähtig: 0,75 bis 35 mm²
  einschl. potentialfreiem Hilfskontakt

verdrahtet auf Reinhenklemme, einschl. Reihenklemme.
Menge: 10,000 St

**02.53 Leistungsbaugruppe für 3-Phasen EC-Ventilator bis 3 kW**
Leistungsbaugruppe für 3-Phasen EC-Ventilator bis 3 kW
bestehend aus:

- Leistungsschutzschalter, 3-phasig
  Bemessungsstrom: 10 A
  Bemessungsspannung: 400 V
  Auslösecharakteristik: C
  Schutzart: IP 20
  anschließbarer Leiterquerschnitt, eindrähtig: 0,75 bis 35 mm²
  einschl. potentialfreiem Hilfskontakt

verdrahtet auf Reinhenklemme, einschl. Reihenklemme.
Menge: 10,000 St

**02.54 Leistungsbaugruppe Wechselstrommotor Motor 1,5kW**
Leistungsbaugruppe für Wechselstrommotor 230 V AC, Motorbemessungsleistung 1,5 kW, ohne Motorschutzschalter, mit Sicherung für den Leitungsschutz, einschl. potentialfreier Hilfskontakte, verdrahten auf Reihenklemme.
Menge: 6,000 St

**02.55 Leistungsbaugruppe Drehstrommotor Motor 1,5kW**
Leistungsbaugruppe für Wechselstrommotor 400 V AC, Motorbemessungsleistung 1,5 kW, ohne Motorschutzschalter, mit Sicherung für den Leitungsschutz, einschl. potentialfreier Hilfskontakte, verdrahten auf Reihenklemme.
Menge: 6,000 St

**02.56 Leistungsabgang 230V 16A**
Leistungsabgang für 230 V AC, mit Sicherungen, Bemessungsstrom 16 A, einschl. potentialfreiem Hilfskontakt, verdrahten auf Reihenklemmen.
Menge: 1,000 St

**02.57 Leistungsabgang 230V 10A**
Leistungsabgang für 230 V AC, mit Sicherungen, Bemessungsstrom 10 A, einschl. potentialfreiem Hilfskontakt, verdrahten auf Reihenklemmen.
Menge: 1,000 St

**02.58 BSK- Ansteuerung, 230 V**
BSK- Ansteuerung, 230 V
- Klemmen
- Hilfsschütz
- Montage und Verdrahtung
Menge: 79,000 St

**02.59 BSK- Endlagenüberwachung Auf/Zu**
BSK- Endlagenüberwachung Auf/Zu 24 V
- Klemmen
- Montage und Verdrahtung
Menge: 79,000 St

**02.60 Ansteuerung Variabler Volumenstromregler**
Ansteuerung Variabler Volumenstromregler
Spannungsversorgung: 24 V
Stellsignal: 0-10 V
Rückmeldung: 0-10 V

- Klemmen
- Montage und Verdrahtung

Handbedien- und Signalisierungsebene einschließlich Steuerung sind Bestandteil der Automationsstation.
Menge: 46,000 St

**02.61 Projektierung Schaltschrank**
Bestehend aus:
- Erstellung der Kabelziehliste
- Klärung und Abstimmung erforderlichen Steuerungsabläufe
- Einholung aller technischen Gerätedaten und Unterlagen
- Entwurf des Schaltplanes mit Frontansicht, Schaltplan
Menge: 1,000 St

**02.62 Erstellung der Schaltpläne auf CAD System**
Bestehend aus:
- Inhaltsverzeichnis, Bauteilliste, Schaltunterlagen und Leitungsklemmenpläne, Schilderliste, Meßprotokolle
- Übergabe auf in Ordnern 3 Fach
- Übergabe als CAD-Datei
Menge: 1,000 St

**02.63 Inbetriebnahme Schaltschrank**
Bestehend aus:
Messung und Protokollierung:
- des Isolationswiderstandes, der Restspannung nach DIN VDE 0113 Teil 1
- der Schleifenimpedanz nach DIN VDE 0113 Teil 1
- PE Widerstand nach DIN VDE 0113 Teil 1, 0701 Teil 260
- Prüfung der Anschlüsse, Klemmstellen, Drehrichtungen bei Motoren
- Messung der Stomaufnahmen
- Einstellung Überwachungseinrichtungen
- Funktionsprobe der Steuereinrichtungen im Schrank
- 1-1-Test aller Datenpunkte, einschl. Protokolierung
Menge: 1,000 St

*Hinweis: Erweiterung Bestands-ASPs*

*Hinweis: ASP RLT WC*

*Hinweis: Standardbeschreibung Schaltschrank IP43*
Schaltschrank als GA Schaltschrank DIN EN IEC 62368-1 (VDE 0868-1), Verdrahtungsfarben DIN EN 60204-1 (VDE 0113-1), Farbkennzeichnung DIN EN 60073 (VDE 0199), Berührungsschutz DIN EN 50274 (VDE 0660-514), in Schutzart IP 43 DIN EN 60529 (VDE 0470-1), für Umgebungsbedingungen 10 bis 40 °C, 5 bis 95 % relative Feuchte, mit Montageplatte, bestückt und elektrisch verdrahtet auf Ein- und Abgangsklemmen als Reihenklemmen mit Erdungs- und Nullleiterklemmen, Gehäuse in verwindungssteifer Stahlblechkonstruktion, Türverschluss über Stangenschloss mit 3 Zuhaltungen, mit Behälter zum Aufbewahren der Unterlagen, Felder zusammengebaut am Aufstellort einschl. elektrischer/pneumatischer Verbindungen zwischen den Feldern, Verdrahtung in Verdrahtungskanälen, Anbindung zu den Geräten in der Schaltschranktür und zu den beweglichen Konstruktionselementen in Schutzschlauch mit flexiblen Leitungen mit Adernendhülsen, Schrankfeld mit Beleuchtung, Schaltung über Türkontakt mit Sicherung, mit gravierten Bezeichnungsschildern aus Kunststoff für alle Bauteile auf der Frontseite, Beschriftung einzeilig mit max. 20 Zeichen, Für gleichartige Bauteile werden Produkte des gleichen Herstellers verwendet.

**02.64 Schrankfeld Anreihschrank H/B/T 2000/800/400mm**
Schrankfeld, als Anreihschrank, Maße H/B/T 2000/800/400 mm, mit Sockel, Höhe 200 mm, Kabeleinführung von unten, einschl. Kabelkanal, Kabelabfangschiene und Kabeleinführungen mit Verschraubung aus Kunststoff, Tür mit Öffnungswinkel mind. 130 Grad, einflügelig.

Liefern und montieren.
Menge: 1,000 St

**02.65 Seitenwand Schaltschrank H/B 2000/400mm**
Seitenwand für Schaltschrank, Maße H/B 2000/400 mm.

Liefern und montieren.
Menge: 2,000 St

**02.66 Schaltplantasche Schaltschrank KS DIN A4**
Schaltplantasche für Schaltschrank, als durchsichtige Klarsichttasche, aus Kunststoff, DIN A4 hoch, an Tür geklebt.

Liefern und montieren.
Menge: 1,000 St

**02.67 Be-/Entlüftung Schaltschrank**
Be- und Entlüftung für Schaltschrank, mit Schaltschrankventilator und Abströmöffnung, mit Filter.

Liefern und montieren.
Menge: 1,000 St

**02.68 Schaltschrankbeleuchtung**
Schaltung über Türkontakt bestehend aus:
- Klemmen
- Türkontaktschalter
- Leuchtstofflampe 18 W
- Sicherungsautomat
- Montage und Verdrahtung
Menge: 1,000 St

**02.69 Steckdose**
230V / 10A auf der Montageplatte, bestehend aus:
- Steckdose
- Sicherungsautomat
- Montage und Verdrahtung
Menge: 1,000 St

**02.70 Einspeisung Leistungsschalter 32A**
Einspeisung mit Leistungsschalter einschl. thermischer und magnetischer Auslösung, für Bemessungsstrom 32 A, 3-polig, mit potentialfreien Hilfskontakten, Anzahl der potentialfreien Hilfskontakte 1 St, mit Phasenkontrollleuchten, einschl. Einspeiseklemmen bis 35 mm².
Menge: 1,000 St

**02.71 Überspannungs-Mittelschutz für die Einspeisung**
zum Schutz des gesamten Schaltschrankes gegen Überspannung wie z.B. Blitzeinwirkung, elektromagnetische Felder, Kurzschlüsse etc. einschl. Leistungsschutzschalter als Vorsicherung.

Ausführung:
4-polig, mit Mittenkennmelder, steckbar mit potentialfreiem Hilfskontakt für DDC-Aufschaltung, Schutzklasse B nach DIN VDE 0675.

Liefern und montieren.
Menge: 1,000 St

**02.72 Überspannungsschutz 24 V, Feinschutz für DDC/Regler**
Feinschutz der DDC-Teile je ISP gegen Überspannung wie z.B. Blitzeinwirkung, elektromagnetische Felder, Kurzschlüsse etc.; Lieferung komplett mit allen notwendigen Komponenten für den Überspannungsschutz; zum Einbau in den Schaltschrank.
Ausführung: 2-polig mit potentialfreiem Kontakt für DDC-Aufschaltung.
Menge: 1,000 St

**02.73 Lampenprüfeinrichtung**
Lampenprüfeinrichtung,
Meldungen '1' St, für Einbau in Tür oder Tableau, Ausführung in
Einschubtechnik mit Frontplatte einschl. Baugruppenträger.

Liefern und montieren.
Menge: 1,000 St

**02.74 Sammelstörmeldeschaltung**
Durch Auswertung aller Einzelstörmeldungen über DDC, Anzeige auf der Schaltschranktür mit Quittierung, Meldung 1x 230V sowie 1x potentialfrei auf
Klemmleiste, bestehend aus:
- Klemmen
- Hilfsschütze
- Leuchttaster mit Diode
- Montage und Verdrahtung
Menge: 1,000 St

**02.75 Steuerspeisung 400/230V 250VA**
bestehend aus:
- Trafo 250 VA
- Eingangssicherungen
- Abgangssicherung je Steuerstromkreis
Menge: 1,000 St

**02.76 Steuerspeisung 230/24VAC**
250VA bestehend aus:
- Trafo 250 VA
- Eingangssicherungen
- Abgangssicherung je Steuerstromkreis
Menge: 1,000 St

**02.77 Steuerspeisung 230/24 VDC**
8A bestehend aus:
- elektronisches DC- Netzteil
- Eingangssicherungsautomat
- Elektronischer Schutzschalter für DC-Kreise
- Eingangsnennspannung: 24 Vdc (18 - 30 V)
- Maximaler Eingangsstrom: 40 A
- Anzahl der Ausgangskanäle: 4
- Nennstrom (je Kanal einstellbar): 1 - 6 A und 2 - 10 A
- Typische Einschaltkapazität je Kanal: bis zu 620.000 µF
- Umgebungstemperatur: -25° C bis +70° C
- Wirkungsgrad: 99 %
- Schutzart IP 20
- Zuverlässiges Einschalten hoher kapazitiver Lasten
- Zustandsabfrage und Fern-Schalten der Ausgänge über 2 Leitungen
- Summenfehlermeldung
- Push-In Anschlusstechnik
- LED Signalisierung und Fernabfrage pro Kanal
Menge: 1,000 St

**02.78 Montage und Verdrahtung der DDC -Komponenten**
Auf Hutschiene oder in der Schaltschranktür; bei 19" Montage in der Schaltschranktür sind Rahmen zu verwenden; die in der Tür montierten DDC -Komponenten müssen mindestens den Schutzgrad IP54 haben; wird für die Türeinbaukomponenten dieser Schutzgrad nicht erreicht, sind entsprechende Sichtfenster vorzusehen und in dieser Position einzukalkulieren, für alle aus dem Feld direkt auf die DDC verdrahteten Komponenten sind Trennklemmen vorzusehen.
Menge: 1,000 St

**02.79 Montage Touchdisplay**
Montage Touchdisplay in der Fronttür bestehend aus:
- Türausschnitt
- Klemmen
- Montage und Verdrahtung
Menge: 1,000 St

**02.80 Leistungsbaugruppe für 1-Phasee EC-Ventilator bis 1 kW**
Leistungsbaugruppe für 1-Phase EC-Ventilator bis 1 kW
bestehend aus:

- Leistungsschutzschalter, 1-phasig
  Bemessungsstrom: 10 A
  Bemessungsspannung: 230 V
  Auslösecharakteristik: C
  Schutzart: IP 20
  anschließbarer Leiterquerschnitt, eindrähtig: 0,75 bis 35 mm²
  einschl. potentialfreiem Hilfskontakt

verdrahtet auf Reinhenklemme, einschl. Reihenklemme.
Menge: 2,000 St

**02.81 Leistungsbaugruppe Wechselstrommotor Motor 1,5kW**
Leistungsbaugruppe für Wechselstrommotor 230 V AC, Motorbemessungsleistung 1,5 kW, ohne Motorschutzschalter, mit Sicherung für den Leitungsschutz, einschl. potentialfreier Hilfskontakte, verdrahten auf Reihenklemme.
Menge: 1,000 St

**02.82 Leistungsabgang 230V 10A**
Leistungsabgang für 230 V AC, mit Sicherungen, Bemessungsstrom 10 A, einschl. potentialfreiem Hilfskontakt, verdrahten auf Reihenklemmen.
Menge: 1,000 St

**02.83 EC-Ventilator Ansteuerung mit Rückmeldungen**
EC-Ventilator Ansteuerung mit Rückmeldungen
bestehend aus je: Reihenklemmen und Verdrahtung

Funktionen:
- Anforderung
- Ansteuerung 0-10V
- Betriebs- und Störmeldung.

Handbedien- und Signalisierungsebene einschließlich Steuerung sind Bestandteil der Automationsstation.
Menge: 1,000 St

**02.84 Überwachung eines Reparaturschalters**
Einbindung in Sammelstörmeldung sowie Anlagenabschaltung, bestehend aus:
- Reihenklemmen
- Montage und Verdrahtung
Menge: 2,000 St

**02.85 Klappenschaltung mit Endlagenüberwachung Auf/Zu**
Klappenschaltung mit Endlagenüberwachung Auf/Zu, bestehend aus:

- Klemmen
- Hilfsschütz
- Montage und Verdrahtung

Handbedien- und Signalisierungsebene einschließlich Steuerung sind Bestandteil der Automationsstation.
Menge: 2,000 St

**02.86 Frostschutzsteuerung 1Eingang AnzAusgänge 1 St Relaistechnik**
Frostschutzsteuerung zum Schalten in einen frostsicheren Anlagenzustand bei Auslösung durch Frostschutzwächter/-begrenzer, für einen auslösenden Eingang,
Anzahl zu schaltende Ausgänge '1' St, mit Selbsthaltung und
externer Entriegelung, Auslösung unverzögert, Eingangssignal durch Kontaktgeber in Ruhestromschaltung einschl. automatischer Quittierung bei Netzwiederkehr, in Relaistechnik, mit potentialfreiem Hilfskontakt, verdrahten auf Reihenklemme.
Menge: 1,000 St

**02.87 Filterüberwachung**
Filterüberwachung mit Druckschalter
bestehend aus je: Reihenklemmen
Steuerungsteil:
Handbedien- und Signalisierungsebene einschließlich Steuerung sind Bestandteil der Automationsstation.
Menge: 2,000 St

**02.88 Rauchmelder Meldung**
Rauchmelder Meldung
bestehend aus je:
1 Hilfsschütz
4 Reihenklemmen + N + PE
Handbedien- und Signalisierungsebene einschließlich Steuerung sind Bestandteil der Automationsstation.
Menge: 2,000 St

**02.89 BSK- Ansteuerung, 230 V**
BSK- Ansteuerung, 230 V
- Klemmen
- Hilfsschütz
- Montage und Verdrahtung
Menge: 6,000 St

**02.90 BSK- Endlagenüberwachung Auf/Zu**
BSK- Endlagenüberwachung Auf/Zu 24 V
- Klemmen
- Montage und Verdrahtung
Menge: 6,000 St

**02.91 Ventilsteuerung mit Stellungsrückmeldung**
Ventilsteuerung mit Stellungsrückmeldung
bestehend aus je: Reihenklemmen
Steuerung bestehend aus:
Handbedien- und Signalisierungsebene einschließlich Steuerung sind Bestandteil der Automationsstation.
Menge: 1,000 St

**02.92 Überwachungs-, Meß-, Stellfunktion direkt auf DDC verdrahtet**
Bestehend aus:
- Klemmen
- Montage und Verdrahtung
Menge: 13,000 St

**02.93 Verriegelungsschaltung**
Für bauseits gelieferte Überwachungsgeräte, anlagenabschaltend, Einbindung in Sammelstörmeldung,
Ruhestromschaltung bestehend aus:
- Klemmen
- Hilfsschütze
- technische Klärung und Verdrahtung
Menge: 1,000 St

**02.94 Projektierung Schaltschrank**
Bestehend aus:
- Erstellung der Kabelziehliste
- Klärung und Abstimmung erforderlichen Steuerungsabläufe
- Einholung aller technischen Gerätedaten und Unterlagen
- Entwurf des Schaltplanes mit Frontansicht, Schaltplan
Menge: 1,000 St

**02.95 Erstellung der Schaltpläne auf CAD System**
Bestehend aus:
- Inhaltsverzeichnis, Bauteilliste, Schaltunterlagen und Leitungsklemmenpläne, Schilderliste, Meßprotokolle
- Übergabe auf in Ordnern 3 Fach
- Übergabe als CAD-Datei
Menge: 1,000 St

**02.96 Inbetriebnahme Schaltschrank**
Bestehend aus:
Messung und Protokollierung:
- des Isolationswiderstandes, der Restspannung nach DIN VDE 0113 Teil 1
- der Schleifenimpedanz nach DIN VDE 0113 Teil 1
- PE Widerstand nach DIN VDE 0113 Teil 1, 0701 Teil 260
- Prüfung der Anschlüsse, Klemmstellen, Drehrichtungen bei Motoren
- Messung der Stomaufnahmen
- Einstellung Überwachungseinrichtungen
- Funktionsprobe der Steuereinrichtungen im Schrank
- 1-1-Test aller Datenpunkte, einschl. Protokolierung
Menge: 1,000 St

### Titel 03 Feldgeräte

*Hinweis: Wasserseitige Feldgeräte*

**03.1 Tauchtemperatur-Messwertgeber, Einbaulänge 100 mm**
Tauchtemperatur-Messwertgeber
Ms-Schutzrohr
Messtoleranz entsprechend VDI 3512,
entsprechend Genauigkeitsklasse "A-TGA"
Mess-System: aktiv
Messelement: 2,73V/0°C, 10mV/K
Messtoleranz: typisch ±0,2K
Messbereich: 0-130°C
Umgebungstemperatur: 0-130°C, Sensor
Umgebungstemperatur: -30-80°C, Gehäuse
Umgebungsfeuchte: 0-95 %r.F.
Umgebungsfeuchte: nicht kondensierend
Gewinde: R 1/2"
Einbaulänge: 100mm
Schutzart: IP65
Gewicht kg: 0,193

Liefern und montieren.
Menge: 6,000 St
Produkt:
  Artikel:
    Artikelnummer: TVD1
    Artikelkurztext: Tauchtemperatur-Messwertgeber, Einbaulänge 100 mm

**03.2 Tauchtemperatur-Messwertgeber für Kaltwasser, Einbaulänge 100 mm**
Tauchtemperatur-Messwertgeber
für Kaltwasser
Ms-Schutzrohr
Messtoleranz entsprechend VDI 3512,
entsprechend Genauigkeitsklasse "A-TGA"
Mess-System: aktiv
Messelement: 2,73V/0°C, 10mV/K
Messtoleranz: typisch ±0,2K
Messbereich: -20-80°C
Umgebungstemperatur: -20-80°C, Sensor
Umgebungstemperatur: -30-80°C, Gehäuse
Umgebungsfeuchte: 0-95 %r.F.
Umgebungsfeuchte: nicht kondensierend
Gewinde: R 1/2"
Einbaulänge: 100mm
Schutzart: IP65
Gewicht kg: 0,193

Liefern und montieren.
Menge: 32,000 St
Produkt:
  Artikel:
    Artikelnummer: TVD1-S6
    Artikelkurztext: Tauchtemperatur-Messwertgeber für Kaltwasser, Einbaulänge 100 mm

**03.3 Tauchtemperatur-Messwertgeber für Kaltwasser, Einbaulänge 150 mm**
Tauchtemperatur-Messwertgeber
für Kaltwasser
Ms-Schutzrohr
Messtoleranz entsprechend VDI 3512,
entsprechend Genauigkeitsklasse "A-TGA"
Mess-System: aktiv
Messelement: 2,73V/0°C, 10mV/K
Messtoleranz: typisch ±0,2K
Messbereich: -20-80°C
Umgebungstemperatur: -20-80°C, Sensor
Umgebungstemperatur: -30-80°C, Gehäuse
Umgebungsfeuchte: 0-95 %r.F.
Umgebungsfeuchte: nicht kondensierend
Gewinde: R 1/2"
Einbaulänge: 150mm
Schutzart: IP65
Gewicht kg: 0,206

Liefern und montieren.
Menge: 4,000 St
Produkt:
  Artikel:
    Artikelnummer: TVD15-S6
    Artikelkurztext: Tauchtemperatur-Messwertgeber für Kaltwasser, Einbaulänge 150 mm

**03.4 Tauchtemperatur-Messwertgeber für Kaltwasser, Einbaulänge 200 mm**
Tauchtemperatur-Messwertgeber
für Kaltwasser
Ms-Schutzrohr
Messtoleranz entsprechend VDI 3512,
entsprechend Genauigkeitsklasse "A-TGA"
Mess-System: aktiv
Messelement: 2,73V/0°C, 10mV/K
Messtoleranz: typisch ±0,2K
Messbereich: -20--.80°C
Umgebungstemperatur: -20-80°C, Sensor
Umgebungstemperatur: -30-80°C, Gehäuse
Umgebungsfeuchte: 0-95 %r.F.
Umgebungsfeuchte: nicht kondensierend
Gewinde: R 1/2"
Einbaulänge: 200mm
Schutzart: IP65
Gewicht kg: 0,215

Liefern und montieren.
Menge: 4,000 St
Produkt:
  Artikel:
    Artikelnummer: TVD2-S6
    Artikelkurztext: Tauchtemperatur-Messwertgeber für Kaltwasser, Einbaulänge 200 mm

**03.5 Tauchtemperatur-Messwertgeber für Kaltwasser, Einbaulänge 300 mm**
Tauchtemperatur-Messwertgeber
für Kaltwasser
Ms-Schutzrohr
Messtoleranz entsprechend VDI 3512,
entsprechend Genauigkeitsklasse "A-TGA"
Mess-System: aktiv
Messelement: 2,73V/0°C, 10mV/K
Messtoleranz: typisch ±0,2K
Messbereich: -20-80°C
Umgebungstemperatur: -20-80°C, Sensor
Umgebungstemperatur: -30-.80°C, Gehäuse
Umgebungsfeuchte: 0-95 %r.F.
Umgebungsfeuchte: nicht kondensierend
Gewinde: R 1/2"
Einbaulänge: 300mm
Schutzart: IP65
Gewicht kg: 0,230

Liefern und montieren.
Menge: 3,000 St
Produkt:
  Artikel:
    Artikelnummer: TVD3-S6
    Artikelkurztext: Tauchtemperatur-Messwertgeber für Kaltwasser, Einbaulänge 300 mm

**03.6 Tauchtemperatur-Sicherheitsbegrenzer Einstellbereich 0-60°C PN16 1Schaltstufe**
Tauchtemperatur-Sicherheitsbegrenzer, Einstellbereich von 0 bis 60 °C, in Stabausführung einschl. Schutzrohr mit Gewinde, PN 16, aus Stahl, Einbaulänge 100 mm, einschl. Schweißmuffe für wärmegedämmte Rohre, mit einer Schaltstufe, Kontaktbelastung 24 V DC, 1 A, baumustergeprüft.

Liefern und montieren.
Menge: 1,000 St

**03.7 Druck-Messwertgeber Kaltwasser**
Druck-Messwertgeber, für Kaltwasser, einschl. Wand- oder Rohrhalterung, mit kompletter Messleitung bis 3 m, einschl. Anschlusszubehör, mit digitaler Messwertanzeige am Einbauort, Ausführung Ausgänge Feldgerät mit aktivem Messsignal 0 (2) bis 10 V, relativer Fehler max. 1,6 % vom Einsatzbereich, Gehäuse in Schutzart IP 43 DIN EN 60529 (VDE 0470-1).

Liefern und montieren.
Menge: 2,000 St

**03.8 Druck-Messwertgeber Wasser-Glycol**
Druck-Messwertgeber, für Wasser-Glycol-Gemisch, einschl. Wand- oder Rohrhalterung, mit kompletter Messleitung bis 3 m, einschl. Anschlusszubehör, mit digitaler Messwertanzeige am Einbauort, Ausführung Ausgänge Feldgerät mit aktivem Messsignal 0 (2) bis 10 V, relativer Fehler max. 1,6 % vom Einsatzbereich, Gehäuse in Schutzart IP 43 DIN EN 60529 (VDE 0470-1).

Liefern und montieren.
Menge: 1,000 St

**03.9 Strömungs-Kontaktgeber Wasserltg elektr.Messprinzip**
Strömungs-Kontaktgeber, für Wasser, mit Einschraubgewinde, mit elektrischem Messprinzip, mit Schaltzustandsanzeige am Einbauort, Kontaktbelastung 230 V AC, 2 A, Gehäuse in Schutzart IP 54 DIN EN 60529 (VDE 0470-1), einschl. der geberspezifischen Einbauteile, nur liefern.

Liefern und montieren.
Menge: 1,000 St

*Hinweis: Ventile/Absperrklappen*

*Hinweis: Kälte*

**03.10 Absperrklappe Kaltwasser PN10 Zwischenklemmenflansch DN125 Gehäuse Guss grundbesch elektromot.Antrieb 2-Punktregelung IP4X**
Absperrklappe mit Antrieb, für Medium Kaltwasser, Mediumstemperatur über -10 bis 50 Grad C, Umgebungstemperatur 0 bis 50 °C, PN 10, Zwischenklemmenflansch einschl. Dichtungen, Gegenflanschen, Schrauben, DN 125, Gehäuse aus Gusseisen mit Grundbeschichtung, Schließkörper und Spindel aus nichtrostendem Stahl, elektromotorischer Antrieb, Stellsignal 2-Punkt 24 V AC/DC, Schutzart IP 4X DIN EN 60529 (VDE 0470-1), mit Schalter für Endstellungsmeldung, 2-fach, mit mechanischer Handverstellung, Stellglied und Antrieb zusammengebaut, mit mechanischer Stellungsanzeige.

Liefern und montieren.
Menge: 2,000 St

**03.11 Absperrklappe Kaltwasser PN10 Zwischenklemmenflansch DN100 Gehäuse Guss grundbesch elektromot.Antrieb 2-Punktregelung IP4X**
Absperrklappe mit Antrieb, für Medium Kaltwasser, Mediumstemperatur über -10 bis 50 Grad C, Umgebungstemperatur 0 bis 50 Grad C, PN 10, Zwischenklemmenflansch einschl. Dichtungen, Gegenflanschen, Schrauben, DN 100, Gehäuse aus Gusseisen mit Grundbeschichtung, Schließkörper und Spindel aus nichtrostendem Stahl, elektromotorischer Antrieb, Stellsignal 2-Punkt 24 V AC/DC, Schutzart IP 4X DIN EN 60529 (VDE 0470-1), mit Schalter für Endstellungsmeldung, 2-fach, mit mechanischer Handverstellung, Stellglied und Antrieb zusammengebaut, mit mechanischer Stellungsanzeige.

Liefern und montieren.
Menge: 1,000 St

**03.12 Verteilregelarmatur Wasser/Glykol 125m3/h PN10 Flanschanschl. DN100 Gehäuse Guss grundbesch elektromot.Antrieb 0(2)-10V IP4X**
Verteilregelarmatur als 3-Wege-Ventil mit Antrieb, für Medium Wasser/Glykol, Mediumstemperatur über -10 bis 50 Grad C, Umgebungstemperatur 0 bis 50 Grad C, kvs-Wert 125 m3/h, PN 10, Flanschanschluss DIN EN 1092, mit Gegenflanschen, Schrauben und Dichtungen, DN 100, mit gleichprozentiger Kennlinie, Stellverhältnis größer gleich 1:50, Gehäuse aus Gusseisen mit Grundbeschichtung, Schließkörper und Spindel aus nichtrostendem Stahl, Spindelabdichtung mit Doppel-O-Ring aus EPDM, elektromotorischer Antrieb, Stellsignal 0 (2) bis 10 V, Schutzart IP 4X DIN EN 60529 (VDE 0470-1), mit analoger Stellungsrückführung, analog 0 (2) bis 10 V, mit mechanischer Handverstellung, Stellglied und Antrieb zusammengebaut, mit mechanischer Stellungsanzeige, nur liefern.
Menge: 1,000 St

**03.13 Verteilregelarmatur Kaltwasser 100 m3/h PN10 Flanschanschl. DN80 Gehäuse Guss grundbesch elektromot.Antrieb 0(2)-10V IP4X**
Verteilregelarmatur als 3-Wege-Ventil mit Antrieb, für Medium Kaltwasser, Mediumstemperatur über -10 bis 50 Grad C, Umgebungstemperatur 0 bis 50 Grad C, kvs-Wert 100 m3/h, PN 10, Flanschanschluss DIN EN 1092, mit Gegenflanschen, Schrauben und Dichtungen, DN 80, mit gleichprozentiger Kennlinie, Stellverhältnis größer gleich 1:50, Gehäuse aus Gusseisen mit Grundbeschichtung, Schließkörper und Spindel aus nichtrostendem Stahl, Spindelabdichtung mit Doppel-O-Ring aus EPDM, elektromotorischer Antrieb, Stellsignal 0 (2) bis 10 V, Schutzart IP 4X DIN EN 60529 (VDE 0470-1), mit analoger Stellungsrückführung, analog 0 (2) bis 10 V, mit mechanischer Handverstellung, Stellglied und Antrieb zusammengebaut, mit mechanischer Stellungsanzeige, nur liefern.
Menge: 1,000 St

**03.14 Verteilregelarmatur Kaltwasser 100 m3/h PN10 Flanschanschl. DN80 Gehäuse Guss grundbesch elektromot.Antrieb 0(2)-10V IP4X**
Verteilregelarmatur als 3-Wege-Ventil mit Antrieb, für Medium Kaltwasser, Mediumstemperatur über -10 bis 50 Grad C, Umgebungstemperatur 0 bis 50 Grad C, kvs-Wert 100 m3/h, PN 10, Flanschanschluss DIN EN 1092, mit Gegenflanschen, Schrauben und Dichtungen, DN 80, mit gleichprozentiger Kennlinie, Stellverhältnis größer gleich 1:50, Gehäuse aus Gusseisen mit Grundbeschichtung, Schließkörper und Spindel aus nichtrostendem Stahl, Spindelabdichtung mit Doppel-O-Ring aus EPDM, elektromotorischer Antrieb, Stellsignal 0 (2) bis 10 V, Schutzart IP 4X DIN EN 60529 (VDE 0470-1), mit analoger Stellungsrückführung, analog 0 (2) bis 10 V, mit mechanischer Handverstellung, Stellglied und Antrieb zusammengebaut, mit mechanischer Stellungsanzeige, nur liefern.
Menge: 1,000 St

**03.15 Verteilregelarmatur Kaltwasser 40 m3/h PN10 Flanschanschl. DN50 Gehäuse Guss grundbesch elektromot.Antrieb 0(2)-10V IP4X**
Verteilregelarmatur als 3-Wege-Ventil mit Antrieb, für Medium Kaltwasser, Mediumstemperatur über -10 bis 50 Grad C, Umgebungstemperatur 0 bis 50 Grad C, kvs-Wert 40 m3/h, PN 10, Flanschanschluss DIN EN 1092, mit Gegenflanschen, Schrauben und Dichtungen, DN 50, mit gleichprozentiger Kennlinie, Stellverhältnis größer gleich 1:50, Gehäuse aus Gusseisen mit Grundbeschichtung, Schließkörper und Spindel aus nichtrostendem Stahl, Spindelabdichtung mit Doppel-O-Ring aus EPDM, elektromotorischer Antrieb, Stellsignal 0 (2) bis 10 V, Schutzart IP 4X DIN EN 60529 (VDE 0470-1), mit analoger Stellungsrückführung, analog 0 (2) bis 10 V, mit mechanischer Handverstellung, Stellglied und Antrieb zusammengebaut, mit mechanischer Stellungsanzeige, nur liefern.
Menge: 4,000 St

**03.16 Verteilregelarmatur Kaltwasser 25 m3/h PN10 Flanschanschl. DN40 Gehäuse Guss grundbesch elektromot.Antrieb 0(2)-10V IP4X**
Verteilregelarmatur als 3-Wege-Ventil mit Antrieb, für Medium Kaltwasser, Mediumstemperatur über -10 bis 50 Grad C, Umgebungstemperatur 0 bis 50 Grad C, kvs-Wert 25 m3/h, PN 10, Flanschanschluss DIN EN 1092, mit Gegenflanschen, Schrauben und Dichtungen, DN 40, mit gleichprozentiger Kennlinie, Stellverhältnis größer gleich 1:50, Gehäuse aus Gusseisen mit Grundbeschichtung, Schließkörper und Spindel aus nichtrostendem Stahl, Spindelabdichtung mit Doppel-O-Ring aus EPDM, elektromotorischer Antrieb, Stellsignal 0 (2) bis 10 V, Schutzart IP 4X DIN EN 60529 (VDE 0470-1), mit analoger Stellungsrückführung, analog 0 (2) bis 10 V, mit mechanischer Handverstellung, Stellglied und Antrieb zusammengebaut, mit mechanischer Stellungsanzeige, nur liefern.
Menge: 2,000 St

**03.17 Verteilregelarmatur Kaltwasser 16 m3/h PN10 Gewindeanschl. DN32 Gehäuse Rotguss elektromot.Antrieb 0(2)-10V IP4X**
Verteilregelarmatur mit Antrieb, für Medium Kaltwasser, Mediumstemperatur über -10 bis 50 Grad C, Umgebungstemperatur 0 bis 50 Grad C, kvs-Wert 16 m3/h, PN 10, Gewindeanschluss, DN 32, Anschlussgewinde, mit gleichprozentiger Kennlinie, Stellverhältnis größer gleich 1:50, Gehäuse aus Rotguss Rg 5, Schließkörper und Spindel aus nichtrostendem Stahl, Spindelabdichtung mit Doppel-O-Ring aus EPDM, elektromotorischer Antrieb, Stellsignal 0 (2) bis 10 V, Schutzart IP 4X DIN EN 60529 (VDE 0470-1), mit analoger Stellungsrückführung, analog 0 (2) bis 10 V, mit mechanischer Handverstellung, Stellglied und Antrieb zusammengebaut, mit mechanischer Stellungsanzeige, nur liefern.
Menge: 5,000 St

**03.18 Verteilregelarmatur Kaltwasser 10 m3/h PN10 Gewindeanschl. DN25 Gehäuse Rotguss elektromot.Antrieb 0(2)-10V IP4X**
Verteilregelarmatur mit Antrieb, für Medium Kaltwasser, Mediumstemperatur über -10 bis 50 Grad C, Umgebungstemperatur 0 bis 50 Grad C, kvs-Wert 10 m3/h, PN 10, Gewindeanschluss, DN 25, Anschlussgewinde, mit gleichprozentiger Kennlinie, Stellverhältnis größer gleich 1:50, Gehäuse aus Rotguss Rg 5, Schließkörper und Spindel aus nichtrostendem Stahl, Spindelabdichtung mit Doppel-O-Ring aus EPDM, elektromotorischer Antrieb, Stellsignal 0 (2) bis 10 V, Schutzart IP 4X DIN EN 60529 (VDE 0470-1), mit analoger Stellungsrückführung, analog 0 (2) bis 10 V, mit mechanischer Handverstellung, Stellglied und Antrieb zusammengebaut, mit mechanischer Stellungsanzeige, nur liefern.
Menge: 3,000 St

**03.19 Verteilregelarmatur als Durchgangsventil Kaltwasser 100 m3/h PN10 Flanschanschl. DN80 Gehäuse Guss grundbesch elektromot.Antrieb 0(2)-10V IP4X**
Verteilregelarmatur als Durchgangsventil mit Antrieb, für Medium Kaltwasser, Mediumstemperatur über -10 bis 50 Grad C, Umgebungstemperatur 0 bis 50 Grad C, kvs-Wert 100 m3/h, PN 10, Flanschanschluss DIN EN 1092, mit Gegenflanschen, Schrauben und Dichtungen, DN 80, mit gleichprozentiger Kennlinie, Stellverhältnis größer gleich 1:50, Gehäuse aus Gusseisen mit Grundbeschichtung, Schließkörper und Spindel aus nichtrostendem Stahl, Spindelabdichtung mit Doppel-O-Ring aus EPDM, elektromotorischer Antrieb, Stellsignal 0 (2) bis 10 V, Schutzart IP 4X DIN EN 60529 (VDE 0470-1), mit analoger Stellungsrückführung, analog 0 (2) bis 10 V, mit mechanischer Handverstellung, Stellglied und Antrieb zusammengebaut, mit mechanischer Stellungsanzeige, nur liefern.
Menge: 1,000 St

*Hinweis: Heizung*

**03.20 Mischregelarmatur Heißwasser 6,3m3/h PN16 Gewindeanschluss Anschlussverschr. DN20 Rotguss elektromot.Antrieb 0(2)-10V IP4X**
Mischregelarmatur mit Antrieb, für Medium Heißwasser, Mediumstemperatur über 5 bis 120 Grad C, Umgebungstemperatur 0 bis 50 Grad C, kvs-Wert 6,3 m3/h, PN 16, Gewindeanschluss mit Anschlussverschraubungen, DN 20, Anschlussgewinde, mit gleichprozentiger Kennlinie, Stellverhältnis größer gleich 1:50, Gehäuse aus Rotguss Rg 5, Schließkörper und Spindel aus nichtrostendem Stahl, Spindelabdichtung mit Doppel-O-Ring aus EPDM, elektromotorischer Antrieb, Stellsignal 0 (2) bis 10 V, Schutzart IP 4X DIN EN 60529 (VDE 0470-1), Schließdruck des Ventils 200 kPa, mit analoger Stellungsrückführung, analog 0 (2) bis 10 V, mit mechanischer Handverstellung, Stellglied und Antrieb zusammengebaut, mit mechanischer Stellungsanzeige, nur liefern.
Menge: 1,000 St

**03.21 Mischregelarmatur Heißwasser 1,6 m3/h PN16 Gewindeanschluss Anschlussverschr. DN15 Rotguss elektromot.Antrieb 0(2)-10V IP4X**
Mischregelarmatur mit Antrieb, für Medium Heißwasser, Mediumstemperatur über 5 bis 120 Grad C, Umgebungstemperatur 0 bis 50 Grad C, kvs-Wert 1,6 m3/h, PN 16, Gewindeanschluss mit Anschlussverschraubungen, DN 15, Anschlussgewinde, mit gleichprozentiger Kennlinie, Stellverhältnis größer gleich 1:50, Gehäuse aus Rotguss Rg 5, Schließkörper und Spindel aus nichtrostendem Stahl, Spindelabdichtung mit Doppel-O-Ring aus EPDM, elektromotorischer Antrieb, Stellsignal 0 (2) bis 10 V, Schutzart IP 4X DIN EN 60529 (VDE 0470-1), Schließdruck des Ventils 200 kPa, mit analoger Stellungsrückführung, analog 0 (2) bis 10 V, mit mechanischer Handverstellung, Stellglied und Antrieb zusammengebaut, mit mechanischer Stellungsanzeige, nur liefern.
Menge: 1,000 St

**03.22 Mischregelarmatur Heißwasser 10 m3/h PN16 Flanschanschl. DN32 Gehäuse Guss grundbesch elektromot.Antrieb 0(2)-10V IP4X**
Mischregelarmatur mit Antrieb, für Medium Heißwasser, Mediumstemperatur über 5 bis 120 Grad C, Umgebungstemperatur 0 bis 50 Grad C, kvs-Wert 10 m3/h, PN 16, Flanschanschluss DIN EN 1092, mit Gegenflanschen, Schrauben und Dichtungen, DN 32, mit gleichprozentiger Kennlinie, Stellverhältnis größer gleich 1:50, Gehäuse aus Gusseisen mit Grundbeschichtung, Schließkörper und Spindel aus nichtrostendem Stahl, Spindelabdichtung mit Doppel-O-Ring aus EPDM, elektromotorischer Antrieb, Stellsignal 0 (2) bis 10 V, Schutzart IP 4X DIN EN 60529 (VDE 0470-1), Schließdruck des Ventils 200 kPa, Stellglied und Antrieb zusammengebaut, mit mechanischer Stellungsanzeige.
Menge: 1,000 St

**03.23 Absperrklappe Heißwasser PN10 Zwischenklemmenflansch DN40 Gehäuse Guss grundbesch elektromot.Antrieb 2-Punktregelung IP4X**
Absperrklappe mit Antrieb, für Medium Heißwasser, Mediumstemperatur über 5 bis 120 Grad C, Umgebungstemperatur 0 bis 50 Grad C, PN 10, Zwischenklemmenflansch einschl. Dichtungen, Gegenflanschen, Schrauben, DN 40, Gehäuse aus Gusseisen mit Grundbeschichtung, Schließkörper und Spindel aus nichtrostendem Stahl, elektromotorischer Antrieb, Stellsignal 2-Punkt 24 V AC/DC, Schutzart IP 4X DIN EN 60529 (VDE 0470-1), mit Schalter für Endstellungsmeldung, 2-fach, mit mechanischer Handverstellung, Stellglied und Antrieb zusammengebaut, mit mechanischer Stellungsanzeige.

Liefern und montieren.
Menge: 1,000 St

**03.24 Kleinstellantrieb für Ventile**
Kleinstellantrieb für Ventile
Gewindeanschluss M30x1,5
geeignet zum Anbau an Heizkörperventile

Technische Spezifikationen

Nennspannung: 24 V AC ±10 %; 50/60 Hz; 24 V DC ±10 %
Dimensionierung: 4,2 VA (24 V AC); 2,2 W (24 V DC)
Leistungsaufnahme nominal: 3,1 VA (24 V AC); 1,6 W (24 V DC)
Ruhemodus: 0,7 VA (AC); 0,3 W (DC)
Einschaltstrom: 24 V DC; 5,0 A; 24 V AC; 7,2 A;
Schnittstelle: RS485 Modbus RTU Slave; max.

zwei fest vormontierte Kabel
1,5 m; 2 x 0,5 mm2 / 2 x 2 x 0,34 mm² geschirmt und 1,5 m;
4 x 0,5 mm²
Schallleistung: <23 dB (A)
Stellhub: max. 9 mm
zulässige Mediumtemperatur im Ventil: -10 bis +120 °C

Umgebungstemperatur: 0-50 °C

Umgebungsfeuchte: 0-85 % r. F., nicht kondensierend
Schutzart IP 54, nur bei entsprechender Einbaulage

Bus-Kommunikation

*1) Auslieferungszustand
Modbus Eigenschaften

Schutzklasse III nach EN 60730
Einbaulage 360°
Wartung wartungsfrei
Menge: 46,000 St
Produkt:
  Artikel:
    Artikelnummer: MD100-RE
    Artikelkurztext: Kleinstellantrieb für Ventile

*Hinweis: Luftseitige Feldgeräte*

**03.25 Kanaltemperatur-Messwertgeber 200mm Kunststoffrohr**
Kanaltemperatur-Messwertgeber
200mm Kunststoffrohr
Anschlußgehäuse aus Kunststoff,
Kunststoffrohr, Steckflansch
Messtoleranz entsprechend VDI 3512,
entsprechend Genauigkeitsklasse "A-TGA"
Mess-System: aktiv
Messelement: 2,73V/0°C, 10mV/K
Messtoleranz: typisch ±0,2K
Messbereich: -30-100°C
Umgebungstemperatur: -30-100°C, Sensor
Umgebungstemperatur: -30-80°C, Gehäuse
Umgebungsfeuchte: 0-95 %r.F.
Einbaulänge: 200mm
Schutzart: IP65
Gewicht kg: 0,110

Liefern und montieren.
Menge: 3,000 St
Produkt:
  Artikel:
    Artikelnummer: TLD2
    Artikelkurztext: Kanaltemperatur-Messwertgeber 200mm Kunststoffrohr

**03.26 Kanaltemperatur-Messwertgeber 300mm Kunststoffrohr**
Kanaltemperatur-Messwertgeber
300mm Kunststoffrohr
Anschlußgehäuse aus Kunststoff,
Kunststoffrohr, Steckflansch
Messtoleranz entsprechend VDI 3512,
entsprechend Genauigkeitsklasse "A-TGA"
Mess-System: aktiv
Messelement: 2,73V/0°C, 10mV/K
Messtoleranz: typisch ±0,2K
Messbereich: -30-100°C
Umgebungstemperatur: -30-100°C, Sensor
Umgebungstemperatur: -30-80°C, Gehäuse
Umgebungsfeuchte: 0-95 %r.F.
Einbaulänge: 300mm
Schutzart: IP65
Gewicht kg: 0,114

Liefern und montieren.
Menge: 14,000 St
Produkt:
  Artikel:
    Artikelnummer: TLD3
    Artikelkurztext: Kanaltemperatur-Messwertgeber 300mm Kunststoffrohr

**03.27 Kanalfeuchte-Temperatur-Messwertgeber 200mm Kunststoffrohr**
Kanalfeuchte-Temperatur-Messwertgeber
200mm Kunststoffrohr
Kunststoffgehäuse
Messtoleranz entsprechend VDI 3512,
entsprechend Genauigkeitsklasse "A-TGA"
Messelement: 2,73V/0°C, 10mV/K
Messbereich: -40-80°C
Messtoleranz: typisch ±0,2K
Messbereich: 0-100%r.F.
Messtoleranz: ±3%r.F.
Ausgangssignal: 0-10VDC/0-100%rF
Umgebungstemperatur: -40-80°C, Sensor
Umgebungstemperatur: -30-80°C, Gehäuse
Umgebungsfeuchte: 0-95%r.F.
Umgebungsfeuchte: nicht kondensierend
Einbaulänge: 180mm
Netz: 24VAC
Schutzart: IP65
Gewicht kg: 0,17

Liefern und montieren.
Menge: 1,000 St
Produkt:
  Artikel:
    Artikelnummer: TLH2
    Artikelkurztext: Kanalfeuchte-Temperatur-Messwertgeber 200mm Kunststoffrohr

**03.28 Kanalfeuchte-Temperatur-Messwertgeber 300mm Kunststoffrohr**
Kanalfeuchte-Temperatur-Messwertgeber
300mm Kunststoffrohr
Kunststoffgehäuse
Messtoleranz entsprechend VDI 3512,
entsprechend Genauigkeitsklasse "A-TGA"
Messelement: 2,73V/0°C, 10mV/K
Messbereich: -40-80°C
Messtoleranz: typisch ±0,2K
Einsatzbereich Feuchte: 0-100%rF
Messtoleranz: ±3%r.F.
Ausgangssignal: 0-10VDC/0-100%r.F.
Umgebungstemperatur: -40-80°C, Sensor
Umgebungstemperatur: -30-80°C, Gehäuse
Umgebungsfeuchte: 0-95%r.F.
Umgebungsfeuchte: nicht kondensierend
Einbaulänge: 280mm
Netz: 24VAC
Schutzart: IP65
Gewicht kg: 0,121

Liefern und montieren.
Menge: 1,000 St
Produkt:
  Artikel:
    Artikelnummer: TLH3
    Artikelkurztext: Kanalfeuchte-Temperatur-Messwertgeber 300mm Kunststoffrohr

**03.29 Druck-Messwertgeber Luft**
Druck-Messwertgeber, für Luft, einschl. Wand- oder Rohrhalterung, mit kompletter Messleitung bis 3 m, einschl. Anschlusszubehör, Ausführung Ausgänge Feldgerät mit Messsignal passend zum Automationssystem, relativer Fehler max. 1,6 % vom Einsatzbereich, Gehäuse in Schutzart IP 43 DIN EN 60529 (VDE 0470-1).

Liefern und montieren.
Menge: 24,000 St

**03.30 Differenzdruckwächter 100-1000Pa**
Differenzdruckwächter 100-1000Pa
mit Kunststoffgehäuse,
Schlauchanschlüsse, Wandkonsole,
2m PVC-Schlauch und 2 Schlauchnippel
Einsatzbereich Druck: 100-1000Pa
Umgebungstemperatur: -15-80°C
Kontaktbelastung: 5(1)A, 250VAC
Schutzart: IP54
Gewicht kg: 0,32

Liefern und montieren.
Menge: 5,000 St
Produkt:
  Artikel:
    Artikelnummer: D592Z22
    Artikelkurztext: Differenzdruckwächter 100-1000Pa

**03.31 Luftqualitäts-Messwertgeber Luftltg-Einbau Einzelgaserfassung IP3X**
Luftqualitäts-Messwertgeber, für Luftleitungseinbau, für Einzelgaserfassung, Messgröße CO2, Einsatzbereich 0 bis 2000 ppm, relativer Fehler bei 1000 ppm +/- 10 %, Umgebungstemperatur 5 bis 40 Grad C, Umgebungsfeuchte 30 bis 70 % relative Feuchte, Schutzart IP 3X DIN EN 60529 (VDE 0470-1), mit Messsignal passend zum Regelsystem.

Liefern und montieren.
Menge: 5,000 St

**03.32 Rauchmelder Luftltg-Einbau Ausgang schaltend Belastung 24VDC**
Rauchmelder, mit allgemeiner bauaufsichtlicher Zulassung, für Luftleitung, geeignet für Geschwindigkeiten bis 20 m/s, mit Schaltzustandsanzeige am Einbauort, mit schaltendem Ausgang, Kontaktbelastung 24 V DC, 1 A, mit Meldekontakt für Rauchalarm, Umgebungstemperatur - 10 bis 60 Grad C, 5 bis 90 % relative Umgebungsfeuchte, Schutzart IP 42 DIN EN 60529 (VDE 0470-1), einschl. Anschluss der elektrischen Leitungen am Geber.

Liefern und montieren.
Menge: 4,000 St

**03.33 Kanaltemperatur-Frostschutzwächter**
Kanaltemperatur-Frostschutzwächter

- Fühlerleitungslänge 6m
- Schaltpunkt einstellbar

Kontaktbelastung: 6,3(2,5)A
Einstellbereich STW: -10-15°C
Umgebungstemperatur: -20-80°C
Schutzart: IP65
Gewicht kg: 0,2

Liefern und montieren.
Menge: 2,000 St
Produkt:
  Artikel:
    Artikelnummer: FW-6000
    Artikelkurztext: Kanaltemperatur-Frostschutzwächter

**03.34 Raumtemperatur-Messwertgeber 0-40GradC AP**
Raumtemperatur-Messwertgeber, Einsatzbereich 0 bis 40 Grad C, für Aufputzmontage, Ausführung Ausgänge Feldgerät mit Messsignal passend zum Automationssystem, relativer Fehler max. 1,6 % vom Einsatzbereich, Gehäuse in Schutzart IP 43 DIN EN 60529 (VDE 0470-1).

Liefern und montieren.
Menge: 12,000 St

*Hinweis: Raumtableaus*

**03.35 Bedientableau Küche Theaterklause**
Bedientablau Küche Theaterklause
zur Aufputzmontage

Abmessung:
Breite: 200 mm
Höhe: 200 mm
Tiefe: bis 70 mm

Ausstattung:
- Sollwertsteller
- Taster Stufe 1 /Stufe 2  /Stufe 3/  Aus / Auto
- Rückmeldungen Stufe 1 / Stufe 2 / Stufe 3 / Auto

einschl. Kabeleinführungen und Klemmleisten

Schutzart: IP 65
Material: Edelstahl 1.4301

Liefern und montieren.
Menge: 1,000 St

**03.36 Bedientableau Probebühne II**
Bedientableau Probebühne II
zur Aufputzmontage

Abmessung:
Breite: 200 mm
Höhe: 150 mm
Tiefe: bis 70 mm

Ausstattung:
- Taster Stufe Ein / Aus
- Rückmeldungen Ein / Aus

einschl. Kabeleinführungen und Klemmleisten

Schutzart: IP 43

Liefern und montieren.
Menge: 1,000 St

**03.37 Bedientableau Mehrzweckarum**
Bedientableau Mehrzweckarum
zur Aufputzmontage

Abmessung:
Breite: 200 mm
Höhe: 150 mm
Tiefe: bis 70 mm

Ausstattung:
- Taster Stufe Ein / Aus
- Rückmeldungen Ein / Aus

einschl. Kabeleinführungen und Klemmleisten

Schutzart: IP 43

Liefern und montieren.
Menge: 1,000 St

### Titel 04 Kabel, Leitungen u. Verlegesysteme

*Hinweis: Kabel- und Leitungen*
Kabel- und Leitungen

Alle Leitungen sind gemäß den aktuellen Normen auszuwählen und müssen über entsprechende Zertifizierungen verfügen.

Leitungen und Kabel der Niederspannung und Leistungsversorgung sind strickt von denen der Datenübertragung und Signalerfassung mittels Kleinspannung zu trennen.

Bei allen Leitungen und Kabeln ist der vom Hersteller vorgegebene Biegeradius zu beachten.

Leitungen sind fachgerecht zu verlegen.

Das Verlegen von nicht zwingend notwendigen Kabeln und Leitungen in und durch Fluchtwegbereiche und gemäß dem Brandschutzkonzept definierte Räumlichkeiten ist untersagt, soweit keine Vollverkofferung der Kabelwege stattfindet.

**04.1 Installationskabel DIN VDE 0815, J-Y(St)Y 2 x 2 x 0,8**
Installationskabel DIN VDE 0815, J-Y(St)Y 2 x 2 x 0,8

Verlegung in Zwischendecke mit serienmäßiger Sammelbefestigung bzw. in Hohlwände, sowie Kabelführungssysteme

liefern, verlegen.
Menge: 10650,000 m

**04.2 Installationskabel DIN VDE 0815, J-Y(St)Y 4 x 2 x 0,8**
Installationskabel DIN VDE 0815, J-Y(St)Y 4 x 2 x 0,8

Verlegung auf Kabelbahn, in Zwischendecke mittels Sammelhalter (einschließlich Halter), in Hohlwänden oder in Leitungsführungssystemen

liefern, verlegen.
Menge: 4650,000 m

**04.3 Installationskabel DIN VDE 0815, J-Y(St)Y 10 x 2 x 0,8**
Installationskabel DIN VDE 0815, J-Y(St)Y 10 x 2 x 0,8

Verlegung auf Kabelbahn, in Zwischendecke mittels Sammelhalter (einschließlich Halter), in Hohlwänden oder in Leitungsführungssystemen

liefern, verlegen.
Menge: 700,000 m

**04.4 Installationskabel DIN VDE 0815, A-2Y(L)Y 2 x 2 x 0,8**
Installationskabel DIN VDE 0815, A-2Y(L)Y 2 x 2 x 0,8

Verlegung in Zwischendecke mit serienmäßiger Sammelbefestigung bzw. in Hohlwände, sowie Kabelführungssysteme

liefern, verlegen.
Menge: 650,000 m

**04.5 Installationskabel DIN VDE 0815, A-2Y(L)Y 4 x 2 x 0,8**
Installationskabel DIN VDE 0815, A-2Y(L)Y 4 x 2 x 0,8

Verlegung in Zwischendecke mit serienmäßiger Sammelbefestigung bzw. in Hohlwände, sowie Kabelführungssysteme

liefern, verlegen.
Menge: 60,000 m

**04.6 Installationskabel DIN VDE 0815, A-2Y(L)Y 10 x 2 x 0,8**
Installationskabel DIN VDE 0815, A-2Y(L)Y 10 x 2 x 0,8

Verlegung in Zwischendecke mit serienmäßiger Sammelbefestigung bzw. in Hohlwände, sowie Kabelführungssysteme

liefern, verlegen.
Menge: 50,000 m

**04.7 Auflegen von Kabeln 2 x 2 x 0,8**
Auflegen von Kabeln 2 x 2 x 0,8
beidseitig
Menge: 510,000 St

**04.8 Auflegen von Kabeln 4 x 2 x 0,8**
Auflegen von Kabeln 4 x 2 x 0,8
beidseitig
Menge: 64,000 St

**04.9 Auflegen von Kabeln 10 x 2 x 0,8**
Auflegen von Kabeln 10 x 2 x 0,8
beidseitig
Menge: 6,000 St

**04.10 Installationskabel DIN VDE 0815, NYM-J 3x1,5mm²**
Installationskabel DIN VDE 0815, NYM-J 3x1,5mm²

für feste Verlegung
in Teillängen liefern,
in Kabelbahnen / Kanälen, GK - Wänden,
UF - Kanälen, in serienmäßigen Sammelhaltern, Rohren, bauseitigen Hohlräumen, Hohlraumböden,
an Steigeleitern, oder vorhandenen Schlitzen usw. einschl. erforderlichen Befestigungsmaterialien verlegen und am Anfang und Ende beschriften.
Menge: 2480,000 m

**04.11 Installationskabel DIN VDE 0815, NYM-J 3x2,5mm²**
Installationskabel DIN VDE 0815, NYM-J 3x2,5mm²

für feste Verlegung
in Teillängen liefern,
in Kabelbahnen / Kanälen, GK - Wänden,
UF - Kanälen, in serienmäßigen Sammelhaltern, Rohren, bauseitigen Hohlräumen, Hohlraumböden,
an Steigeleitern, oder vorhandenen Schlitzen usw. einschl. erforderlichen Befestigungsmaterialien verlegen und am Anfang und Ende beschriften.
Menge: 3300,000 m

**04.12 Installationskabel DIN VDE 0815, NYM-J 5x1,5mm²**
Installationskabel DIN VDE 0815, NYM-J 5x1,5mm²

für feste Verlegung
in Teillängen liefern,
in Kabelbahnen / Kanälen, GK - Wänden,
UF - Kanälen, in serienmäßigen Sammelhaltern, Rohren, bauseitigen Hohlräumen, Hohlraumböden,
an Steigeleitern, oder vorhandenen Schlitzen usw. einschl. erforderlichen Befestigungsmaterialien verlegen und am Anfang und Ende beschriften.
Menge: 2060,000 m

**04.13 Installationskabel DIN VDE 0815, NYM-J 5x2,5mm²**
Installationskabel DIN VDE 0815, NYM-J 5x2,5mm²

für feste Verlegung
in Teillängen liefern,
in Kabelbahnen / Kanälen, GK - Wänden,
UF - Kanälen, in serienmäßigen Sammelhaltern, Rohren, bauseitigen Hohlräumen, Hohlraumböden,
an Steigeleitern, oder vorhandenen Schlitzen usw. einschl. erforderlichen Befestigungsmaterialien verlegen und am Anfang und Ende beschriften.
Menge: 730,000 m

**04.14 Installationskabel DIN VDE 0815, NYM-J 7x1,5mm²**
Installationskabel DIN VDE 0815, NYM-J 7x1,5mm²

für feste Verlegung
in Teillängen liefern,
in Kabelbahnen / Kanälen, GK - Wänden,
UF - Kanälen, in serienmäßigen Sammelhaltern, Rohren, bauseitigen Hohlräumen, Hohlraumböden,
an Steigeleitern, oder vorhandenen Schlitzen usw. einschl. erforderlichen Befestigungsmaterialien verlegen und am Anfang und Ende beschriften.
Menge: 750,000 m

**04.15 Installationskabel DIN VDE 0815, NYM-J 5x4mm²**
Installationskabel DIN VDE 0815, NYM-J 5x4mm²

für feste Verlegung
in Teillängen liefern,
in Kabelbahnen / Kanälen, GK - Wänden,
UF - Kanälen, in serienmäßigen Sammelhaltern, Rohren, bauseitigen Hohlräumen, Hohlraumböden,
an Steigeleitern, oder vorhandenen Schlitzen usw. einschl. erforderlichen Befestigungsmaterialien verlegen und am Anfang und Ende beschriften.
Menge: 270,000 m

**04.16 Installationskabel DIN VDE 0815, NYY 3x1,5 mm²**
Installationskabel DIN VDE 0815, NYY 3x1,5 mm²

für feste Verlegung
in Teillängen liefern,
in Kabelbahnen / Kanälen, GK - Wänden,
UF - Kanälen, in serienmäßigen Sammelhaltern, Rohren, bauseitigen Hohlräumen, Hohlraumböden,
an Steigeleitern, oder vorhandenen Schlitzen usw. einschl. erforderlichen Befestigungsmaterialien verlegen und am Anfang und Ende beschriften.
Menge: 80,000 m

**04.17 Installationskabel DIN VDE 0815, NYY 5x2,5 mm²**
Installationskabel DIN VDE 0815, NYY 5x2,5 mm²

für feste Verlegung
in Teillängen liefern,
in Kabelbahnen / Kanälen, GK - Wänden,
UF - Kanälen, in serienmäßigen Sammelhaltern, Rohren, bauseitigen Hohlräumen, Hohlraumböden,
an Steigeleitern, oder vorhandenen Schlitzen usw. einschl. erforderlichen Befestigungsmaterialien verlegen und am Anfang und Ende beschriften.
Menge: 60,000 m

**04.18 Installationskabel DIN VDE 0815, NYY 7x2,5Imm²**
Installationskabel DIN VDE 0815, NYY 7x2,5Imm²

für feste Verlegung
in Teillängen liefern,
in Kabelbahnen / Kanälen, GK - Wänden,
UF - Kanälen, in serienmäßigen Sammelhaltern, Rohren, bauseitigen Hohlräumen, Hohlraumböden,
an Steigeleitern, oder vorhandenen Schlitzen usw. einschl. erforderlichen Befestigungsmaterialien verlegen und am Anfang und Ende beschriften.
Menge: 30,000 m

**04.19 Auflegen von Kabeln 3 x 1,5 mm²**
Auflegen von Kabeln 3 x 1,5 mm²
beidseitig
Menge: 70,000 St

**04.20 Auflegen von Kabeln 3 x 2,5 mm²**
Auflegen von Kabeln 3 x 2,5 mm²
beidseitig
Menge: 8,000 St

**04.21 Auflegen von Kabeln 5 x 1,5 mm²**
Auflegen von Kabeln 5 x 1,5 mm²
beidseitig
Menge: 45,000 St

**04.22 Auflegen von Kabeln 5 x 2,5 mm²**
Auflegen von Kabeln 5 x 2,5 mm²
beidseitig
Menge: 22,000 St

**04.23 Auflegen von Kabeln 7 x 1,5 mm²**
Auflegen von Kabeln 7 x 1,5 mm²
beidseitig
Menge: 5,000 St

**04.24 Auflegen von Kabeln 5 x 4 mm²**
Auflegen von Kabeln 5 x 4 mm²
beidseitig
Menge: 10,000 St

**04.25 Li2YCYv (TP) BUS-Leitung RS 485**
Li2YCYv (TP) BUS-Leitung RS 485

Wellenwiderstand: 120 Ohm
für Datenübertragungsraten bis 19600 Baud geeignet.
konform zu den physikalischen Anforderungen eines RS 485-Bussystemes

Verlegung im Außen- und Erdbereich (in Schutzrohr)

liefern und verlegen.
Menge: 10,000 m

**04.26 Auflegen Bus-Leitung RS 485**
Auflegen Bus-Leitung RS 485
beidseitig
Menge: 10,000 St

**04.27 KNX-Installationsleitung J-Y(St)Y 2 x 2 x 0,8 Bd grün,**
KNX-Installationsleitung J-Y(St)Y 2 x 2 x 0,8 Bd grün,

Verlegung in Zwischendecke mit serienmäßiger Sammelbefestigung bzw. in Hohlwände, sowie Kabelführungssysteme

liefern und verlegen.
Menge: 100,000 m

*Hinweis: Verlegesysteme*

**04.28 Kabelklammer 2-fach**
Kabelklammer 2-fach

Zur Montage an der Rohdecke.
für bis zu 2x5 Leitungen mit einem Durchmesser von 10mm
Material: Stahl

liefern und montieren.
Menge: 850,000 St

**04.29 Sammelhalter bis 10 Kabel**
Sammelhalter bis 10 Kabel

Sammelhalter aus verzinktem
Stahl zur Verlegung von bis zu 10 Leitungen

flammwidrige Befestigung
Menge: 150,000 St

**04.30 Stahlrohr EN 20, verzinkt**
Stahlrohr EN 20, verzinkt
VDE 0605
und DIN EN 61386-21
Verlegung offen auf Beton bzw. Mauerwerk
einschließlich Befestigungsschellen
liefern und montieren.
Menge: 30,000 m

**04.31 Stahlrohr EN 25, verzinkt**
Stahlrohr EN 25, verzinkt
VDE 0605
und DIN EN 61386-21
Verlegung offen auf Beton bzw. Mauerwerk
einschließlich Befestigungsschellen
liefern und montieren.
Menge: 30,000 m

**04.32 Stahlrohr EN 32, verzinkt**
Stahlrohr EN 32, verzinkt
VDE 0605
und DIN EN 61386-21
Verlegung offen auf Beton bzw. Mauerwerk
einschließlich Befestigungsschellen
liefern und montieren.
Menge: 30,000 m

**04.33 Installationsrohr PVC M20**
Installationsrohr M20

Installationsrohr zur Aufputzinstallation.
Normdurchmesser: M20. starr

Bei der Installation ist darauf zu achten, dass ausreichend Befestigungsstellen des Rohres gewählt werden.
Der Abstand der Befestigungen sollte hierbei 1m nicht übersteigen.
Schnittkanten sind fachgerecht zu entgraten.

Liefern und montieren inkl. Befestigungsmaterial.
Menge: 550,000 m

**04.34 Installationsrohr PVC M25**
Installationsrohr PVC M25

Installationsrohr zur Aufputzinstallation.
Normdurchmesser: M20. starr

Bei der Installation ist darauf zu achten, dass ausreichend Befestigungsstellen des Rohres gewählt werden.
Der Abstand der Befestigungen sollte hierbei 1m nicht übersteigen.
Schnittkanten sind fachgerecht zu entgraten.

Liefern und montieren inkl. Befestigungsmaterial.
Menge: 350,000 m

**04.35 Installationsrohr PVC M32**
Installationsrohr PVC M32

Installationsrohr zur Aufputzinstallation.
Normdurchmesser: M20. starr

Bei der Installation ist darauf zu achten, dass ausreichend Befestigungsstellen des Rohres gewählt werden.
Der Abstand der Befestigungen sollte hierbei 1m nicht übersteigen.
Schnittkanten sind fachgerecht zu entgraten.

Liefern und montieren inkl. Befestigungsmaterial.
Menge: 150,000 m

**04.36 Kabelrinne 100, gelocht**
Kabelrinne 300, gelocht,
aus verzinktem Stahlblech,
mind. 0,9mm stark,
nach DIN 17162 Teil 1,
Seitenhöhe: 60mm,
Nennbreite: 100mm,
Traglast: 100kg/m
Trennsteg: 1

- Bögen bzw. Reduzierstück aller 20lfdm
- Universalverbinder und Stoßstellenverbinder aller 3lfdm
- Montageplatten für Verteilerdosen aller 20lfdm

Montagehöhe bis 8 m

Liefern und montieren.
Menge: 160,000 m

**04.37 Kabelrinne 200, gelocht**
Kabelrinne 200, gelocht,
aus verzinktem Stahlblech,
mind. 0,9mm stark,
nach DIN 17162 Teil 1,
Seitenhöhe: 60mm,
Nennbreite: 200mm,
Traglast: 100kg/m
Trennsteg: 1

- Bögen bzw. Reduzierstück aller 20lfdm
- Universalverbinder und Stoßstellenverbinder aller 3lfdm
- Montageplatten für Verteilerdosen aller 20lfdm

Montagehöhe bis 8 m

Liefern und montieren.
Menge: 190,000 m

**04.38 Kabelrinne 400, gelocht**
Kabelrinne 400, gelocht,
aus verzinktem Stahlblech,
mind. 0,9mm stark,
nach DIN 17162 Teil 1,
Seitenhöhe: 60mm,
Nennbreite: 400mm,
Traglast: 100kg/m
Trennsteg: 1

- Bögen bzw. Reduzierstück aller 20lfdm
- Universalverbinder und Stoßstellenverbinder aller 3lfdm
- Montageplatten für Verteilerdosen aller 20lfdm

Montagehöhe bis 8 m

Liefern und montieren.
Menge: 110,000 m

**04.39 Steigetrasse 200mm**
Steigetrasse 200mm

Funktionserhalt: nein
mittelschwere Ausführung, feuerverzinkt,
Nennbreite: 200mm
Sprossenabstand: 200mm,
zur Befestigung an Betonmauerwerk
liefern und montieren,
einschl. Klein- und Befestigungsmaterial.
Menge: 70,000 m

**04.40 Steigetrasse 300mm**
Steigetrasse 400mm

Funktionserhalt: nein
mittelschwere Ausführung, feuerverzinkt,
Nennbreite: 400mm
Sprossenabstand: 200mm,
zur Befestigung an Betonmauerwerk
liefern und montieren,
einschl. Klein- und Befestigungsmaterial.
Menge: 30,000 m

**04.41 Kabelabschottung 0,02 m²**
Kabelabschottung zur Verhinderung von Brandübertragung, form-, alterungs- und korrosionsbeständig, geeignet zur Nachbelegung mit Kabeln, Feuerwiderstandsdauer 90 Minuten, in Wänden aus Mauerwerk und in Decken oder Wänden aus Beton oder Stahlbeton, abzudichtende Öffnungsrestfläche bis 0,02 m², belegt mit max. 40 Kabeln, Leitungen oder Installationsrohren, mit durchgefuehrten Kabelrinnen oder -leitern, bei Schwelbrand auch rauchgasdicht.
Ausführung gemäß Vorschrift.

Fabrikat: '.........'

Typ: '.........'
Menge: 20,000 St

**04.42 Kabelabschottung 0,05 m²**
Kabelabschottung zur Verhinderung von Brandübertragung, form-, alterungs- und korrosionsbeständig, geeignet zur Nachbelegung mit Kabeln, Feuerwiderstandsdauer 90 Minuten, in Wänden aus Mauerwerk und in Decken oder Wänden aus Beton oder Stahlbeton, abzudichtende Öffnungsrestfläche bis 0,05 m², belegt mit max. 60 Kabeln, Leitungen oder Installationsrohren, mit durchgefuehrten Kabelrinnen oder -leitern, bei Schwelbrand auch rauchgasdicht.
Ausführung gemäß Vorschrift.

Fabrikat: '.........'

Typ: '.........'
Menge: 20,000 St

**04.43 Kabelabschottung 0,2 m²**
Kabelabschottung zur Verhinderung von Brandübertragung, form-, alterungs- und korrosionsbeständig, geeignet zur Nachbelegung mit Kabeln, Feuerwiderstandsdauer 90 Minuten,
in Wänden aus Mauerwerk und in Decken oder Wänden aus Beton oder Stahlbeton,
abzudichtende Öffnungsrestfläche bis 0,2 m²,
belegt mit max. 60 Kabeln, Leitungen oder Installationsrohren,
mit durchgefuehrten Kabelrinnen oder -leitern,
bei Schwelbrand auch rauchgasdicht.
Ausführung gemäß Vorschrift.

Fabrikat: '.........'

Typ: '.........'
Menge: 10,000 St

**04.44 Kabelbezeichnungsschild**
Zur Bezeichnung der Kabelenden entsprechend der Bezeichnungen in den Schaltschrankunterlagen, dauerhaft maschinenbeschriftet, liefern und montieren.
Menge: 740,000 St

**04.45 Schild zur Feldgerätebeschriftung**
Ausführung Resopal graviert, Befestigung selbstklebend oder geschraubt, Beschriftung mit Betriebsmittekennzeichen graviert, liefern und montieren.
Menge: 520,000 St

### Titel 05 Datenübertragungsnetze

**05.1 Ethernet Switch, 5 Ports, 1000Base-T**
Industrial-ECO-Switch, 5 Ports, 1000Base-T

Der 852-1111 ist ein industrieller ETHERNET-Switch mit fünf 1000Base-T-Ports,Autonegotiation und Auto-MDI-/ MDI-X-Erkennung an jedem Port.

Eigenschaften:
- 5-ETHERNET-Ports 10/100/1000 Mbps Autonegotiation
- Diagnose-LEDs auf der Vorderseite
- Unterstützt Auto-MDI-/MDI-X-Funktionen
- Halb- oder Vollduplex-Übertragungsmodus pro Port
- Store-and-Forward-Switching-Methode
- Integrierte Address-Look-Up-Tabelle, unterstützt bis zu 8000 absolute MAC-Adressen
- Überspannungsschutz
- IEEE 802.3x Datenflusskontrolle bei Vollduplexbetrieb
- für Tragschiene DIN 35

Ports:
5 x 10/100/1000Base-T (RJ-45)

Standards:
IEEE 802.3 10Base-T;
IEEE 802.3u 100Base-TX/FX;
IEEE 802.3ab 1000Base-T;
IEEE 802.3x Flow Control;
IEEE 802.1p Class of Service
Profinet CC-A
Topologie: Stern
Jumbo Frame Size 9216 Byte

LED
pro Gerät: 1 x Power (PWR), grün;
pro Port: 1 x 1000 Mbps, grün; 1 x 10/100 Mbps, grün Versorgungsspannung: DC 9 V bis 48 V
Leistungsaufnahme max.: 3 W

Betriebstemperatur -40 °C bis +70 °C
DNV: -25°C bis +70°C
Lagertemperatur -40 °C bis +80 °C

Relative Feuchte (ohne Betauung): 95 %

Montage auf Tragschiene TS 35

Abmessungen (BxHxT): 23,4 x 73,8 x 109,2 mm
Höhe ab Oberkante Tragschiene

Liefern und montieren.
Menge: 3,000 St

### Titel 06 Gebäudeleittechnik

*Hinweis: Vorbemerkungen Qanteon*
Vorbemerkungen Qanteon
Building and Energy Management System (BEMS)

Allgemein
Qanteon ist ein offenes Building and Energy Management
System für betriebstechnische Anlagen.

Qanteon ermöglicht den kosten-, verbrauchs- und
emissionsoptimierten Betrieb von Anlagen, Gebäuden
und Liegenschaften.

Kommunikation mit der Automationstechnik

ISO 50001 Zertifikat
Das System erfüllt alle Anforderungen der
DIN EN ISO 50001 aus dem Kapitel 4.6.1 "Überwachung,
Messung und Analyse".

Protokolle
Qanteon unterstützt folgende Protokolle:
- BACnet gemäß DIN EN ISO 16484-5 und -6
- OPC-DA
- LonTalk Protokoll nach ISO/IEC 14908 DIN EN 14908-4:2007-02. Kommunikation mittels Internet-Protokoll (IP). Bis zu 20 unabhängige LON-Netzwerke können aufgeschaltet werden.
- Kieback&Peter P90
- Qanteon-LOG Datenlogger
- Qundis Q AMR System
- Proprietäre Protokolle

BACnet BTL Zertifikat
Qanteon ist nach BACnet BTL als BAWS mit der
Protokollversion 1.20 zertifiziert.

Qanteon verfügt über BACnet-Clients zur
gleichzeitigen Kommunikation mit BACnet-Servern
in mehreren unabhängigen BACnet Netzwerken.

BACnet Funktionen
Folgende Data-Link-Optionen werden unterstützt:
- BACnet IP (Annex J)
- Foreign Device
- Static Device Binding
- BACnet/IP Broadcast Management Device (BBMD)
- BACnet Secure Connect (Annex AB)

Folgende BACnet-Interoperabilitätsbereiche (IOB)
werden mindestens unterstützt:
- Datennutzung (Data Sharing)
  Anzeigen und Ändern aller Properties der unterstützten BACnet Objekte im Anlagenbild
- Alarm- und Ereignismanagement (Alarm and Event-Management)
  - Verarbeitung und Darstellung von Alarmen beliebiger Geräte und Objekte
  - Priorisierte Darstellung und Ausgabe von Ereignis- und Alarminformationen (Betriebs- und Störmeldungen) nach ISO 16484
  - Alarmbestätigung durch den Anwender
  - Störungsanzeige und Übersichtslisten für Ereignisse und Alarme
  - Projektierung von Alarmen und Ereignissen
  - Erzeugen neuer Ereigniskategorien und Meldungsklassen-Objekte
- Zeitschalten (Scheduling)
  - Modifizierung von Zeitprogrammen (Einträge für zeitabhängiges Schalten)
  - Anzeige der Start- und Stopp-Zeiten der zeitgesteuerten Anlagen
  - Anzeigen und Modifizieren der Kalender
- Trendkurven (Trending)
  - Auswahl der Datenpunkte und Modifikation der Parameter für Trend-/Ereignisaufzeichnungen
  - Anzeige, Historisierung von Werten aus Aufzeichnungen
- Device and Network Management (DM)
  - Anzeige aller BACnet-Geräte im GA-Netzwerk sowie aller Objekte des BACnet-Gerätes
  - Inaktiv-Setzen eines fehlerhaften BACnet-Gerätes
  - Synchronisation von Datum und Zeit im GA-Netzwerk auf Benutzeranforderung
  - Neustart (Reset) der Automationsstation (AS) auf Benutzeranforderung
  - Sichern und Wiederherstellen des AS-Programms

OPC-Server
Das System stellt anderen OPC-Clients bis zu 30.000 Datenpunkte als OPC tag (Open Platform Communications) zur Verfügung.

ODBC Schnittstelle
Die ODBC (Open Data Base Connectivity) Schnittstelle stellt Anlagenbetriebsdaten aus der Prozessdatenbank für den Zugriff z.B. durch MS-Office-Programme zur Verfügung.

Bedienung
Die vollumfängliche Bedienung von Qanteon erfolgt über einen Browser. Eine spezielle Softwareinstallation am Bedienclient ist nicht erforderlich.

Die Anlagenvisualisierung ist vollständig webbasiert.
Die Touch-Bedienung, wie sie auf Tablets oder Smartphones üblich ist, wird unterstützt.
Bei der Touch-Bedienung stehen alle Funktionen uneingeschränkt und ohne zusätzliches Werkzeug zur Verfügung. Dedizierte Arbeitsplätze werden nicht benötigt.

Bis zu 100 voneinander unabhängige Bedienclients (Arbeitsplätze) können auf das System zugreifen.

Die Kommunikation zwischen dem Server und den Clients erfolgt verschlüsselt (HTTPS). Die Verschlüsselung kann nicht ausgeschaltet werden.

Zum Versenden von E-Mails oder bei der Datenübertragung auf andere Systeme werden ebenfalls ausschließlich gesicherte Protokolle eingesetzt.

Kommunikation
Qanteon verfügt über ein internes Kommunikationsprogramm (QMS). Dieses ermöglicht die schnelle und effiziente Kommunikation zwischen den Benutzern.
QMS kann sowohl Nachrichten an einzelne Nutzer versenden als auch Broadcasts an individuell erstellte Nutzerkreise.

Unterstützte Sprachen
Das System steht in den folgenden Sprachen zur Verfügung:
- Deutsch
- Englisch

Alle Sprachen werden gleichzeitig unterstützt.
Jeder Benutzer kann für sich in seinem Profil die Sprache festlegen.

Benutzerverwaltung
Der Zugriff auf das System ist nur mit einem gültigen Benutzerkonto möglich. Qanteon verfügt über eine Nutzerverwaltung, die es erlaubt, beliebig viele Benutzerkonten einzurichten.
Die Benutzerkonten entsprechen den Anforderungen der FDA (21CFR, Part 11).
Die Minimalanforderungen an die Sicherheit der Konten wie zum Beispiel Kennwort-Komplexität, Kennwortchronik, zeitliche Kontogültigkeit, Anzahl der Loginversuche können kundenspezifisch in den Sicherheitsrichtlinien festgelegt werden. Diese Eigenschaften schützen vor unbefugtem Zugriff.
Für die Zugriffssteuerung auf die verschiedenen Funktionen verwendet Qanteon Rollen. Die Rollen können kundenspezifisch konfiguriert werden.
Einem Benutzer können beliebig viele Rollen zugeordnet werden. Die verfügbaren Rechte eines Benutzers ergeben sich aus der Summe aller Rechte der zugeordneten Rollen. Weiterhin können jedem Nutzer individuelle Zugriffsrechte auf Teile der Liegenschaft oder Anlage gegeben werden.
Das System wird damit sicher und flexibel administriert.

Datensicherungsmechanismen
Die Datensicherung erfolgt zeitgesteuert und kann unterschiedlichen externen Datensicherungsmedien zugewiesen werden. Damit wird eine hohe Verfügbarkeit und die Aktualität von Projektierungsdaten, historischen Daten und Anlagendaten sichergestellt.
Die Datensicherung erfolgt im laufenden Betrieb ohne Unterbrechung und ohne funktionale Einschränkung der Systemfunktionen. Bei der Einrichtung der Datensicherung wird der Benutzer durch den Datensicherungsassistenten unterstützt.
Alle Backups werden in einer Liste verwaltet und können wieder hergestellt werden.

Bedienung
Die Bedienoberfläche bietet eine hohe Anlagentransparenz bei der Analyse, Bedienung, Änderung und Beobachtung von Betriebszuständen, Anlagenwerten und Anlagenereignissen.

Liegenschaftsstruktur
Liegenschaften und Anlagen werden projektspezifisch individuell als hierarchisch strukturierte Ebenen angelegt und abgebildet. Dabei werden die Rahmenbedingungen und Wünsche des Anlagenbetreibers berücksichtigt.
Die Ebenen bilden zum einen die Grundlage zur Strukturierung der erfassten Anlagendaten und den daraus resultierenden Werteberechnungen.
Zum anderen sind sie ein wesentlicher Teil des flexiblen Navigationsprinzips bei der Bedienung von Qanteon.

Anlagenstruktur
Alle in Qanteon verfügbaren Daten sind einer Anlage zugeordnet. Damit stehen nach Auswahl eines Elements aus der Liegenschaftsstruktur alle diesem Element zugeordneten Daten zur Verfügung. Dazu zählen insbesondere Anlagenbilder, Trendkurven, Meldungen und Alarme, Statistiken, Energieverbrauchsdaten sowie Verbrauchsanalysen.

Meldungsmanagement
Qanteon bietet eine übersichtliche Darstellung aller Alarme und sonstigen Meldungen für die aufgeschalteten Anlagen. Es werden Alarme beliebiger Geräte und Objekte verarbeitet und dargestellt. Zusammengehörige Ereignisse werden automatisch zu Vorgängen gruppiert.
Damit ist auch bei großen Datenmengen Übersichtlichkeit gewährleistet.
Meldungen werden mit Typ-Information, Uhrzeit der Ereignisse und Quittierung des Benutzers gespeichert.
Ereignisbehandlung und Ereignisbeseitigung der Störungen können durch den Benutzer für jede Meldung vermerkt werden. Zusätzlich lassen sich beliebig viele Kommentare zu den Meldungen und Alarmen vermerken.
Die Kommentare werden mit Zeitpunkt und Benutzername erfasst.
Alarme und Meldungen können über ein Recherchewerkzeug bearbeitet werden, dass die Möglichkeit bietet, nach Volltexten, Datenpunktbezeichnungen und anderen Kriterien zu suchen. Der Benutzer kann individuelle Sortier- und Rechercheverfahren als Favoriten abspeichern.

Das System unterstützt die Ereignis-Priorisierung nach ISO 16484. Bis zu 255 Ereignisprioritäten können vergeben werden. Die Prioritäten sind in Gruppen nach ISO 16484 eingeordnet. Die Gruppen lassen sich aber auch individuell modifizieren.
Jede Gruppe wird in der Ereignisübersicht mit einer eigenen Farbe dargestellt. Die Gruppenfarbe ist frei wählbar.

Die folgenden Ereignistypen werden unterschieden:
- Allgemeine Alarme
- Alarm kommend
- Alarm abgehend
- Warnung kommend
- Warnung abgehend
- Zeitverzug (Befehlsausführkontrolle)
- Verbrauchsüberwachung
- Überwachung der Messwerterfassung
- Leckage Überwachung
- Kennwertverletzung

Für die Ereignistypen können frei definierte Standardprioritäten festgelegt werden.

Die Verteilung der Meldungen erfolgt auf Basis der Benutzerrollen aus den Benutzerkonten. Damit lassen sich Meldungen gezielt an Benutzer verteilen. Meldungen können mit E-Mail, SMS und SNMP Protokoll weitergeleitet und per E-Mail und SMS bestätigt werden. Der SMS-Versand erfolgt über SMS-Gateway oder Internetprovider.

Zur Steuerung der Meldungsverteilung können beliebig viele Meldegruppen angelegt und bearbeitet werden.
Für E-Mail-, SMS- und SNMP-Ziele lassen sich bis zu 100 frei definierbare Verteilerlisten anlegen.

Meldungen lassen sich in Abhängigkeit von Zeitprogrammen und eines frei wählbaren Anlagenzustands auf die verschiedenen Ausgabemedien weiterleiten und ausgeben.
Die Ausgabe von Meldeschauern, die aufgrund eines bestimmten Ereignisses auftreten würden, wird durch das System verhindert. Es können bis 100 unterschiedliche vorrangige Ereignisse definieren werden, die einen Meldeschauer verhindern. Diesen Ereignissen können beliebig viele untergeordnete Meldungen zugeordnet werden.

Ereignisdefinitionen lassen sich jederzeit temporär de- und wieder re-aktivieren.

Störmeldestatistik
Zur Analyse von Schwachstellen in den überwachten Gebäuden stellt das System eine Statistik über die Häufigkeit, Gesamtdauer, Minimal- und Maximaldauer der Störungen bereit.
Die Darstellung erfolgt grafisch und tabellarisch.

Für die statistische Erfassung werden alle zu einer Anlage gehörenden Mess- und Zählwerte (Grenzwertverletzungen) angeboten. Die Auswahl kann durch Filter individuell konfiguriert werden.
Zusätzlich sind Gruppierungen beliebiger Meldungen auswählbar. Der Zeitraum für die Erfassung der Statistik ist frei wählbar.

Building Management System (BMS)

Qanteon ermöglicht die Darstellung und Interaktion für alle Datenpunkttypen gemäß GA-Funktionsliste (VDI 3814/DIN EN ISO 16484).

Anzeige
Die Visualisierung am Bedienclient erfolgt in HTML5.
Anlagenbilder und Komponenten einer Anlage sind ebenfalls mit HTML5 umgesetzt. Die Anlagenbilder werden kundenspezifisch projektiert. Für die Darstellung der Anlagenbilder stehen gleichzeitig folgende Darstellungsarten zur Verfügung:
- nach DIN EN ISO 10628
- Erweiterte DIN-Darstellung
- Relief-Darstellung
- 3D-Darstellung

Der Benutzer kann zur Laufzeit zwischen den verschiedenen Darstellungsarten wechseln. Die bevorzugte Darstellung kann individuell eingestellt werden.
Ein Neuanlegen oder Neuzeichnen der Anlagenbilder ist dafür nicht notwendig. Anlagenkomponenten lassen sich in unterschiedlichen Varianten darstellen.

Anlagenbilder lassen sich beliebig vergrößern und bewegen. Eine Fit-To-Screen-Taste optimiert die Darstellung auf Bildschirmgröße. Die räumliche Darstellung der Anlage kann in alle Richtungen gedreht werden.

Aus dem Anlagenbild heraus ist der direkte Zugriff auf alle Datenpunkte, der Abruf und die Bearbeitung von Datenpunkteigenschaften sowie aller BACnet-Eigenschaften ebenso möglich wie der direkte Eingriff in die einzelnen Aggregate. Weiterhin können zu den Komponenten eines Anlagenbildes beliebige Dokumente hinterlegt werden wie z.B. Datenblätter, Wartungsanweisungen.

Anlagenbildeditor
Qanteon verfügt zur Erstellung von Anlagenbildern über einen Anlagenbildeditor. Er beinhaltet eine umfangreiche Symbolbibliothek. Symbole können individuell ergänzt werden.
Bestehende Anlagenbilder können frei bearbeitet werden.
Die Erstellung der Anlagenbilder erfolgt vollgraphisch.
Unabhängig von der gewählten Darstellung, beim Zeichnen werden immer automatisch alle vier Darstellungsarten DIN, Standard, Relief und 3D erzeugt.
Es können Anlagenbilder beliebiger Bildschirmgröße erstellt werden. Nicht sichtbare Bildausschnitte sind durch scrollen und zoomen erreichbar. Jede Veränderung an einem Bild kann mit der UNDO-Funktion rückgängig gemacht werden.
Beim Modifizieren eines Anlagenbildes wird automatisch eine tempräre Kopie angelegt.
Pro Anlagenbild müssen mindestens 256 dynamische Einblendungen darstellbar sein. Die Anlagenbilder enthalten alle zugeordneten Ist- und Sollwerte.
Dazu gehören Kontaktzustände, Meß-/Zählwerte, Statusmeldungen, Sollwerte, Stellbefehle, Regelparameter, Nutzungszeiten und Jahresdatenpunkte.
Alle in einem Anlagenbild enthaltenen Datenpunkte müssen automatisch, ereignisorientiert aktualisiert werden. Aus einem Anlagenbild heraus können weitere Anlagenbilder als Folgebilder aufgerufen werden.
Anlagenbildausdruck:
Jedes Anlagenbild kann auf einem Farbgrafikdrucker ausgedruckt oder als PDF Datei exportiert werden.
Sowohl interaktive Heizkurven als auch das hx Molierdiagramm müssen darstelbar sein.

Trendkurven (Trend)
Qanteon gestattet die gleichzeitige Aufzeichnung von bis zu 60.000 Trendkurven.

Trendaufzeichnung
Die Daten werden ereignisorientiert aufgezeichnet.
Trendlogs der Automationsstationen können ereignisorientiert oder zyklisch abgeholt werden. Sowohl die Werte von allen Datenpunkten wie auch die Eigenschaften der unterstützten BACnet-Objekte können aufgezeichnet werden.

Trenddarstellung
Das System kann beliebig viele Trendkurven in einer Übersicht darstellen. Alle Elemente, die in einer Anlage auf Trend liegen werden automatisch zur Darstellung als Trendkurve angeboten. Trendkurven lassen sich per Klick auswählen und darstellen.
Binäre und Multistate-Werte werden automatisch separaten Diagrammen zugeordnet. Die Trendverläufe werden permanent aktualisiert und Wertänderungen dynamisch im Diagramm angezeigt. Zur besseren Übersichtlichkeit kann für die analogen Werte ein zweiter Diagrammbereich geöffnet werden.

Je Diagrammbereich sind bis zu vier Skalen möglich.
Die Zuordnung der Trendkurven zu den Skalen erfolgt automatisch und kann durch den Benutzer verändert werden.

Liegt eine Trendkurve bedingt durch die Skalierung der x-Achse an irgendeiner Stelle über oder unterhalb der darstellbaren Werte der y-Achse, wird dies durch ein Symbol gekennzeichnet. Per Klick auf dieses Symbol wird die Skalierung der Achsen so verändert, dass alle Daten dargestellt werden. Die Trendkurven werden farblich unterschiedlich dargestellt. Die Farben lassen sich individuell anpassen.
Für die Darstellung der Trendkurven stehen folgende Optionen zu Verfügung:

- Nur Messpunkte
- Stufig
- Linear verbunden
- Interpoliert (Spline)

Für die Ansicht können Zeitbereiche von einer Minute und bis zu einem Jahr gewählt werden. Der Benutzer kann beliebig viele Trendkurven-Zusammenstellungen erstellen, speichern und wieder abrufen. zur Vergleichsdarstellung kann ein beliebiger Vorzeitraum der Trendkurven gewählt werden.

Die Trendkurvendarstellung verfügt über einen Zeitvorschauslider, mit dem sich in der Vergangenheit liegende Zeitpunkte flexibel anfahren lassen. Die exakten Werte, die für eine Trendkurve zu einer bestimmten Uhrzeit abgespeichert sind, werden mit einer Linealfunktion angezeigt. Die Skalierung erfolgt sekundengenau. Das Lineal kann automatisch zur aktuellen Uhrzeit verschoben werden, die grafische Sicht lässt sich per Klick in eine tabellarische Darstellung umschalten.

Dynamische Trendkurvenanzeige
Im Modus Dynamisch wird die gewählte Trendkurvenansicht mit jedem Eintreffenden Ereignis automatisch aktualisiert.
Die angezeigten Trendkurven werden entsprechend der eingestellten Darstellungsart fortgeschrieben.

Trendkurvenexport
Alle Trendkurvendaten können gerastert oder ungerastert im XML oder CSV exportiert werden.
Das Erzeugen der Dateien kann im Intervall zyklisch erfolgen.

Energy Management System (EMS)
Qanteon verfügt über Managementfunktionen zur Erfassung, Analyse und Auswertung von Messwerten und Energiedaten und über ein integriertes System zur Erstellung und Verteilung von Berichten.

Berechnungsfunktionen
Qanteon verfügt über logische und mathematische Datenpunktverknüpfungen für übergeordnete Steuerungsstrategien.
Automationsstation übergreifende können Datenpunkte verknüpft werden.
Binäre Datenpunkte können mit Operatoren der booleschen Algebra und analoge Datenpunkte können mit mathematischen Operatoren verknüpft werden.
Das Ergebnis kann auf Systemdatenpunkte oder auf Datenpunkte der Automationsstationen abgebildet werden.
Es müssen mindestens 10000 Verknüpfungen möglich sein.

Datenerfassung
Qanteon erfasst und verarbeitet Mess- und Verbrauchswerte beliebiger physikalischer Medien.
Das System kann über BACnet, OPC-DA, LON, Qanteon-LOG Datenlogger, Qundis Q AMR und P90 Mess- und Verbrauchswerte aus Zählern auslesen.
Alternativ können Mess- und Verbrauchsdaten manuell eingegeben werden.

Optional bietet Qanteon eine mobile Schnittstelle zur manuellen Eingabe von Zählwerten mittels ReadMe App auf Smartphones oder Tablets. Zur Sicherung der Datenqualität kann eine automatische Plausibilitätsprüfung aktiviert werden.

Virtuelle Zählstellen, Berechnungen
Das System bietet zur Berechnung nicht gemessener Energieflüsse die Möglichkeit der Berechnung virtueller Zählstellen. Die virtuelle Zählstellen werden aus den Zählerwerten und der statischen oder dynamischen anteilmäßigen Verteilung berechnet.

Allen Ebenen der Liegenschaftsstruktur können Daten als Bezugsgrößen für die Berechnung von Kennwerten zugewiesen werden. Bezugsgrößen können zeitlich variabel sein und frei definiert werden z.B. NGF, BGF Personenanzahl, Raumvolumen.

Allen Ebenen der Liegenschaft kann eine Nutzungsart zugewiesen werden. Das System bietet den Bezug zu statistischen nutzungsartbezogenen Vergleichswerten sowie nutzungsartbereinigte Benchmarks.

Analyse
Qanteon beinhaltet ein Auswerte- und Analysemodul mit vielen Möglichkeiten zur Analyse des Datenbestandes.
Es können individuelle Kennwert-Dashboards, Verbrauchs-, Kosten- und Emissionsauswertungen erstellt werden. Differenzen zu Vergleichszeiträumen können ermittelt und grafisch und tabellarisch dargestellt werden. Analysen können zur wiederholten und schnellen Ausführung als nutzerspezifische Vorlagen gespeichert werden.
Die Daten können je nach Zweck grafisch unterschiedlich dargestellt werden.
Folgende Darstellungen sind möglich:

- Liniendiagramm
- Balkendiagramm
- Säulendiagramm
- Gestapeltes Säulendiagramm
- Tortendiagramm
- 4-Quadrantendiagramm
- Heatmap (Carpetplot)
- Streudiagramm
- Tachodiagramm

Benchmarks
Zur Analyse umfangreicher Gebäudeportfolios stehen Benchmark-Funktionen zur Verfügung. Dazu können u.A. Kriterien wie Kosten, Verbrauch, Emissionen hinterlegt werden. Benchmarks können flexibel nach diesen Kriterien erstellt werden.

Mit Qanteon können Vier-Quadranten Diagramme erstellt werden. Solch ein Diagramm stellt absolute Verbräuche und gleichzeitig spezifische Verbrauchskennwerte für beliebig viele Liegenschaftsteile dar. Damit können Anlagen und Liegenschaften effizient und übersichtlich Ins Verhältnis gesetzt werden.
Vier-Quadranten Diagramme unterstützen bei der Priorisierung von Maßnahmen zur Energie- und Kosteneinsparung.

Kostenverwaltung
Die integrierte Kostenverwaltung ermöglicht die Projektierung und Auswertung von Versorgerverträgen und deren Kostenmodellen. Komplexe Kostenmodelle bestehend aus den Preisarten Mengenpreis, Staffelpreis und Pauschalpreis werden dabei berücksichtigt.
Medien können feste Einheitspreise oder zeitlich variable Preise haben.

Versorgerrechnungen können eingepflegt werden und sind Berechnungsbasis der Kostenkalkulation. Es erfolgt eine Einheitspreisberechnung auf Basis der vom Versorger ermittelten Verbräuche sowie eigenermittelter Verbräuche. Unterschiede zwischen den Versorgerkosten und eigenermittelten Kosten zeigt eine Differenzermittlung auf. Verbräuche und Kosten können Kostenstellen zugeordnet werden. Damit sind auch kostenstellenbezogene Auswertungen möglich.

Mieterverwaltung
Qanteon bietet die Möglichkeit Mietverhältnisse in der Liegenschaft abzubilden. Man hat die Möglichkeit zur Verwaltung von Mietverhältnissen und Mieterstammdaten als Grundlage für mieterbezogene Auswertungen und Kostenzuweisungen.

Emissionsdatenbank
Das System verfügt über eine Emissionsdatenbank.
Diese enthält für verschiedene Energieträger die Emissionsfaktoren für CO2, SO2, NOx und Feinstaub sowie einen Primärenergiefaktor. Die Faktoren können entsprechend den Faktoren des Energielieferanten mit einer zeitlichen Gültigkeit hinterlegt werden.

Objektkataloge
Es können eigene umfangreiche Objektkataloge angelegt und verwaltet werden.
Ein Objektkatalog enthält Energie-Vergleichskennwerte für beliebige Medien und für verschiedene Nutzungsarten von Gebäuden. Mitgeliefert werden die jeweils gültigen Kataloge mit den EnEV-Vergleichskennwerten für öffentliche Nichtwohngebäude und Gebäude nach BWZK (BauwerkszuordnungsKatalog).
Der Benutzer kann beliebige eigene Kataloge hinzufügen.

Witterungsbereinigung
Die integrierte Witterungsbereinigung (Klimadatenbereinigung) ermöglicht den Vergleich von außentemperaturabhängigen Verbrauchswerten. Das System erlaubt die Witterungsbereinigung von Verbräuchen innerhalb eines Klimastandortes sowie die standortübergreifende Witterungsbereinigung mittels Referenzstandort. Das System unterstützt die Verfahren Gradtagszahlbereinigung und Heizgradtagsbereinigung sowie Kühlgradtagsbereinigung. Die Bereinigungsdaten können direkt eingegeben oder durch das System selbstständig auf Basis eines Außentemperaturfühlers berechnet werden.

Verbrauchsüberwachung
Qanteon bietet umfangreiche Funktionen zur Verbrauchsüberwachung und ermöglicht damit die systemgestützte kontinuierliche Überwachung von laufenden Verbräuchen und Kosten sowie von Verbrauchs- und Kostenkennwerten.
Eigene Grenzwertprofile lassen sich festlegen oder Grenzwertprofile aus Vergangenheitswerten berechnen.

Die Verbrauchsüberwachung erlaubt die separate Überwachung von Grenzwertprofilen für Nutzungs- und Nichtnutzungszeiträume. Der Benutzer kann hierzu Nichtnutzungen in einem lokalen Kalender eintragen oder aus einem zentralen Unternehmenskalender beziehen. Das System erlaubt die Synchronisation der Kalender mit einem zentralen Microsoft Exchange Server.

Zählerverwaltung
Die Zählerverwaltung integriert die Verwaltung aller Installationsorte inklusive der Historie der installierten Zähler.

Berichte
Qanteon verfügt über Berichtsfunktionen, basierend auf Microsoft Reporting Services.
Eine Vielzahl von Standardberichten für gängige Auswertungen und Darstellungsarten sind im Lieferumfang enthalten. Die enthaltenen Berichte können geändert und neue Berichte erstellt werden.

Berichte können auf Basis von Zeitplänen automatisiert erstellt und an E-Mail-Empfänger verteilt oder auf Netzlaufwerken abgelegt werden.
Die Berichte lassen sich in unterschiedliche Dateiformate exportieren wie z.B. PDF, CSV, HTML und die Microsoft Office Formate DOC und XLS.

An zentraler Stelle kann der Benutzer firmenspezifische Informationen wie Logo, Kopf- und Fußzeile hinterlegen.
Diese werden in allen Ausdrucken und Berichten für eine durchgängig einheitliche Darstellung verwendet.

Optimierungsfunktion
Die Lastoptimierung kann gleichzeitig für 10 Energiezähler die Lastspitzen optimieren.
Damit lassen sich Kosten für die Energie-bereitstellung minimieren und es eine gleichmäße Netzauslastung erreicht.
Die Messung der Energie erfolgt mit einem Verbrauchszähler oder einem Impulszähler.
Pro Energiezähler können 500 Verbraucher oder Erzeuger für die Lastspitzenoptimierung konfiguriert werden.
Diese können in 50 Prioritätsebenen eingeordnet werden.
Je Prioritätsebene lassen sich verschiedene Abschaltstrategien konfigurieren, Rollierend, Reihenfolge und Optimierend.
Das Programm ermittelt die notwendigen Abschaltungen anhand einer intelligenten Verbrauchsprognose und der gewählten Strategie.
Es werden verbraucherspezifische Besonderheiten wie Minimale Einschaltzeit, Minimale Ausschaltzeit, maximale Ausschaltzeit und Verzögerungszeit für jeden Schaltpunkt berücksichtigt.

**06.1 Leistungs-Server Hardware für Qanteon**
Leistungs-Serverhardware für Qanteon

- GM-Hardware für das Building and Energy Management System BEMS Qanteon
- Server für den Anschluss von Automationsstationen
- Server zur Bereitstellung aller Daten für einen Qanteon-Bedienrechner
- Für Virtualisierung ist Proxmox VE im Lieferumfang.
- Midi Tower mit einer optimaler Kombination aus Arbeitsspeicher, Massenspeicher und Datenverarbeitungsleistung
- ideal für hohe Rechenlasten
- für Dauerbetrieb 24/7
- 4x PCIe Slots Gen4
- mind. 32 GB RAM
- mind. 2x 2TB NVMe SSD
- 2TB RAID-System
- DVD-RAM-Laufwerk
- Netzwerkanschlüsse 10/100/1000 MBit/s

Fabrikat: Kieback&Peter
Bezeichnung: SERVER-TOWER-L-04
Menge: 1,000 St

**06.2 Bildschirm 27 Zoll**
27 Zoll Monitor mit QHD Auflösung
für hohe Produktivität, Leistung und Komfort.

Der Monitor besitzt einen platzsparenden Fuß, eine unsichtbare Kabelführung.
Der Bildschirm ist sowohl dreh-, schwenk- und neigbar, als auch höhenverstellbar.

Der integrierte USB-C Hub erspart die Dockingstation bei Notebookbetrieb.

26,96", IPS-LCD/LED
optimale Auflösung 2560x1440
Bildqualität QHD Quad High Definition
Pixelabstand 0,23 mm
max. Helligkeit 350 cd/m²
Betrachtungswinkel 178° horizontal, 178° vertikal
Kontrastverhältnis 1000:1

Technologie
IPS-LCD und Hintergrundbeleuchtung mit LED-Technik
Anschlüsse USB-Hub mit einem Up- und zwei Downstream-
Anschlüssen;
2x DisplayPort, 1x HDMI, 1x USB-C, 4x USB-A, 1x RJ45

Einstellmöglichkeiten
Minimale und maximale Helligkeit, Kontrast, Gamma, Farbsättigung für RGB, Farbtemperatur, Clock, Phase, Bildposition, Auflösung, Eco Timer, OSD-Sprache (de, uk, fr, se, es, it) Interpolation
Beweglichkeit 45° rechts/links, -5° nach vorne,
21° nach hinten, 90° drehbar, 150 mm Höhenverstellung
ab Stellplatte
Nennspannung 100..240 V AC, 50..60 Hz
Leistungsaufnahme typ.: 26 W, max.: 175 W
Energiesparmodus < 0,3 W
Umgebungsbedingungen 5..35 °C; 20..80 % r. F.
Farbe Schwarz
Größe mit Fuß (B x H x T) 611 x 535 x 190 mm
Gewicht 7,34 kg

Zertifizierungen:
TCO, CE, Energy Star, FCC Class B, RoHS, NFPA-99

Bezeichnung: Monitor (27") TFT
Menge: 1,000 St

**06.3 Wireless Desktop MK710 - Tastatur/Maus-Set**
Logitech Wireless Desktop MK710. Tastatur Formfaktor:
Volle Größe (100%). Tastatur-Stil: Gerade.
Übertragungstechnik: Kabellos, Geräteschnittstelle: RF
Wireless, Tastaturaufbau: QWERTZ, Tastatur -
Tastenanzahl: 110. Handgelenkauflage.
Produktfarbe: Schwarz. Maus enthalten
USB, 2.4 GHz, 10m
Tastatur mit 2 AA-Batterien
Maus mit 2 AA-Batterien
Logitech Unifying Empfänger
Bedienungsanleitung
Menge: 1,000 St

**06.4 Qanteon Basislizenz**
Qanteon Basislizenz

Für die Nutzung des Qanteon Gebäude- und Energiemanagementsystems (BEMS) durch einen Nutzer.
Es können alle Funktionen gemäß Vorbemerkungen Qanteon BEMS verwendet werden.

In der Basislizenz ist folgendes
enthalten:
- 100 BMS Datenpunkte laut Spezifikation für BMS
- 10 Datenpunkte zur Nutzung der EMS laut Spezifikation für EMS
- 10 Trendkurven laut Spezifikation für Trend
- 1 Bedienclient Lizenz

Fabrikat: Kieback&Peter
Bezeichnung: QANTEON-B-BASE
Menge: 1,000 St

**06.5 Bedienclient 1 Lizenz für Qanteon nach dem Concurrent-User-Lizenzmodell**
Bedienclient 1 Lizenz für Qanteon
nach dem Concurrent-User-Lizenzmodell Ermöglicht die voll umfängliche Nutzung der Qanteon-Software für einen Bediener nach dem Concurrent-User-Lizenzmodell.
Es wird die maximale Anzahl der Nutzer, die gleichzeitig auf das Qanteon BEMS zugreifen dürfen, um einen Nutzer erweitert.
1 SQL CAL (Client Access License) ist im Lieferumfang.
Freischaltung mit Software-Lizenzschlüssel

Fabrikat: Kieback&Peter
Bezeichnung: QANTEON-V-USER1
Menge: 1,000 St

**06.6 Installationsset für Qanteon**
Installationsset für Qanteon

bestehend aus:
- PC-USBSTICK-64GB-Q
  - mit Software Qanteon ESXi
  - mit Software Qanteon Setup

Fabrikat: Kieback&Peter
Bezeichnung: QANTEON-SET
Menge: 1,000 St

**06.7 BMS Volumenlizenz für Qanteon 5000 DP**
BMS Volumenlizenz für Qanteon 5000 DP

Erweiterung der nutzbaren Datenbasis der Qanteon-Software um 5000 Datenpunkte für Management- und Bedienfunktionen.
Es können alle Funktionen gemäß Vorbemerkungen Qanteon BEMS, Absatz BMS, verwendet werden.
Freischaltung mit Software-Lizenzschlüssel

Fabrikat: Kieback&Peter
Bezeichnung: QANTEON-V-BMS5000
Menge: 1,000 St

**06.8 Trend Volumenlizenz für Qanteon 1000 TK**
Trend Volumenlizenz für Qanteon 1000 TK
Erweiterung der nutzbaren Trendkurvenaufzeichnung um weitere 1000 Datenpunkte für Historisierung in der Datenbank.
Die Daten werden ereignisorientiert aufgezeichnet.
Trendlogs der Automationsstationen können ereignisorientiert oder zyklisch abgeholt werden.
Es können ebenfalls die Eigenschaften der unterstützten BACnet-Objekte aufgezeichnet werden.
Freischaltung mit Software-Lizenzschlüssel

Fabrikat: Kieback&Peter
Bezeichnung: QANTEON-V-TREND1000
Menge: 1,000 St

**06.9 EMS Volumenlizenz für Qanteon 100 DP**
EMS Volumenlizenz für Qanteon 100 DP
Erweiterung der nutzbaren Datenbasis der Qanteon-Software um 100 Datenpunkte.
Es können alle Funktionen gemäß Vorbemerkungen Qanteon BEMS, Absatz EMS, verwendet werden.
Freischaltung mit Software-Lizenzschlüssel

Fabrikat: Kieback&Peter
Bezeichnung: QANTEON-V-EMS100
Menge: 1,000 St

**06.10 Migration der bestehenden Daten**
Migration der bestehenden Daten
aus der Bestands-Gebäudeleittechnik

Fabr.: Kieback & Peter
Type: Neutrino

Bestehend aus Anlagenbildern mit 2.100 dynamischen Einblendungen
Menge: 1,000 St

**06.11 Integration der neu zu errichtenden ASPs**
Integration der neu zu errichtenden ASPs
Integration der neu zu errichtenden Automationsstationen der nachfolgend genannten ASPs:

- ASP Heizung/Kälte
- ASP Erweiterung Bestand
- ASP RLT WC
Menge: 1,000 St

**06.12 Inbetriebnahme Gebäudeleitsystem**
Inbetriebnahme Gebäudeleitsystem
bestehend aus
- Inbetriebnahme Arbeitsplatz
  bestehend aus Leitrechner, Monitor, Tastatur und Maus
- Überprüfen der einzelnen Systemkomponenten auf bestimmungsgemäße Funktion
- Laden und Testen aller zum Lieferumfang gehörenden Grund- und Anwenderprogramm
Menge: 1,000 St

**06.13 Außerbetriebnahme und Demontage**
Außerbetriebnahme und Demontage
des vorhandenen Gebäudeleitrechners
Menge: 1,000 St

### Titel 07 Stundenlohnarbeiten

*Hinweis: Stundenlohnarbeiten*
Stundenlohnarbeiten sind grundsätzlich vor Beginn der Arbeiten der Bauleitung anzumelden und genehmigen zu lassen.

Für Tagelohnarbeiten werden nur aufgrund bescheinigter Tagelohnzettel der Bauleitung berechnet und zwar Stunden einschl. sämtlicher Aufwendungen mit den Zuschlägen für Gemeinkosten, Sozialkassenbeiträgen, vermögenswirksame Leistungen, Kosten für Vorhalten der Werkzeuge, Akkord- und Prämienausfallzuschlag sowie Lohn- bzw. Gehaltsnebenkosten wie Auslösung, Anfahrt, Abreise, Wegegeld, Übernachtungen und dergleichen.

Zuschläge für Nacht-, Sonntags- und Feiertagsarbeiten sind jedoch nicht enthalten. Sie sind im Bedarfsfall gesondert zu vereinbaren.

Die Stundenlohnzettel sind am folgenden Tag, spätestens jedoch zur nächsten Baubesprechung der Bauleitung unaufgefordert zur Prüfung und Unterschrift vorzulegen. Zu spät vorgelegte Stundenlohnzettel werden nicht anerkannt.

Die nachfolgend aufgeführten Verrechnungssätze sind unter Beachtung der preisrechtlichen Vorschriften ermittelt worden. Sie gelten unabhängig von der Anzahl der geleisteten Stunden, Ansprüche aus Mehr- oder Minderleistungen oder wegen Fortfall der nachfolgend aufgeführten Positionen können nicht gestellt werden.

**07.1 Obermonteur auf Nachweis**
Obermonteur auf Nachweis.
Menge: 20,000 h

**07.2 Monteur auf Nachweis**
Monteur auf Nachweis.
Menge: 80,000 h

**07.3 Helfer auf Nachweis**
Helfer auf Nachweis.
Menge: 80,000 h

**07.4 Schaltschrankbauer auf Nachweis**
Schaltschrankbauer auf Nachweis.
Menge: 40,000 h

**07.5 Kundendiensttechniker MSR auf Nachweis**
Kundendiensttechniker MSR auf Nachweis.
Menge: 80,000 h

### Titel 08 Sonstiges zur Gebäudeautomation

**08.1 Überspannungsschutz Signalleitung**
Überspannungsschutz Signalleitung

Überspannungsschutz der Klasse 3 und 2 für Signalleitungen mit 24V.
Gemäß der geltenden VDE-Normen und entsprechender EMV-Richtlinien.

Montage auf Hutschiene.

Inklusive Übergabeklemmen, Anschluss und interner Verdrahtung.
Menge: 2,000 St

**08.2 Abzeigdose AP**
Abzeigdose AP

Aufputzabzeigdose mit Gummieinführung
IP58

Inkl. Montage und Verdrahtungsklemmen.
Menge: 60,000 St

**08.3 Brandschutzkitt in Kartusch 310ml, S30**
Brandschutzkitt

im Brandfall aufschäumende Dichtmasse für den baulichen Brandschutz
- zur Anwendung bei Kabel- und Rohrdurchführungen durch Wände und Decken mit Feuerschutzanforderung
- Kartusche mit 310ml Inhalt
- mit Zulassung
- lösungsmittelfrei
- S30

liefern, in Einzelmengen fachgerecht einbringen und Beschildern.
Menge: 30,000 St

**08.4 EDV-Patchkabel**
EDV-Patchkabel
CAT7
Länge: 1.500 mm

Liefern und montieren.
Menge: 10,000 St

**08.5 Inbetriebnahme Installation**
Inbetriebnahme Installation

Alle Versorgungsabgänge sind zu prüfen und zu messen.
Es ist ein ordnungsgemäßes Messprotokoll zu erstellen.

Die Signalleitungen sind auf Durchgang und irdnungsgemäßen Signalfluss zu prüfen und das Ergebnis ist zu protokollieren.

Bus- und Netzerkleitungen sind auf Funktion zu prüfen und die ordnungsgemäße Funktion ist nachzuweisen.
Menge: 1,000 St

**08.6 Dokumentation 3-fach**
Dokumentation 3-fach

Es ist eine vollumfängiche Dokumentation in 3-facher schriftlicher Ausführung und in digitaler Form zu übergeben.

Hierzu zählen

- alle Herstellerunterlagen
- Prüfprotokolle
- Zertifikate
- Funktionsbeschreibungen von Anlagenkomponenten
- vollumfängliche Stromlaufpläne
- Grundrisse mit Trassierung und Montageangaben der Feldgeräte
- Schemata zur topologischen Verkabelung von Netzwerken und Bussen

Alle Feldgeräte sind gemäß des Kennzeichnungssystemes zu beschriften.
Menge: 1,000 St
